# Bösenreutin Umbau und Sanierung der Alten Schule
Angebotsaufforderung (GAEB DA XML 3.3, DA83)
Währung: EUR
Vergabeart: Öffentliche Ausschreibung
Eröffnung: 02.03.2026 12:00:00
Abgabeort: digital; Gemeinde Sigmarszell;
Ausführungsbeginn: 26.05.2026
Ausführungsende: 16.04.2027
Erstellt mit: GXML Toolbox V3.3 R20220330, ORCA AVA 27 27.00.00, 17.02.2026

## Zusätzliche Technische Vertragsbedingungen (ZTV)
Zusätzliche Technische Vertragsbedingungen (ZTV)

1. Hinweis zur Leistungsbeschreibung

1.1 Die nachfolgend beschriebenen Leistungen
 umfassen die Lieferung und die Montage bis zur
 betriebsfertigen Herstellung von elektrotechnischen
 Anlagen.

1.2 Mit den im Leistungsverzeichnis enthaltenden
 Angaben über Bauart, Bauteil, Baustoff und Abmessungen
 gelten auch der Herstellungsvorgang und -ablauf bis
 zur fertigen Leistung unter Zugrundelegung von
 anerkannten Regeln der Technik und der gesetzlichen
 und behördlichen Vorschriften als beschrieben.
 Hierbei bedeutet "Bauart" das Herstellen durch
 Zusammenfügen der Stoffe und Bauteile bis zur fertigen
 Leistung inkl. Lieferung und Montage. Alle Bauteile
 sind demnach fertig montiert, angeschlossen und
 betriebsbereit zu liefern inkl. Abmantel, Beschriften
 der Leitungen und Einführen in das Bauteil.

1.3 Gleichwertige Produkte in Form, Größe und
 Materialgüte usw.zu den im Leistungsverzeichnis
 angegebenen Fabrikaten sind zugelassen.
 Sind keine Eintragungen vorgenommen, gilt das
 beschriebene Produkt als verbindlich angeboten.
 Positionen die durch den Zusatz " in jedem Fall ist
 ... / verbindlich ... " versehen sind, dürfen nicht
 durch ein Nebenangebot ersetzt werden.

1.4 Sämtliche im LV aufgeführten Einzelpreise und
 Positionen sind zu kalkulieren, unabhängig
 davon, ob eine Massenangabe vorgegeben wurde.
 Die einzelnen Wahlpositionen müssen im LV komplett
 ausgefüllt werden, da sich die Bauherrschaft
 vorbehält, evtl. Wahlpositionen ausführen zu lassen.

1.5 Die Ausführung der Elektroinstallation hat in
 erster Linie nach den Installationsplänen und in
 zweiter Linie nach dem Leistungsverzeichnis zu
 erfolgen.

 Es wird darauf hingewiesen, daß die im LV aufgeführten
 Materialien zu verwenden sind. Änderungen oder
 Abweichungen im LV und Pläne sind mit dem
 Ingenieurbüro oder dem Bauherrn abzuklären.

1.6 Vor Beginn der Ausführungsarbeiten wird ein Termin
 mit dem Bauherrn, dem Architekt, der Bauleitung und
 dem Ingenieurbüro als Einweisungsgespräch vereinbart,
 bei dem die gesamte Elektroinstallation im Detail
 festgelegt wird.  Der dafür erforderliche Zeitaufwand
 sowie sämtliche Baustellenbesprechungen werden nicht
 extra vergütet.

2. Geltungsbereich

2.1 Grundlage für die Ausführung aller Leistungen ist
 die VOB/C

 DIN 18 382 - Nieder- und Mittelspannungsanlagen
 DIN 18 386 - Gebäudeautomation

 mit allen in diesen Normen, angegebenen Zusatznormen
 und Bestimmungen in der zum Zeitpunkt der
 Angebotsabgabe gültigen Fassung. Dies gilt auch für
 Normentwürfe. Weiterhin gelten:

 - LBO/AVO- Landesbauordnung/Ausführungsordnung
 - LAR BY Leitungsanlagen-Richtlinie Fassung
  in der aktuellen Fassung
 - Richtlinien und technische Anschlußbedingungen des
  zuständigen EVU in der zum
  Zeitpunkt der Angebotsabgabe gültigen Fassung.

3. Stoffe und Bauteile

3.1 Siehe Ziff. 2 der jeweiligen DIN-Norm.

3.2 Die geforderten Fabrikats- und Typenangaben,
 Leistungsdaten und Abmessungen sind bei
 Materialänderung eindeutig und zweifelsfrei anzugeben.

3.3 Bei gleichtartigen Gegenständen, wie z.B.
 Sicherungen, Schütze, Schaltschränke,
Regelung, Bezeichnungsschilder usw. sind einheitliche
 Fabrikate zu verwenden.

4. Ausführung

4.1 Dem Auftragnehmer werden vom Büro Auerhammer +
 Weiland die Projektpläne, falls erforderlich, die
 Schlitz- und Durchbruchs-pläne auf Anforderung zur
 Verfügung gestellt.

 Der Auftragnehmer erhält vom Bauherrn/Architekt
  folgende Unterlagen:

 - Grundrisse M 1:50 (Werkpläne) aller Geschosse
  auf besondere Anforderung Schnitte, Ansichten usw.
 - Einrichtungspläne M 1:20 (1-fach) (falls
  erforderlich)

4.2 Der Auftragnehmer überprüft vor Beginn der ihm
 obliegenden Arbeiten alle ihm zur Verfügung stehenden
 Unterlagen und erteilten Anweisungen im Hinblick auf
 seine Gewährleistung. Die Prüfung bezieht sich auf
 Übereinstimmung mit den tatsächlichen Gegebenheiten
 auf der Baustelle, dem letzten Stand der
 Bauzeichnungen.

5. Ausführungsunterlagen

5.1 Vom Auftragnehmer sind folgende Ausführungsunterlagen zu erstellen:

 - Berechnungen, in prüffähiger Form
 - Lichtverteilungsdiagramme für die einzelnen Räume
 - Verteilerpläne
 - Lichtberechnung, in prüffähiger Form.
 - Detailzeichnungen (2-fach), soweit erforderlich.
 - Montageunterlagen und andere Unterlagen,
  entsprechend VOB/C Ziff. 3.1.2, sind in prüffähiger
  Form rechtzeitig vor Ausführungsbeginn zur Freigabe
  einzureichen.
  Durch den Freigabevermerk ist die Gewährleistung des
  Auftragnehmers nicht eingeschränkt.

6. Revisionsunterlagen

6.1 Vom Auftragnehmer sind Revisionsunterlagen, wie im
 Leistungsverzeichniss beschrieben, zu erstellen:

 Die Revisionsunterlagen sind 3-fach, in Ordnern
 zusammen gefaßt, vor der Schlussrechnung abzugeben.

7. Koordination

7.1 Der Auftragnehmer hat eine Abstimmung mit den ihn
 berührenden Gewerken vorzunehmen.
 Eine besondere Vergütung hierfür erfolgt nicht.

8. Bemusterung

8.1 Vor Ausführung der Leistungen sind die in der
 Leistungsbeschreibung angegebenen
Fabrikate ohne besondere Vergütung zu bemustern.
 Dies gilt für Musterinstallationen und im besonderen
 für Beleuchtungskörper. Ersatzfabrikate sind
 zugelassen, wenn sie gleichwertig und vorher von der
 Bauleitung genehmigt worden sind.

9. Verteilung

9.1 Alle im Zuge der Auftragsausführung vom
 Unternehmer zu montierenden Einrichtungen, wie
 Schaltschränke, Verteilungen, Steuerpulte,
 Steuertafeln und Kabelkanäle usw. aus Metall, auch
  feuerverzinkt, erhalten auf der Sichtseite
  eine Oberflächenbehandlung nach DIN 18363
 jeweils in ”besserer Ausführung", matt oder
 seidenmatt, im Farbton nach Angabe des Auftraggebers.
 Einbauteile erhalten eine Rostschutz-Grundierung
 2-fach. Die Kosten hierfür sind in den jeweiligen
 Leistungsteil einzukalkulieren.

9.2 Bei Verteilungen, die mit einem Schwachstromteil
 ausgerüstet werden, sind zusätzlich die Vorschriften
 und Ausführungsbedingungen zu beachten, ohne daß
 hier im Ausschreibungstext gesondert darauf
 hingewiesen wird.
 Die Verteilungen sind aus kräftigem, stabilem und
 verwindungssteifem Profileisen und Stahlblechkonstruktionen allseitig geschlossen in einer
 Mindestblechstärke von 1,5 mm herzustellen.

9.3 In den Verteilungen sind alle Geräte und
 Sicherungen nach DIN 40 719 zu bezeichnen, außerdem
 müssen alle von außerhalb kommenden Kabel und Leitungen eine dauerhafte Beschriftung erhalten, die in
 die Revisionspläne einzutragen ist.

 Die Anschluß-Reihenklemmen sind mit Nummern zu
 bezeichnen. Für Kabel und Leitungen sind
 Bezeichnungsschilder zu verwenden.
 Die Verwendung von Selbstklebe-Haftstreifen oder
 ähnl. ist nicht zulässig. Die Spulen für Schütze,
 Relais und Motoren usw. sind für eine Spannung von
 230 V 50 Hz ausgelegt, wenn im Ausschreibungstext
 nicht anderes gefordert wird.

9.4 In den Verteilungen dürfen nur Anschluß-
 Reihenklemmen zur Verwendung kommen. Die
 VDE-Kriechwege sind zu beachten. Die verschiedenen
 Klemmbereiche sind entsprechend den verschiedenen
 Versorgungsgruppen, Spannungs- und Stromarten gut
 übersehbar zu trennen und abzuschotten.
 Für Anlagen mit verzweigten Steuerungen sind
 Steuertransformatoren mit getrennten Wicklungen
 vorzusehen.

10. Installationskanäle und Kabelverlegung

10.1 Die Montage der Installationskanäle versteht
 sich komplett montiert einschl. Deckel, Trennschienen
 sowie alle erforderlichen Klein- und
 Befestigungsmaterialien, Befestigungsabstand
 max. 40 cm.

10.2 Für die Licht- und Kraftinstallation dürfen nur
  folgende Kabeltypen zur Verwendung kommen:

 NYM-J - NYY - NYCWY - H07V-U
 Steuerkabel nur mit nummerierten Adern.
 Alle Leitungen müßen mit VDE Kennfaden oder VDE
 Kennung ausgestattet sein.

11. Schalter und Steckdosen

11.1 Es sind Wippschalter in geräuscharmer Ausführung
 und Schukosteckdosen entsprechende Schutzart
 vorgesehen. Im Freien wird wasserdichtes Material
 eingebaut. In Räumen mit gefliesten Wänden sind die
 Schalter und Steckdosen in Zusammenarbeit mit dem
 Plattenleger einzusetzen. Der Gefahrenbereich in Naßräumen ist nach VDE zu beachten. Schalterhöhe 110 cm
  über Fertigfußboden
 (FFB), ca. 15 cm von der Rohöffnung der Türen.

11.2 Wenn nicht unter dem Schalter in Kombination,
 beträgt die Steckdosenhöhe 30 cm über Fertigfußboden
 (FFB), bzw. sind die in den Plänen angegebenen
 Höhen zu beachten. Beim Schleifen von
 Steckdosenleitungen sind Schalterabzweigdosen zu verwenden. In Naßräumen ist der
 geforderte Schutzbereich einzuhalten.
 Alle Steckdosen müssen geschraubt in die
 Unterputz-Dosen eingesetzt werden, Krallenbefestigung
 ist nicht zulässig.

11.3 Schalter, Steckdosen und Kombinationen in zu
 verputzenden oder in zu verfließenden Wänden sind so
 zu setzen und zu sichern, daß sie anschließend
 zweifelsfrei vom AN wieder freigelegt werden können.
 Die gilt besonders bei evt. Putzmehrstärken.

 Schalterdosen sind nach VDE Putzbündig zu setzen.
 Evt. nötig werdende Putzausgleichringe sind in die
 Dosen Preise miteinzurechnen.

11.4 Als Qualitätsmerkmal für Schalter und Steckdosen
 in Aufputz- oder Unterputz- Ausführung kommt folgende
 Fabrikate in Betracht:

 Fabrikat : Jung, Gira, Berker, Merten
 Type : reinweiss

 Achtung: Besondere Hinweise im LV beachten!

12. Nebenleistungen

12.1 Folgende Leistungen sind ergänzend zu Ziff. 4.1
 der VOB, Teil C, Nebenleistungen und in die
 Einheitspreise einzurechnen:

12.2 Besondere Maßnahmen zur Schalldämmung der Geräte
 und Rohre gegen den Baukörper.

12.3 Stemm-, Bohr- und Fräsarbeiten für die Befestigung
 von Konsolen und Halterungen sowie das Stemmen und
 Fräsen von Schlitzen und Durchbrüchen in Mauerwerks-
 und Betonwänden. Einzelnen Bohrungen durch
 Mauerwerk und Balken bis 50mm Durchmesser.

12.4 Erstellen der Unterlagen lt. vorsteh. Ziff. 6.1.

12.5 Koordinations- und Schnittstellengespräche mit
 Bauherr, Architekt vor Ort.

12.6 Leistungen nach Ziff. 3.1.3, 3.1.6, + 3.1.7 der
 VOB, Teil C DIN 18382. Darin enthalten sämtliche
 Prüfprotokolle nach DIN für Stark- und
 Schwachstromanlagen und EDV-Netze.

13. Inbetriebnahme, Leistungsmessung

13.1 Nach Fertigstellung der Anlagen oder
 abgeschlossener Anlagenteile ist vom Auftragnehmer die Inbetriebnahme und Funktionsprüfung
 durchzuführen.

13.2 Die Abrechnung hat der Auftragnehmer gemäß
 VOB, Teil C, durchzuführen und protokollarisch mit
 Ist- und Sollwerten festzuhalten.

13.3 Bestehen Zweifel an den vom Auftragnehmer
 aufgemessenen Massen, so behält sich der Auftraggeber
 vor, diese Messungen durch eine neutrale Institution
 auf Kosten des Auftragnehmers durchführen zu lassen.

14. Nachträge

14.1 Für Nachträge sind nach VOB/B § 2 Nr. 5 bzw. Nr. 6
 Einheitspreise auf Grundlage der Preisermittlung für
 die vertragliche Leistung zu ermitteln. Abweichend
 davon kann eine Großhändlerpreisliste mit
 entsprechender Rabattstaffel herangezogen werden.
 Bei Nachträgen ist der Kalkulationsnachweis auf
 Verlangen vorzulegen.

 -----------------  ------------------------
  Datum  Unterschrift

## Allgemeine Vorbemerkungen
Allgemeine Vorbemerkungen

a) Lärmschutzhinweise: Die Baustelle soll so eingerichtet und betrieben werden, dass nach dem Stand der Technik vermeidbare Geräusche verhindert sowie Vorkehrungen getroffen werden, die die Ausbreitung unvermeidbarer Geräusche von der Baustelle auf ein Mindestmaß beschränken. Der angrenzende Bestand ist weiterhin in Betrieb. Der Immissions- richtwert liegt bei 60 bB (A). Während der Ruhezeit von 12:00 bis 13:00 Uhr dürfen keine lärmintensive Bauarbeiten durchgeführt werden.

b) Baustelleneinrichtung und Gerätevorhaltung:
Soweit im LV nichts anderes gesagt gilt:
Einrichten und Räumen der Baustelle für sämtliche im LV
aufgeführte Leistungen; Vorhalten der
Baustelleneinrichtung, der Geräte, Hilfsstoffe,
Hebekran und dergleichen werden nicht gesondert
ausgeschrieben. Diese Kosten sind jeweils in die
Einheitspreise einzukalkulieren. Platz für die Baustelleneinrichtung ist während der Rohbauarbeiten die ausgewiesene Lagerfläche im Bauparkplatzbereich.

c) Brandschutz-Gasschweißen-Brennschneiden-Hartlöten:
Werden auf der Baustelle vorgenannte Arbeiten
erforderlich, muss bei Brandgefahr zur Durchführung der
Schweiß-, Schneide- und Lötarbeiten eine Genehmigung
durch den betrieblichen Verantwortlichen vorliegen
(Erlaubnisschein). Alle brennbaren Teile aus der
gefährdeten Umgebung sind zu entfernen. Nicht
entfernbare brennbare Teile sowie Öffnungen sind
abzudecken. Zur Bekämpfung möglicher Entstehungsbrände
müssen Feuerlöschmittel ( Pulverlöscher 12 kg)
innerhalb der Baustelle in jeder Geschoßebene bereitgestellt werden. Brandwache / Kontrollgänge sind
entsprechend den Vorschriften soweit erforderlich zu
tätigen. Nachfolgende Bestimmungen sind zu beachten:
Druckbehälterverordnung UVV "Arbeitsmedizinische
Vorsorge" (BGV A 4) UVV "Schweißen, Schneiden und
verwandte Verfahren" (BGV D 1) UVV "
Sicherheitskennzeichnung am Arbeitsplatz" (BGV A 8) UVV
" Verwendung von Flüssiggas" (BGV D 3 g)

d) Sicherheit und Gesundheitsschutz entspr. Baustellenverordnung Der SiGE-Plan liegt ab Baubeginn an der Baustelle zur Einsicht aus. Unternehmerpflichten (§§ 5, 6 BaustellV) Gemäß §5 Abs. 1 BaustellV haben die Arbeitgeber der Unternehmen bei der Ausführung der Arbeiten die erforderlichen Maßnahmen des .
Arbeitsschutzes zu treffen. Gemäß § 5 Abs. 2 BaustellV
die Beschäftigten in verständlicher Form und Sprache
über die sie betreffenden Schutzmaßnahmen zu
informieren. (ggfs. Bilddarstellungen, verschiedene
Nationalitäten sind zu berücksichtigen.)

e) Auftragsumfang: Die Bauherrschaft behält sich vor, einzelne Positionen des Leistungsverzeichnisses auch nach Auftragserteilung zu ändern, bzw. ganz entfallen zu lassen, ohne dass der Auftragnehmer hieraus Ersatzansprüche geltend machen kann.

f) Bauschutt: Für die Entsorgung anfallender Abfälle (Restmaterialien etc.) werden bauseits keine Container aufgestellt. Der Auftragnehmer hat entsprechen selbstverantwortlich dafür zu sorgen, dass seine Abfälle nach heutiger Gesetzgebung entsorgt werden.

g) Angebotspreise: Die Angebotpreise sind Festpreise bis zum Ende der Bauzeit.

h) Bauleistungen während der Ferien, Samstagen, Sonn-
und Feiertagen. Der Auftragnehmer hat Bauleistungen,
soweit in dieser Zeit erforderlich, durchzuführen.

## 14 Elektroinstallation

### Bereich 01 Installation Alte Schule

#### Titel 01.01 Kabel und Leitungen

*Hinweis: Notwendige Ausschnitte für die Kabelverlegung in GK-Wänden*
Notwendige Ausschnitte für die Kabelverlegung in Profilen und Gipskartonplatten der GK-Wände, sowie erschwertes Herstellen von Bohrungen für die Gerätedosen in GK-Wänden auf Grund der eingebauten Profile, sowie Anbringen von Kantenschutz an den Metallprofilen sind in die Einheitspreise mit einzukalkulieren.

*Hinweis: PVC-Mantelleitung NYM-J/-O*
PVC-Mantelleitung NYM-J/-O
nach DIN VDE 0250 Teil 204
für Gebäudeklasse S12
- Klasse B2ca, s1, d1, a1
- Nennspannung Uo/U 300/500V
- Temperaturbereich -40 bis +70°C
- Mindestbiegeradius 4 x Leitungsdurchmesser

*Hinweis: Mantelleitung verlegen, Mischpreis*
Mantelleitung verlegen, Mischpreis
Verlegeart:
10%  einziehen in Leerrohr oder auf vorhandene
 Kabelwannen oder Kanal verlegen
10%  in abgehängter Decke oder in Hohlwänden verlegen
 inkl. Befestigungsmaterial,
70 % u.P. verlegen inkl. Befestigungsmaterial  und
 Mauerschlitz im Mauerwerk oder Schlitz im Betonwand
10 % In Boden/Estrich in Leerrohre einziehen und fertig  verlegen inkl. Befestigungsmaterial

**01.01.1 Wie vor 3x1,5**
Leistung wie zuletzt in vollem Wortlaut beschrieben,
jedoch  NYM 3 x 1,5 mm²
Menge: 1500,000 m

**01.01.2 Wie vor 5x1,5**
Leistung wie zuletzt in vollem Wortlaut beschrieben,
jedoch  NYM 5 x 1,5 mm²
Menge: 1000,000 m

**01.01.3 Wie vor 7x1,5**
Leistung wie zuletzt in vollem Wortlaut beschrieben,
jedoch  NYM 7 x 1,5 mm²
Menge: 150,000 m

**01.01.4 Wie vor 3x2,5**
Leistung wie zuletzt in vollem Wortlaut beschrieben,
jedoch  NYM 3 x 2,5 mm²
Menge: 2000,000 m

**01.01.5 Wie vor 5x2,5**
Leistung wie zuletzt in vollem Wortlaut beschrieben,
jedoch  NYM 5 x 2,5 mm²
Menge: 600,000 m

**01.01.6 Wie vor 5x4**
Leistung wie zuletzt in vollem Wortlaut beschrieben,
jedoch  NYM 5 x 4 mm²
Menge: 150,000 m

**01.01.7 Wie vor 5x6**
Leistung wie zuletzt in vollem Wortlaut beschrieben,
jedoch  NYM 5 x 6 mm²
Menge: 120,000 m

**01.01.8 Wie vor 5x16**
Leistung wie zuletzt in vollem Wortlaut beschrieben,
jedoch  NYM 5 x 16 mm²
Menge: 60,000 m

**01.01.9 Wie vor 5x25**
Leistung wie zuletzt in vollem Wortlaut beschrieben,
jedoch  NYM 5 x 25 mm²
Menge: 60,000 m

*Hinweis: Fernmelde-Innenkabel J-Y(St)Y Lg*
Fernmelde-Innenkabel J-Y(St)Y Lg  rot
inach DIN VDE 0815
- PVC selbstverlöschend und flammwiedrig
- Betriebsspannung (Spitzenwert) 300V
- Temperaturbereich -30 bis +70°C
- Mindestbiegeradius 7,5 x Kabeldurchmesser
- Dämpfung bei 800Hz  1,1dB/km

Massiver blanker Leiter mit PVC Isoliert
Adern zu Paaren, Paare zu Lagen verseilt
Seelenbewicklung mit Kunststofffolie
kunststoffkaschierte Alu-Folie mit Beidraht

in Teillängen liefern und auf vorhandene Pritschen und Wannen verlegen bzw. in Leitungsführungskanäle oder Leerrohre einziehen.

**01.01.10 Kabel/Leitung, Typ J-Y(ST)Y 2x2x0,8**
Kabel/Leitung, Typ  J-Y(ST)Y 2x2x0,8
in vorhandene Leerrohre einziehen
oder in Kanäle/Kabelrinnen verlegen.
Menge: 200,000 m

**01.01.11 Kabel/Leitung, Typ J-Y(ST)Y 4x2x0,8**
Kabel/Leitung, Typ  J-Y(ST)Y 4x2x0,8
Verlegeart, in vorhandene Leerrohre
einziehen oder in Kanäle verlegen.
Menge: 30,000 m

**01.01.12 Brandmeldekabel JY/ST/Y rot 2x2x0,8 mm²**
Brandmeldekabel JY/ST/Y rot 6x2x0,8
Aufbau nach DIN VDE 0815/4.81
Massiver blanker Leiter mit PVC Isoliert 2 Adern zum Paar verseilt. Mit Beidraht eine Lage metallkaschierte Folie und roter Kunstoffaußenmantel mit weißer Bedruckung "Brandmeldekabel"

Aderzahl : 2x2
Querschnitt : 0,8
Typ : JY/ST/Yrot 2x2x0,8

in Teillängen liefern und auf vorhandene Pritschen und Wannen verlegen bzw. in Leitungsführungskanäle oder Leerrohre einziehen.
Menge: 1000,000 m

**01.01.13 Brandmeldekabel JY/ST/Y rot 4x2x0,8 mm²**
Brandmeldekabel JY/ST/Y rot 6x2x0,8
Aufbau nach DIN VDE 0815/4.81
Massiver blanker Leiter mit PVC Isoliert 2 Adern zum Paar verseilt. Mit Beidraht eine Lage metallkaschierte Folie und roter Kunstoffaußenmantel mit weißer Bedruckung "Brandmeldekabel"

Aderzahl : 4x2
Querschnitt : 0,8
Typ : JY/ST/Yrot 4x2x0,8

in Teillängen liefern und auf vorhandene Pritschen und Wannen verlegen bzw. in Leitungsführungskanäle oder Leerrohre einziehen.
Menge: 100,000 m

**01.01.14 Brandmeldekabel JY/ST/Y rot 6x2x0,8**
Brandmeldekabel JY/ST/Y rot 6x2x0,8
Aufbau nach DIN VDE 0815/4.81
Massiver blanker Leiter mit PVC Isoliert 2 Adern zum Paar verseilt. Mit Beidraht eine Lage metallkaschierte Folie und roter Kunstoffaußenmantel mit weißer Bedruckung "Brandmeldekabel"

Aderzahl : 6x2
Querschnitt : 0,8
Typ : JY/ST/Yrot 6x2x0,8

in Teillängen liefern und auf vorhandene Pritschen und Wannen verlegen bzw. in Leitungsführungskanäle oder Leerrohre einziehen.
Menge: 450,000 m

**01.01.15 Kabel/Leitung, Typ A-2YF(L)2Y 10x2x0,8**
Kabel/Leitung, Typ  A-2YF(L)2Y 10x2x0,8
Verlegeart, in vorhandene Leerrohre
einziehen oder in Kanäle verlegen.
Menge: 50,000 m

*Hinweis: Verkabelung Jalousie*
Verkabelung Jalousie

in Teillängen liefern und auf vorhandene Pritschen und Wannen verlegen bzw. in Leitungsführungskanäle oder Leerrohre einziehen.

**01.01.16 Ölflex Steuerleitung H05VV5-F 5G1,5 mm² flexibel**
Leistung wie zuletzt in vollem Wortlaut beschrieben in Teillängen liefern und verlegen.
H05VV5-F 5G1,5mm² flexibel
Menge: 250,000 m

*Hinweis: Verkabelung Außenanlagen*
Verkabelung Außenanlagen

in Teillängen liefern und in vorhandene Kabelgraben verlegen bzw. in Leerrohre einziehen.

**01.01.17 Kunststoff-Mantelleitung NYY-J 3 x 2,5**
Kunststoff-Mantelleitung NYY-J  3 x 2,5,
im bauseitigen Kabelgraben verlegen
einschl. Markierungsmaterial
Menge: 250,000 m

**01.01.18 Kunststoff-Mantelleitung NYY-J 5 x 1,5**
Kunststoff-Mantelleitung NYY-J  5 x 1,5
im bauseitigen Kabelgraben verlegen
einschl. Markierungsmaterial
Menge: 50,000 m

*Hinweis: Spezial PVC Steuerleitung mit ölfestem Aussenmantel NYSLYÖ-JZ*
Spezial PVC Steuerleitung mit ölfestem Aussenmantel
nach DIN VDE 0281 Teil 13
- PVC selbstverlöschend und flammwiedrig
- Ölbeständig nach HD/EN 60811-2-1
- Nennspannung Uo/U 300/500V
- Temperaturbereich -40 bis +70°C
- Mindestbiegeradius 7,5 x Kabeldurchmesser

in Leerrohr einziehen oder auf Rinne/Kanal verlegen,
bzw. mit Kabelbinder befestigen.

**01.01.19 Steuerleitung H05VVC4V5-K 2 x 0,75mm² geschirmt flexibel**
Leistung wie zuletzt in vollem Wortlaut beschrieben
H05VVC4V5-K 2 x 0,75mm² flexibel
Menge: 120,000 m

**01.01.20 Steuerleitung H05VVC4V5-K 4 x 0,75mm² geschirmt flexibel**
Leistung wie zuletzt in vollem Wortlaut beschrieben
H05VVC4V5-K 4 x 0,75mm² flexibel
Menge: 20,000 m

**01.01.21 Steuerleitung H05VVC4V5-K 7 x 0,75mm² geschirmt flexibel**
Leistung wie zuletzt in vollem Wortlaut beschrieben
H05VVC4V5-K 7 x 0,75mm² flexibel
Menge: 120,000 m

**01.01.22 Steuerleitung H05VVC4V5-K 4 x 2,5mm² geschirmt flexibel**
Leistung wie zuletzt in vollem Wortlaut beschrieben
H05VVC4V5-K 4 x 2,5mm² flexibel
Menge: 20,000 m

**01.01.23 Steuerleitung H05VVC4V5-K 4 x 4,0mm² geschirmt flexibel**
Leistung wie zuletzt in vollem Wortlaut beschrieben
H05VVC4V5-K 4 x 4,0mm² flexibel
Menge: 70,000 m

**01.01.24 Classic 110 Numerierte Adern 4G1mm²**
Classic 110  Numerierte Adern 4G1mm²liefern und fertig verlegen
in Leerrohr einziehen oder auf Rinne/Kanal verlegen, bzw. mit Kabelbinder befestigen.
Menge: 40,000 m

**01.01.25 Classic 110 Numeriert Adern 5G1mm²**
Classic 110  Numerierte Adern 5G1mm²
in Leerrohr einziehen oder auf Rinne/Kanal verlegen,
bzw. mit Kabelbinder befestigen.
Menge: 35,000 m

**01.01.26 Vorkonfektioniertes HDMI-Kabel**
Vorkonfektioniertes HDMI-Kabel
Typ A, 19pin, Stecker-Stecker,
Länge = 30m
liefern und montieren.
Menge: 1,000 St

*Hinweis: Halogenfreies Fernmelde-Sicherheitskabel Nach DIN VDE*
Halogenfreies Fernmelde-Sicherheitskabel Nach DIN VDE 0815 mit verbessertem Verhalten im Brandfall nach DIN VDE 0266 und integriertem Funktionserhalt nach DIN 4102, Teil 12 liefern und verlegen auf systemgebundene Kabelrinne, Kabelpritsche, Kabelleiter, mit zugelassenen und geprüften Metalldübeln / Schrauben, oder in nach Vorschriften für Funktionserhalt verlegten Staparohr einziehen.

**01.01.27 jedoch Fernmelde-Kabel JE-H(St)H E30 2x2x0,8**
Leistung wie zuletzt in vollem Wortlaut beschrieben,
jedoch  Fernmelde-Kabel JE-H(St)H E30 2x2x0,8
Menge: 200,000 m

**01.01.28 jedoch Fernmelde-Kabel JE-H(St)H E30 4x2x0,8**
Leistung wie zuletzt in vollem Wortlaut beschrieben,
jedoch  Fernmelde-Kabel JE-H(St)H E30 4x2x0,8
Menge: 50,000 m

**01.01.29 jedoch NHXH-E 30 3 x 1,5 mm²**
Leistung wie zuletzt in vollem Wortlaut beschrieben,
jedoch  NHXH-E 30 3 x 1,5 mm²
Menge: 40,000 m

**01.01.30 jedoch NHXH-E 30 3 x 2,5 mm²**
Leistung wie zuletzt in vollem Wortlaut beschrieben,
jedoch  NHXH-E 30 3 x 2,5 mm²
Menge: 50,000 m

#### Titel 01.02 Verlegesysteme

*Hinweis: KABELTRAGSYSTEME*
Alle aufgeführten Kabelträgersysteme und Zubehörteile sind komplett montiert, ein- und angebaut
zu kalkulieren.

*Hinweis: Zu den Kabelträgersystemen gehören die erforderlichen*
Zu den Kabelträgersystemen gehören die erforderlichen
Befestigungswinkel, Klemmwinkel, Stahl-Spreizdübel,
Schrauben mit Zubehör, Distanzstücke, Trägerklauen,
Ankerbolzen, Verbindungsstücke, Klemmstücke,
Klemmschellen, Trägerlaschen,
Schutzkappen, Eckbleche, Anschlussstücke,
Auflagewinkel, Überschubhülsen und -schmiegen,
Gelenkstücke, Auflager, Anschlusslaschen,
Abstandslaschen, Halterkupplungen, Leiterhalter
und sonstige Kleinteile.

**01.02.1 Kabelrinne gelocht 100/60**
Kabelrinne gelocht 100/60
aus Stahl, feuerverzinkt DIN 17 162 Teil 1
Zinkauflagegruppe 275 oder DIN 50 976
Seitenhöhe mind. 60 mm
Nennbreite 100 mm.
in Teillängen liefern und montieren
Menge: 10,000 m

**01.02.2 Kabelrinne gelocht 200/60**
Kabelrinne gelocht 200/60
aus Stahl, feuerverzinkt DIN 17 162 Teil 1
Zinkauflagegruppe 275 oder DIN 50 976
Seitenhöhe mind. 60 mm
Nennbreite 200 mm.
in Teillängen liefern und montieren
Menge: 20,000 m

**01.02.3 Kabelrinne gelocht 300/60 mit Trennsteg**
Kabelrinne gelocht 300/60
mit einem Trennsteg
aus Stahl, feuerverzinkt DIN 17 162 Teil 1
Zinkauflagegruppe 275 oder DIN 50 976
Seitenhöhe mind. 60 mm
Nennbreite 300 mm
in Teillängen liefern und montieren
Menge: 20,000 m

**01.02.4 Kabelrinne gelocht 400/60 mit Trennsteg**
Kabelrinne gelocht 400/60
mit einem Trennsteg
aus Stahl, feuerverzinkt DIN 17 162 Teil 1
Zinkauflagegruppe 275 oder DIN 50 976
Seitenhöhe mind. 60 mm
Nennbreite 400 mm.
in Teillängen liefern und montieren
Menge: 30,000 m

**01.02.5 Ausleger Wand 300**
Ausleger Wand 300
für Kabelpritschen und -rinnen,
aus Stahl, feuerverzinkt DIN 50 976
Tragfähigkeit bis 0,75 kN
Nennlänge 310 mm, an der Wand.
inkl. allem benötigten Befestigungsmaterial.
liefern und montieren
Menge: 20,000 St

**01.02.6 Ausleger Wand 400**
Ausleger Wand 400
für Kabelpritschen und -rinnen,
aus Stahl, feuerverzinkt DIN 50 976
Tragfähigkeit bis 0,75 kN
Nennlänge 410 mm, an der Wand.
inkl. allem benötigten Befestigungsmaterial.
liefern und montieren
Menge: 40,000 St

**01.02.7 Hängestiel 200mm für Ausleger**
Hängestiel 200mm für Ausleger
aus Stahl, tauchfeuerverzinkt DIN 50 976
als U-Profil, mit angeschweißter Fußplatte
Tragfähigkeit bei 600mm Ausleger bis 3,5 kN
Stiellänge 200 mm
komplett mit allem benötigten Befestigungsmaterial
und Schutzkappe
liefern und montieren
Menge: 100,000 St

**01.02.8 Hängestiel 300mm für Ausleger**
Hängestiel 300mm für Ausleger
aus Stahl, tauchfeuerverzinkt DIN 50 976
als U-Profil, mit angeschweißter Fußplatte
Tragfähigkeit bis 1 kN
Stiellänge 300 mm
komplett mit allem benötigten Befestigungsmaterial
und Schutzkappe
liefern und montieren
Menge: 60,000 St

**01.02.9 Ausleger Klemm 300**
Ausleger Klemm 300
für Kabelpritschen und -rinnen,
aus Stahl, feuerverzinkt DIN 50 976
Tragfähigkeit bis 0,75 kN
Nennlänge 310 mm, am Stiel befestigen
inkl. allem benötigten Befestigungsmaterial.
liefern und montieren
Menge: 60,000 St

**01.02.10 Ausleger Klemm 400**
Ausleger Klemm 400
für Kabelpritschen und -rinnen,
aus Stahl, feuerverzinkt DIN 50 976
Tragfähigkeit bis 0,75 kN
Nennlänge 410 mm, am Stiel befestigen
inkl. allem benötigten Befestigungsmaterial.
liefern und montieren
Menge: 80,000 St

**01.02.11 Gelenkverbindung Etage Kantenhöhe 60mm**
Gelenkverbindung  Etage
Herstellung einer Etagen
komplett mit Schrauben, Muttern Scheiben usw.
Etage besteht aus 2 x 2 Gelenkstücken
Kantenhöhe  : 60 mm
liefern und Gelenkverbindung herstellen
passend auf Rinnenbreite  100 bis 600mm.
pro  Etage müssen 4 Verbinder montiert werden.
inkl. aller erforderlichen Blechbearbeitungen.
Menge: 8,000 St

**01.02.12 Kabelrinne gelocht als 90°- Stück 400**
Kabelrinne gelocht als 90°- Stück vertikal
Innenradius mind. 100 mm
aus Stahl, feuerverzinkt DIN 17 162Teil1
Zinkauflagegruppe 275 oder DIN 50 976
Seitenhöhe mind. 60 mm
Nennbreite 400 mm.
liefern und montieren
Menge: 4,000 St

**01.02.13 Kabelrinne gelocht als 90°- Stück 300**
Kabelrinne gelocht als 90°- Stück vertikal
Innenradius mind. 100 mm
aus Stahl, feuerverzinkt DIN 17 162 Teil 1 Zinkauflagegruppe 275 oder DIN 50 976
Seitenhöhe mind. 60 mm
Nennbreite 300 mm.
liefern und montieren
Menge: 4,000 St

**01.02.14 Steigeleiter 400/110 Stahl**
Steigeleiter 400/110 aus Stahl, trauchfeuerverzinkt,
Seitenhöhe mind. :110 mm
Sprossenabstand :300mm
Nennbreite  :400 mm.
inkl. Verbinder und Wandanschlußstück
In Teillängen liefern und auf der Wand montieren
Menge: 12,000 m

**01.02.15 Zweiseitiger biegbarer Flachträger 150**
Zweiseitiger biegbarer Flachträger mit  8 bzw. 6 aufgeschweißten 2x80 oder 2x50 mm breiten und 25 mm hohen Doppeltragbügeln für selektive Kabelverlegung und für unmittelbare Deckenmontage, zinkchromatisiert,
Belastbarkeit : ca. 300 N/m
Länge : 2m
inkl. Zubehör, Verbindungsstücke, Befestigungsmaterial liefern und montieren
wie Fabrikat : Kühnemund
Typ : FT 150
oder gleichwertig
gewählt Fabrikat : ..............
Typ : ..............
Menge: 45,000 St

*Hinweis: Zu den Kabelträgersystemen gehören die erforderlichen*
Zu den Kabelträgersystemen gehören die erforderlichen
Befestigungswinkel, Klemmwinkel, Stahl-Spreizdübel,
Schrauben mit Zubehör, Distanzstücke, Trägerklauen,
Ankerbolzen, Verbindungsstücke, Klemmstücke,
Klemmschellen, Wandbügel, Trägerlaschen,
Schutzkappen, Eckbleche, Anschlußstücke,
Auflagewinkel, Überschubhülsen und -schmiegen,
Gelenkstücke, Auflager, Anschlußlaschen,
Abstandslaschen, Halterkupplungen, Leiterhalter,Hängestiele, Ausleger
und sonstige Kleinteile.

**01.02.16 Kabelklammern-Metall**
Kabelklammern-Metall
Entspricht den neusten Anforderungen der LAR
Zur Verlegung von Leitungen in Hohldecken
oder hinter bauseitigen Verkleidungen.
Material : Metall
Anzahl der Leitungen  : 10 Leitungen (3x1,5mm²)
befestigungsabstand : 50-60 cm
Liefern und montieren inkl. Befestigungsmaterial

wie Fabrikat : OBO
Typ : 2034 M
Nr. : 2204 01 0
oder gleichwertig
gewählt Fabrikat : ...................
Typ  : ....................
Menge: 100,000 St

**01.02.17 Kabelklammern-Metall**
Kabelklammern-Metall
Entspricht den neusten Anforderungen der LAR
Zur Verlegung von Leitungen in Hohldecken
oder hinter bauseitigen Verkleidungen.
Material : Metall
Anzahl der Leitungen  : 16 Leitungen (3x1,5mm²)
befestigungsabstand : 50-60 cm
Liefern und montieren inkl. Befestigungsmaterial

wie Fabrikat : OBO
Typ : 2033 M
Nr. : 2204  00 0
oder gleichwertig
gewählt Fabrikat : ......................
Typ : ......................
Menge: 100,000 St

**01.02.18 Grip M15 Schellen klein**
Grip "M" Schellen klein. Zur Verlegung von Leitungen in Hohldecken oder hinter bauseitigen Verkleidungen.
Material : Metall bandverzinkt
Anzahl der Leitungen  : 15 Leitungen (3x1,5mm²)
Befestigungsabstand : 50-60 cm
Liefern und montieren inkl. Befestigungsmaterial

wie Fabrikat : OBO
Typ : 2031/M15
Nr. : 2207 02 8
oder gleichwertig
gewählt Fabrikat : .....................
Typ  : ......................
Menge: 100,000 St

**01.02.19 Grip M30 Schellen mittel**
Grip "M" Schellen mittel. Zur Verlegung von
Leitungen in Hohldecken oder hinter bauseitigen Verkleidungen.
Material : Metall bandverzinkt
Anzahl der Leitungen  : 30 Leitungen (3x1,5mm²)
befestigungsabstand : 50-60 cm
Liefern und montieren inkl. Befestigungsmaterial

wie Fabrikat : OBO
Typ : 2031/M30
Nr. : 2207 03 6
oder gleichwertig
gewählt Fabrikat : ......................
Typ  : .......................
Menge: 200,000 St

**01.02.20 Grip M30 Schellen groß**
Grip "M" Schellen groß. Zur Verlegung von
Leitungen in Hohldecken oder hinter bauseitigen Verkleidungen.
Material : Metall bandverzinkt
Anzahl der Leitungen  : 70 Leitungen (3x1,5mm²)
befestigungsabstand : 50-60 cm
Liefern und montieren inkl. Befestigungsmaterial

wie Fabrikat : OBO
Typ : 2031/M70
Nr. : 2207 06 0
oder gleichwertig
gewählt Fabrikat : .....................
Typ  : ......................
Menge: 100,000 St

*Hinweis: Vortext Rohrverlegung Betonwand*
Nachfolgend aufgeführte Rohre sind in Betonwänden einzulegen.
- Ortbeton  auf oder zwischen der Schalung
erforderliche Bohr- und Spitzarbeiten
sind mit einzukalkulieren.

**01.02.21 Mittleres Kunststoffrohr Typ 20**
Mittleres Kunststoff-Highspeedrohr Typ 20
für Betoninstallationen
mit hochgleitfähiger Innenschicht.
Material  :PVC-U7PVC-P
Druckfestigkeit :mittel
Schlagfestigkeit :mittel
Temperaturbereich :-25°C bis +60°C
selbstlöschend
Korrosionsfest

wie Fabrikat : Fränkische
Typ : FFKuS-F Highspeed
Nr. : 20
oder gleichwertig
gewählt Fabrikat : ..............
Typ  : ..............
Menge: 50,000 m

**01.02.22 Mittleres Kunststoffrohr Typ 25**
Mittleres Kunststoff-Highspeedrohr Typ 25
für Betoninstallationen
mit hochgleitfähiger Innenschicht.
Material  :PVC-U7PVC-P
Druckfestigkeit :mittel
Schlagfestigkeit :mittel
Temperaturbereich :-25°C bis +60°C
selbstlöschend
Korrosionsfest, Liefern und komplett montiern
inkl. Befestigungsmaterial

wie Fabrikat : Fränkische
Typ : FFKuS-F Highspeed
Nr. : 25
oder gleichwertig
gewählt Fabrikat : ..............
Typ  : ..............
Menge: 50,000 m

**01.02.23 Mittleres Kunststoffrohr Typ 32**
Mittleres Kunststoff-Highspeedrohr Typ 32
für Betoninstallationen
mit hochgleitfähiger Innenschicht.
Material  :PVC-U7PVC-P
Druckfestigkeit :mittel
Schlagfestigkeit :mittel
Temperaturbereich :-25°C bis +60°C
selbstlöschend
Korrosionsfest, Liefern und komplett montiern
inkl. Befestigungsmaterial

wie Fabrikat : Fränkische
Typ : FFKuS-F Highspeed
Nr. : 32
oder gleichwertig
gewählt Fabrikat : ..............
Typ  : ..............
Menge: 20,000 m

*Hinweis: Vortext Rohrverlegung Betondecke*
Nachfolgend aufgeführte Rohre sind auf Betondecken einzulegen.
- Ortbeton  auf der Schalung
- Filigrandecken in der Armierung
erforderliche Bohr- und Spitzarbeiten
sind mit einzukalkulieren.

**01.02.24 Mittleres Kunststoffrohr Typ 25**
Mittleres Kunststoff-Highspeedrohr Typ 25
für Betoninstallationen
mit hochgleitfähiger Innenschicht.
Material  :PVC-U7PVC-P
Druckfestigkeit :mittel
Schlagfestigkeit :mittel
Temperaturbereich :-25°C bis +60°C
selbstlöschend
Korrosionsfest, Liefern und komplett montiern
inkl. Befestigungsmaterial

wie Fabrikat : Fränkische
Typ : FFKuS-F Highspeed
Nr. : 25
oder gleichwertig
gewählt Fabrikat : ..............
Typ  : ..............
Menge: 50,000 m

**01.02.25 Mittleres Kunststoffrohr Typ 32**
Mittleres Kunststoff-Highspeedrohr Typ 32
für Betoninstallationen
mit hochgleitfähiger Innenschicht.
Material  :PVC-U7PVC-P
Druckfestigkeit :mittel
Schlagfestigkeit :mittel
Temperaturbereich :-25°C bis +60°C
selbstlöschend
Korrosionsfest, Liefern und komplett montiern
inkl. Befestigungsmaterial

wie Fabrikat : Fränkische
Typ : FFKuS-F Highspeed
Nr. : 32
oder gleichwertig
gewählt Fabrikat : ..............
Typ  : ..............
Menge: 50,000 m

**01.02.26 Mittleres Kunststoffrohr Typ 50**
Mittleres Kunststoff-Highspeedrohr Typ 50
für Betoninstallationen
mit hochgleitfähiger Innenschicht.
Material  :PVC-U7PVC-P
Druckfestigkeit :mittel
Schlagfestigkeit :mittel
Temperaturbereich :-25°C bis +60°C
selbstlöschend
Korrosionsfest, Liefern und komplett montiern
inkl. Befestigungsmaterial

wie Fabrikat : Fränkische
Typ : FFKuS-F Highspeed
Nr. : 50
oder gleichwertig
gewählt Fabrikat : ..............
Typ  : ..............
Menge: 60,000 m

**01.02.27 Mittleres Kunststoffrohr Typ 63**
Mittleres Kunststoff-Highspeedrohr Typ 63
für Betoninstallationen
mit hochgleitfähiger Innenschicht.
Material  :PVC-U7PVC-P
Druckfestigkeit :mittel
Schlagfestigkeit :mittel
Temperaturbereich :-25°C bis +60°C
selbstlöschend
Korrosionsfest, Liefern und komplett montiern
inkl. Befestigungsmaterial

wie Fabrikat : Fränkische
Typ : FFKuS-F Highspeed
Nr. : 63
oder gleichwertig
gewählt Fabrikat : ..............
Typ  : ..............
Menge: 20,000 m

*Hinweis: Vortext Rohrverlegung Unterputz*
Nachfolgend aufgeführte Rohre sind in Mauerwerkswänden zu installieren.
- Ziegelwände
- Kalksandsteinwände
erforderliche Bohr- und Spitzarbeiten
sind mit einzukalkulieren.

**01.02.28 Leichtes Isolierstoffrohr Typ 25**
Leichtes Kunststoffwellrohr Typ 25
für Unterputzinstallationen
mit hochgleitfähiger Innenschicht.
Material  :Poyolefin
Druckfestigkeit :leicht
Schlagfestigkeit :leicht
Temperaturbereich :-15°C bis +90°C
nicht flammwidrig, Korrosionsfest

wie Fabrikat : Fränkische
Typ : FBY-EL Highspeed
Nr. : 25
oder gleichwertig
gewählt Fabrikat : ..............
Typ  : ..............
Menge: 100,000 m

**01.02.29 Leichtes Isolierstoffrohr Typ 32**
Leichtes Kunststoffwellrohr Typ 32
für Unterputzinstallationen
mit hochgleitfähiger Innenschicht.
Material  :Poyolefin
Druckfestigkeit :leicht
Schlagfestigkeit :leicht
Temperaturbereich :-15°C bis +90°C
nicht flammwidrig, Korrosionsfest

wie Fabrikat : Fränkische
Typ : FBY-EL Highspeed
Nr. : 32
oder gleichwertig
gewählt Fabrikat : ..............
Typ  : ..............
Menge: 200,000 m

**01.02.30 Leichtes Isolierstoffrohr Typ 40**
Leichtes Kunststoffwellrohr Typ 40
für Unterputzinstallationen
mit hochgleitfähiger Innenschicht.
Material  :Poyolefin
Druckfestigkeit :leicht
Schlagfestigkeit :leicht
Temperaturbereich :-15°C bis +90°C
nicht flammwidrig, Korrosionsfest

Fabrikat : Fränkische
Typ : FBY-EL Highspeed
Nr. : 40
oder gleichwertig
gewählt Fabrikat : ..............
Typ  : ..............
Menge: 100,000 m

*Hinweis: KABELKANÄLE*
Nachfolgend aufgeführte Kabelkanäle sind
in Aufputzinstallation zu verlegen.
Das Montagematerial und Zubehör sowie alle  erforderliche Bohr- und Spitzarbeiten
sind mit einzukalkulieren

**01.02.31 Leitungsführungskanal 20x20**
Leitungsführungskanal aus PVC LF 20x20mm verkehrsweiß

Elektro-Installationskanal-System Leitungsführungskanal aus Kunststoff nach DIN EN 50085-1 zur Leitungsverlegung. Kanalunterteil/-oberteil mit vorgestanzter Bodenlochung im Abstand von 125 mm, ab Größe 30 x 30 mm mit vormontierten Kupplungen zur einfachen Ausrichtung bei Ein-Mann-Montage und ab Größe 30 x 60 mm vormontierte anstellbaren Rückhalteklammern.

Hinweis: Schall- und Brandschutz-Maßnahmen sind fachgerecht auszuführen.

Höhe: 18 mm
Breite: 19 mm
Länge: 2000 mm
Lichter innerer Querschnitt: 228 - 228 mm²
Max. Anzahl der Kabel (Ø11mm, 50% gefüllt, ohne Geräte): 1
Werkstoff: Polyvinylchlorid (PVC)
Oberfläche: Unbehandelt
Halogenfrei: Nein
Farbe: Verkehrsweiß
RAL Nummer: 9016
Stoßfestigkeit IK: IK07
IP-Klasse (Ingress Protection): IP30
Kanalverbindung: Ohne Kupplung
Anzahl der Trennwände: 0
Anzahl steckbare Trennwände: 0
Kabelhalteklammer im Lieferumfang enthalten: Nein
Mit Schutzfolie: Nein

wie Fabrikat : Hager
Typ : LF2002009016
oder gleichwertig
gewählt Fabrikat : ..............
Typ  : ..............
Menge: 20,000 m

**01.02.32 Installationskanal PVC 40/60**
Installationskanal PVC 40/60
als Leitungsführungskanal, mit Bodenlochung
inkl. Oberteil, Klammern und Kupplung
Außenmaß H/B : 40 x 57mm
Material : PVC
Montage : Wand / Decke
Farbe : weiß
Formteile : miteinzurechnen
In Teillängen liefern und komplett montieren, einschließlich aller erforderlichen Bohrungen, sowie allem benötigten Befestigungsmaterial.

wie Fabrikat : Thealit
Typ : LF 40060
oder gleichwertig
gewählt Fabrikat : ..............
Typ  : ..............
Menge: 40,000 m

**01.02.33 Installationskanal PVC 60/110 mit Trennsteg**
Installationskanal PVC 60/110
als Leitungsführungskanal, mit Bodenlochnung
inkl. Oberteil, Klammern und Kupplung
Außenmaß H/B : 60x110mm
Material : PVC
Montage : Wand / Decke
Trennwand : über gesamteLänge
Farbe : weiß
Formteile : miteinzurechnen
In Teillängen liefern und komplett montieren, einschließlich aller erforderlichen Bohrungen, sowie allem benötigten Befestigungsmaterial.

wie Fabrikat : Thealit
Typ : LF 60111
oder gleichwertig
gewählt Fabrikat : ..............
Typ  : ..............
Menge: 60,000 m

**01.02.34 Installationskanal PVC 60/60**
Installationskanal PVC 60/60
als Leitungsführungskanal, mit Bodenlochnung
inkl. Oberteil, Klammern und Kupplung
Außenmaß H/B : 60x57mm
Material : PVC
Montage : Wand / Decke
Farbe : weiß
Formteile : miteinzurechnen
In Teillängen liefern und komplett montieren, einschließlich aller erforderlichen Bohrungen, sowie allem benötigten Befestigungsmaterial.

wie Fabrikat : Teahalit
Typ : LF 60060
oder gleichwertig
gewählt Fabrikat : ..............
Typ : ..............
Menge: 50,000 m

*Hinweis: ROHRVERLEGUNG AUFPUTZMONTAGE*
Nachfolgend aufgeführte Rohre sind für eine
Aufputzinstallation zu verlegen.
Die zugehöhrigen Schellen und Montagematerial
sowie alle  erforderliche Bohr- und Spitzarbeiten
sind mit einzukalkulieren.

**01.02.35 Isolierstoffrohr, DN 25 AP**
Isolierstoffrohr FPKu-EM-F DN 25 AP
aus PVC hart, DIN VDE 0605,
mittelschwer, starr, wärmefest, ACF105,
Verlegung geschlossen einschl. Muffen und Bögen,
mit Abstandsschellen, max. Schellenabstand = 25facher
Rohrdurchmesser.

wie Fabrikat : Fränkische
Typ : FPKu-EM-F
Nr. : 25
oder gleichwertig
gewählt Fabrikat : ..............
Typ  : ..............
Menge: 150,000 m

*Hinweis: DIV. KABELTRAGSYSTEME*
Bei nachfolgenden aufgeführten Kabelträgersystemen
ist das Montagematerial und Zubehöhr sowie alle  erforderliche Bohr- und Spitzarbeiten
mit einzukalkulieren

**01.02.36 Ankerschiene C- Profil gelocht 16,5mm**
Ankerschiene C- Profil gelocht aus Stahl
tauchfeuerverzinkt DIN 50 976
Schlitzweite 16,5mm
an der Wand befestigen
inkl.  Befestigungsmaterial
In Teillängen liefern und montieren

wie Fabrikat  : OBO Bettermann
Type  : 2068 L .....
oder gleichwertig
gewählt Fabrikat : ..............
Typ  : ..............
Menge: 10,000 m

**01.02.37 Bügelschellen klein, mittel, groß.**
Bügelschellen (BBS-Schellen)
feuerverzinkt für Ankerschienen,
einschl. Druckwannen aus Polyäthylen
und Gegenwannen.
Spannbereich groß, mittel und klein, gemischt
liefern und montieren

wie Fabrikat  : OBO/Bettermann
Type  : 2056.......
oder gleichwertig
gewählt Fabrikat : ..................
Type  : ..................
Menge: 100,000 St

**01.02.38 Kabelschutzrohr R "110"**
Kabelschutzrohr "110"
Biegsames Kabelschutzrohr aus PE-HD
in Verbundbauweise aussen gewellt; innen glatt
halogenfrei und erhöhte UV beständigkeit
hohe Druck und Schlagfestigkeit
Temperaturbeständig -20° C bis + 80° C
mit Standardmäßiger Einzugsschnur
Durchmesser : aussen 110mm / innen 94mm
 liefern. und in bauseits vorhandenen Graben verlegen

wie Fabrikat  : Fränkische
Typ  : Kabuflex R
Art. Nr.  : 110
oder gleichwertig
gewählt Fabrikat  : ...................
Typ  : ...................
Menge: 50,000 m

#### Titel 01.03 Installationszubehör

*Hinweis: Notwendige Ausschnitte für die Kabelverlegung in GK-Wänden*
Notwendige Ausschnitte für die Kabelverlegung in Profilen und Gipskartonplatten der GK-Wände, sowie erschwertes Herstellen von Bohrungen für die Gerätedosen in GK-Wänden auf Grund der eingebauten Profile, sind in die Einheitspreise mit einzukalkulieren.

**01.03.1 Schalterdose als Geräteverbindung UP**
Schalterdose als Geräteverbindung UP
nach DIN 49 073 aus Isolierstoff,
für Schraubbefestigung, mit Putzdeckel
u. evt. Ausgleichsringen
Innendurchmesser  : 60 mm,
Tiefe  : bis 42 mm
kompl. eingebaut mit allen anfallenden UP Arbeiten

wie Fabrikat : Kaiser
Typ : 1055-02
oder gleichwertig
gewählt Fabrikat : ..............
Typ : ..............
Menge: 200,000 St

**01.03.2 Schalterdose als Geräteverbindung UP tief**
Schalterdose als Geräteverbindung UP
nach DIN 49 073 aus Isolierstoff,
für Schraubbefestigung, mit Putzdeckel
u. evt. Ausgleichsringen
Innendurchmesser  : 60 mm,
Tiefe  : bis 63 mm
kompl. eingebaut mit allen anfallenden UP Arbeiten

wie Fabrikat : Kaiser
Typ : 1555-02
oder gleichwertig
gewählt Fabrikat : ..............
Typ : ..............
Menge: 150,000 St

**01.03.3 Abzweigdose UP**
Abzweigdose UP
DIN VDE 0606 aus Isolierstoff,
mit Federdeckel, Putzdeckel
u. evt. Ausgleichsringen
In Unterputzausführung
Durchmesser  : 70 mm,
Tiefe  : 55 mm
Schutzart  : IP 20
liefern und montieren
einschl. verklemmen mit Steckklemmen.

wie Fabrikat  : Kaiser
Typ  : 1172-02
oder gleichwertig
gewählt Fabrikat : ..............
Typ  : ..............
Menge: 35,000 St

**01.03.4 Electronic - Dose UP**
Electronic - Dose UP
nach DIN 49 073 aus Isolierstoff,
für Schraubbefestigung, mit Putzdeckel
u. evt. Ausgleichsringen
Länge  : 149 mm,
Tiefe  : bis 63 mm
kompl. eingebaut mit allen anfallenden UP Arbeiten

wie Fabrikat : Kaiser
Typ : 1068-02
oder gleichwertig
gewählt Fabrikat : ..............
Typ  : ..............
Menge: 15,000 St

**01.03.5 Gerätedose Schiffchen UP**
Gerätedose DIN VDE 0606 als Unterputzdose
DIN 49 073 aus Isolierstoff,
Wandschiffchen
mit Putzdeckel,
liefern und montieren
einschl. verklemmen mit Steckklemmen.

wie Fabrikat  : Kaiser
Typ  : 1048-00
oder gleichwertig
gewählt Fabrikat : ..............
Typ  : ..............
Menge: 30,000 St

**01.03.6 Gerätedose Beton**
Gerätedose DIN VDE 0606 als Betondose
DIN 49 073 aus Isolierstoff,
für Schraubbefestigung,
mit Stützholmen Gegenlager und Kleinteilen
Liefern und in der Schalung einbauen inkl. Kosten für
mehrmaligem Anfahren zur Baustelle.
Menge: 10,000 St

**01.03.7 Deckendose Beton**
Deckenabzweigdose DIN VDE 0606 aus Isolierstoff,
als Beton-Abzweigdose 60 mm Durchmesser, 55 mm tief,
mit Deckel, Schutzart IP 20,
Als Betondose zum Einbau in die Betondecken,
einschließlich Kosten für mehrmaliges Anfahren zur
Baustelle
einschl. verklemmen mit Steckklemmen.
Menge: 10,000 St

**01.03.8 Zugkästen**
Zugkästen sichern die fachgerechte Leitungsführung durch Rohrnetzwerke. Rohrlängen
von mehr als 15 m sowie mehr als zwei Bögen erfordern nach DIN 18015-1 Zugkästen, die das
Nachziehen oder Nachbelegen von Leitungen jederzeit ermöglichen. Zugkästen bieten vielfältige
Rohreinführungsmöglichkeiten und maximalen Raum  zur Sicherung eines durchgehenden
Leitungsnetzes - auch bei nachträglichen Veränderungen der Elektro-Installation.
· Schnelle und sichere Montage durch vormontierte Nägel
· Sauberes Ausschalen bei Sichtbetonanforderung
· Hohe Formstabilität, keine Innenabstützung erforderlich
· Vielseitige Rohr-Einführungsmöglichkeiten
· Stapelbar
LxBxH : 400x300x120 mm
Rohreinführungen bis M25: 16
Rohreinführungen bis M32: 8
Rohreinführungen bis M40: 2
Rohreinführungen bis M50: 8
inkl. Deckel und Putzdeckel liefern und montieren

wie Fabrikat  : Kaiser HaloX
Typ  : 9917+9917.06+9917.02
oder gleichwertig
gewählt Fabrikat : ..............
Typ : ..............
Menge: 1,000 St

**01.03.9 Einbaugehäuse, 180 mit Tunnel 190**
Einbaugehäuse, 180 mit Tunnel 190
Beton-Einbaugehäuse aus Kunststoff für Leuchten und Lautsprecher in Ortbetondecken, Einbaudurchmesser ≤180 mm, mit Tunnel 190 für Betriebsgeräte bis max. 150mm x 90mm x 50mm
Tiefe inkl. Frontteil 120 mm
Lampenleistung LED max. 35 W
Lampenleistung NV/HV/TC max. 75 W
Einbaudurchmesser Leuchte 175 mm
Einbautiefe Leuchte 70 mm
Blende Durchmesser Leuchte 200 mm
liefern und montieren

wie Fabrikat  : Kaiser
Typ  : HaloX® 180
Art.-Nr.  : 1282-30 + 1282-11
oder gleichwertig
gewählt Fabrikat : ..............
Typ  : ..............
Menge: 10,000 St
Produkt:
  Artikel:
    Artikelnummer: 1282-30
    Artikelkurztext: Einbaugehäuse, 180 mit Tunnel 190

**01.03.10 Abdeckgehäuse aus schwer entflammbarem Material**
Abdeckgehäuse aus schwer entflammbarem Material
Größe LxBxH: 400x400x220 mm mit 4 Rohreinführungen M25, liefern und auf Boden montieren.
Menge: 3,000 St

**01.03.11 Gerätedose als Hohlwanddose**
Gerätedose als Hohlwanddose
DIN VDE 0606 DIN 49 073 aus Isolierstoff,
für Schraubbefestigung,
mit Zugentlastung,
liefern und montieren

wie Fabrikat  : Kaiser
Typ  : 9063-01
oder gleichwertig
gewählt Fabrikat : ..............
Typ  : ..............
Menge: 22,000 St

**01.03.12 Gerätedose als Hohlwanddose Tief**
Gerätedose als Hohlwanddose Tief
DIN VDE 0606 DIN 49 073 aus Isolierstoff,
für Schraubbefestigung, Tiefe Dose
mit Zugentlastung und Verbindungsstutzen
Liefern und in der Leichtbauwand einbauen.
Einschließlich Bohrung

wie Fabrikat  : Kaiser
Typ  : 9064-01
oder gleichwertig
gewählt Fabrikat : ..............
Typ  : ..............
Menge: 25,000 St

**01.03.13 Gerätedose als Hohlwanddose Electronic**
Luftdichte Electronic-Dose ECON® Flex mit ECON®-Technik für die energieeffiziente Elektro-Installation nach den Vorgaben der EnEV sowie für Installationen unter Reinraum- oder erhöhten Hygienebedingungen. Die schnelle Montage ist ideal für die Modernisierung oder Erweiterung bestehender Installationen. Der flexible Tunnel ermöglicht einen einfachen Einbau und schafft Raum für elektronische Bauteile, Leitungsreserven und Klemmen.
Liefern und in der Leichtbauwand einbauen.
Einschließlich Bohrung

wie Fabrikat  : Kaiser
Typ  : 9268-94
oder gleichwertig
gewählt Fabrikat : ..............
Typ  : ..............
Menge: 10,000 St

**01.03.14 Gerätedose als Hohlwanddose Wandauslaß**
Wandauslaßdose als Hohlwanddose
nach DIN VDE 0606 DIN 49 073
aus Isolierstoff, für Schraubbefestigung,
Liefern und in der Leichtbauwand einbauen.
Einschließlich Bohrung

wie Fabrikat  : Kaiser
Typ  : 9248-01
oder gleichwertig
gewählt Fabrikat : ..............
Typ  : ..............
Menge: 5,000 St

**01.03.15 Gerätedose als Hohlwanddose F30 - F90**
Gerätedose als Hohlwanddose F30 - F90 für Brandschutzwände für Schraubbefestigung Liefern und in der Leichtbauwand einbauen.
Einschließlich Bohrung

wie Fabrikat : Kaiser
Typ : 9463-01
oder gleichwertig
gewählt Fabrikat : ..............
Typ : ..............
Menge: 60,000 St

**01.03.16 Geräte-Verbindungsdose HWD 68**
Hohlwand Geräte-Verbindungsdose aus Kunststoff nach DIN VDE 0606-1 und DIN 49073, mit integriertem Dämmschichtbildner und Geräteschrauben, Geräteschraubenabstand 60 mm, Schutzart IP 30 gemäß DIN EN 60529,

Tiefe 62 mm, halogenfrei,

Kombinierbar untereinander und mit Gerätedose HWD 68,

je 2 Leitungseinführungen 3 x 1,5 mm² sowie 5 x 1,5 mm² und 3 x 2,5 mm², 2 Leitungseinführungen 5 x 2,5 mm² und für Kommunikationsleitungen,

für Plattenstärken bis 40 mm, Fräsloch Ø 68 mm,

Prüfbericht liegt vor, ETA-18/0418

Liefern und in der Leichtbauwand einbauen. Einschließlich Bohrung

wie Fabrikat  : Kaiser
Typ  : 9464-02
oder gleichwertig
gewählt Fabrikat : ..............
Typ  : ..............
Menge: 30,000 St

**01.03.17 Verbindungsdose mit 12 Einführungen und mit Klemmen**
Verbindungsdose mit Klemmen
DIN VDE 0606 aus Isolierstoff,
als Abzweigkasten,
Grundfläche  : bis 85 mm x 85 mm,
Schutzart  : IP 54,
Einführungen : 12
Klemmen : 6  Steckklemmen bis 2,5mm²
Ausführung : AP
Farbe : weiß oder grau
Liefern montiern und komplett verklemmen.
inkl. Befestigungsmaterial und Klemmen.

wie Fabrikat : Spelsberg
Typ : i12
oder gleichwertig
gewählt Fabrikat : ..............
Typ : ..............
Menge: 30,000 St

**01.03.18 Verbindungsdose mit 12 Einfürungen mit Klemmen rot**
Verbindungsdose  I12 mit Klemmen rot
DIN VDE 0606 aus Isolierstoff,
als Abzweigkasten,
Grundfläche  : 85 x 85 x 37mm,
Schutzart  : IP 55
Einführungen : 12 + 3 im Boden
Klemmen : 6  Steckklemmen bis 2,5mm²
Ausführung : AP
Farbe : rot
Liefern, montiern und komplett verklemmen.
inkl. Befestigungsmaterial und Klemmen.

wie Fabrikat : Spelsberg
Typ : i12 rot
oder gleichwertig
gewählt Fabrikat : ..............
Typ : ..............
Menge: 3,000 St

**01.03.19 Verbindungsdose 93x93x55mm**
Abox 040-L
als Verbindungsdose nach DIN VDE 0606
mit selbstdichtenden Einführungsmembranen
M20 : Dichtbereich 2-16 mm
Schutzart : IP 65
Größe : 93x93x55mm
liefern und montieren.

wie Fabrikat : Spelsberg
Typ : Abox 040-L
oder gleichwertig
wie Fabrikat : ...................
Typ : ...................
Menge: 5,000 St

**01.03.20 Verbindungsdose 110x110x67mm**
Abox 060-L
als Verbindungsdose nach DIN VDE 0606
inkl. IP 54 Anbaustutzen und Verschlußstopfen
M25 : Dichtbereich 9-18,5 mm,
Schutzart : IP 65
Größe : 110x110x67mm
liefern und montieren.

wie Fabrikat : Spelsberg
Typ : Abox 060-L
oder gleichwertig
wie Fabrikat : ...................
Typ : ...................
Menge: 15,000 St

**01.03.21 Verbindungsdose 180x180x91mm**
Abox 160-16²
Verbindungsdose
180 x 180 x 91 mm
Artikelnummer: 81641001
Verbindungsdose, mit Schutzart IP54/IP65, Nennquerschnitt 16mm², Ui=690V AC, zertifiziert nach: VDE (DIN EN 60670-1/-22 (VDE 0606-1/-22)), Ausschlagmembranen, M20/M25/M32/M40, (2 rückseitig, 10 seitlich), innenliegende Befestigungsstellen, für Standardinstallationen im Innenbereich
grau, mit hochliegender Schraubklemme, 5-polig - 16 mm² (4 x 6² / 4 x 10² / 4 x 16²)
Schutzart IP54/IP65, max, Leiterquerschnitt 16², Schlagfestigkeit IK07, Schutzklasse II, Bemessungsisolationsspannung 690V AC, VDE (DIN EN 60670-1/-22 (VDE 0606-1/-22)), halogenfrei
liefern, montieren und betriebsfertig anschließen

wie Fabrikat : Spelsberg
Typ : Abox 160-16
oder gleichwertig
wie Fabrikat : ...................
Typ  : ...................
Menge: 5,000 St
Produkt:
  Artikel:
    Artikelnummer: 81641001
    Artikelkurztext: Verbindungsdose 180x180x91mm

**01.03.22 Federdeckel**
Federdeckel für Leerdosen
Farbe  : weiß
Komplett liefen und montieren

wieFabrikat  : Kaiser
Typ  : 01174-25
gewählt Fabrikat : ..............
Typ  : ..............
Menge: 60,000 St

**01.03.23 Abzweigmuffe**
Abzweigmuffe Typ T, Gießharz-Abzweigmuffe universell einsetzbar, in Innenraum,Freiluft, Erdreich, Wasser, Installationskanälen. Mit transparenten Kunststoff-Formschalen, Einfülltrichter, Isolierband, Gießharz Typ G, Handschuhe, geeignet zur Montage mit Einzelklemmen, bis Erdkabel
Hauptkabel : bis 5x4mm²
Abzweigkabel  : bis 5x4mm²
Liefern und komplett mit Klemmen montieren

wie Fabrikat : Cellpack
Typ : T1
Nr.  : 124584
oder gleichwertig
gewählt Fabrikat : ..............
Typ  : ..............
Menge: 2,000 St

**01.03.24 Kabeldurchführung HRD bis 150 mm**
Kabeldurchführung in Gummitechnik, zur universellen Einführmöglichkeit aller Kabelquerschnitte. Einsatz bei Kernbohrungen Futerrohre oder als Abschluß in Rohre.
Mit geschlosserener Dichtung und Thermomuffe
Dichtpackung doppelt ausgeführt.
Mit drei Stutzen Gas und Wasserdicht  bis 5 bar
Durchmesser  Bohrung  : 150 mm
Komplett liefen und montieren
mit allem benötigten Material und Kleinmaterial

wie Fabrikat  : Hauff
Typ  : HRD
oder gleichwertig
gewählt Fabrikat : ..............
Typ  : ..............
Menge: 2,000 St

**01.03.25 System-Deckel HD 125/175 Deckel mit 3 Stutzen D=50 mm**
System-Deckel HD 125/175 Deckel mit 3 Stutzen D=50 mm  Deckel mit Überwurfmutter, 3 Thermo-Muffen und Gummidichtung für Kabel- oder Rohraußendurchmesser ca. 26-48 mm inkl. Gummi-Stopfen zur Abdichtung unbelegter Stutzen liefern und montieren

wie Fabrikat : Hauff
Typ : HD 125-D3/60
oder gleichwertig
gewählt Fabrikat : ..............
Typ : ..............
Menge: 2,000 St

**01.03.26 MSH Basic FUBO BHP3m**
Mehrsparten-Hauseinführung
für Gebäude ohne Keller
Zum gemeinsamen Einführen und Abdichten aller Versorgungsleitungen (Strom, Wasser, Telekommunikation, Gas). Bestehend aus: Einbauteil Reihenanordnung 4-fach Aufstellvorrichtung inklusive Wassersperrflansch 4 Stück Spiralschlauch 14078 inklusive Mantelrohr und aufgezogener 3-Stegdichtung Mehrsparten-Abdichteinheit 4-fach MSH Basic MBK R4 mit Universal-Dichtelementen: Elektro: SDE 1x26-29/36-39/43-46/48-51, Trinkwasser: SDW 1x32x40x50, Kommunikation: SDK 1x13-21+3x7-13+1x5-13 Gas-Montageset Schuck+RMA inkl. Blindabdichtung MBHP DN25 D0 MSH Zubehör Set3, bestehend aus: 4 Stück Manschettenstopfen (2 x MS78U 1x24-52, 1 x MS78K 1x13-21+3x7-13+1x5-12, 1 x MS78 D0) Gleitmittel-Tube GMT
Lastfall: WU-Beton Beanspruchungsklasse 1; WU-Beton Beanspruchungsklasse 2; Wassereinwirkungsklasse DIN 18533 W1.1-E
Dichtheit: gas- und wasserdicht bis 1 bar
Prüfungen/Normen: DVGW VP 601
Länge (mm): 3000
GTIN: 4052487220446
Eigenschaften: geeignet für den Einsatz aller gängigen Gashauseinführungskombinationen ; auf Druckdichtheit geprüftes Leerrohrsystem
Artikelnummer: 3030300161
GTIN: 4052487220446
liefern und montieren

wie Fabrikat : Hauff-Technik
Typ : MSH Basic FUBO BHP3m
oder gleichwertig
gewählt Fabrikat : ..............
Typ  : ..............
Menge: 1,000 St
Produkt:
  Artikel:
    Artikelnummer: 3030300161
    Artikelkurztext: MSH Basic FUBO BHP3m

**01.03.27 Kabeldurchführung HRD bis 150 mm**
Kabeldurchführung in Gummitechnik, zur universellen Einführmöglichkeit aller Kabelquerschnitte. Einsatz bei Kernbohrungen Futerrohre oder als Abschluß in Rohre.
Mit geschlosserener Dichtung und Thermomuffe
Dichtpackung doppelt ausgeführt.
Mit drei Stutzen Gas und Wasserdicht  bis 5 bar
Durchmesser  Bohrung  : 150 mm
Komplett liefen und montieren
mit allem benötigten Material und Kleinmaterial

wie Fabrikat  : Hauff
Typ  : HRD
oder gleichwertig
gewählt Fabrikat : ..............
Typ  : ..............
Menge: 3,000 St

#### Titel 01.04 Schalt-und Steckgeräte

*Hinweis: Vortext Schaltermaterial*
Für alle Schalter, Taster, Steckdosen usw. sind die Abdeckungen( Wippe oä) sowie der Rahmenanteil einzurechnen.

Alle Bauteile sind fertig montiert und angeschlossen anzubieten.
Alle Schalter an den Türen und alle Steckdosen sind mit Stromkreisbezeichnung anzubieten.
inkl. Programmierung der KNX-Komponete

Leitfabrikat/Typ

Busch Jaeger, Future Linear, Studioweiß, matt

oder gleichwertig
gewählt Fabrikat : ..............
Typ  : ..............

**01.04.1 Wippschalter Universal Aus-Wechsel**
Wippschalter, Universal Aus-Wechsel, 10 AX 250 V ~.
Federklemmen nach DIN VDE 0632 (EN 60 669) für Leiter bis 2,5 mm².
Für Unterputzmontage.
Inklusive Flächenwippe 80,5 x 80,5 mm volle Platte.
Oberfläche mit markanter Linienführung.
Liefern, anschliessen und betriebsfertig montieren inkl. Rahmenanteil.

oder gleichwertig
gewählt Fabrikat : ..............
Typ  : ..............
Menge: 40,000 St

**01.04.2 Wippschalter Kontroll Universal Aus-Wechsel**
Wipp-Kontrollschalter, 10 AX 250 V ~, N-Leiter erforderlich, mit Glimmlampe Art.-Nr. 90.
Federklemmen nach DIN VDE 0632 (EN 60 669) für Leiter bis 2,5 mm².
Für Unterputzmontage.
Inklusive Flächenwippe 80,5 x 80,5 mm mit Linse volle Platte.
Oberfläche mit markanter Linienführung.
Liefern, anschliessen und betriebsfertig montieren inkl. Rahmenanteil.

oder gleichwertig
gewählt Fabrikat : ..............
Typ  : ..............
Menge: 2,000 St

**01.04.3 Wippschalter Serie**
Wippschalter, Serie, 10 AX 250 V ~.
Federklemmen nach DIN VDE 0632 (EN 60 669) für Leiter bis 2,5 mm².
Für Unterputzmontage.
Inklusive Serienwippe 80,5 x 80,5 mm volle Platte.
Oberfläche mit markanter Linienführung.
Liefern, anschliessen und betriebsfertig montieren inkl. Rahmenanteil.

oder gleichwertig
gewählt Fabrikat : ..............
Typ  : ..............
Menge: 2,000 St

**01.04.4 Taster 1-polig**
Taster, 1-polig, 10 AX 250 V ~.
Federklemmen nach DIN VDE 0632 (EN 60 669) für Leiter bis 2,5 mm².
Für Unterputzmontage.
Inklusive Flächenwippe 80,5 x 80,5 mm volle Platte.
Oberfläche mit markanter Linienführung.
Liefern, anschliessen und betriebsfertig montieren inkl. Rahmenanteil.

oder gleichwertig
gewählt Fabrikat : ..............
Typ  : ..............
Menge: 25,000 St

**01.04.5 Taster, 1-polig, 10 AX 250 V ~.mit roter Abdeckung und**
Taster, 1-polig, 10 AX 250 V ~.mit roter Abdeckung und Beschriftungsfeld. Federklemmen nach DIN VDE 0632 (EN 60 669) für Leiter bis 2,5 mm². Für Unterputzmontage.
Inklusive Wippe mit beschriftetem Beschriftungsfeld.
Liefern, anschliessen und betriebsfertig montieren inkl. Rahmenanteil.

oder gleichwertig
gewählt Fabrikat : ..............
Typ  : ..............
Menge: 2,000 St

**01.04.6 Jalousie-Wippschalter**
Jalousie-Wippschalter, 10AX 250V
nach DIN VDE 0632 (EN 60 669) für Leiter bis 2,5 mm².
Für Unterputzmontage.
Inklusive Flächenwippe Jalousie Pfeil Auf / Ab 80,5 x 80,5 mm volle Platte.
Oberfläche mit markanter Linienführung.
Liefern, anschliessen und betriebsfertig montieren inkl. Rahmenanteil.

oder gleichwertig
gewählt Fabrikat : ..............
Typ  : ..............
Menge: 2,000 St

**01.04.7 Not-Aus Taster**
Not-Aus Taster
Abdeckung mit Beschriftungsfeld
und Tragring
in Unterputzausführung,
Zur Aufnahme von Befehls und Meldegeräte
Durchmesser = 22,5 mm
Mit Nottaster von Möller NR. M 22-PV/KO1
Mit Schrauben befestigen.
Farbe  : reinweiß/ rot
Komplett inkl. Abdeckung, Wippe und Rahmenanteil liefern und montieren.

Fabrikat  : Gira
Typ  : 0272 27 + Möller M 22-PV/KO1
oder gleichwertig
gewählt Fabrikat :........................
Typ  :........................
Menge: 2,000 St

**01.04.8 Herdanschlussdose für Ap oder Up Montage Verbindungssysteme polarweiß**
Herdanschlussdose für Ap oder Up Montage Verbindungssysteme polarweiß Herdanschlussdose mit Schraubklemmen mit
5-poliger Doppelklemme (rastbar), für Schraub- und Spreizbefestigung in 60er und 70er Dose.
Abmessungen (L x B x H): 86/86/28 mm
Farbe: polarweiß
Haupt-Designlinie: Verbindungssysteme
Liefern, kompl. eingebaut mit allen anfallenden UP Arbeiten, und betriebsfertig montieren
inkl. allem benötigten Klein- und Befestigungsmaterial

wie Fabrikat  : Berker
Typ  : Herdanschlussdose für Ap oder Up
Art. Nr.  : 447809
oder gleichwertig
gewählt Fabrikat : ..............
Typ  : ..............
Menge: 5,000 St
Produkt:
  Artikel:
    Artikelnummer: 447809
    Artikelkurztext: Herdanschlussdose für Ap oder Up Montage Verbindungssysteme polarweiß

**01.04.9 Raumtemperaturregler "Oeffner" 250V**
Raumtemperaturregler "Oeffner" 250V
Thermoplast (bruchsicher) hochglänzend
mit Federklemmen für starre Leiter bis 2,5 mm2
(Schraubbefestigung, ohne Befestigungskrallen)
1-pol. Oeffner 10 (4) A, AC 230 V ~, 50/60 Hz
Der in Klammern gesetzte Wert gibt die induktive
Belastung bei einem cos  von 0,6 an.
thermische Rueckfuehrung (N-Leiter erforderlich)
Schaltdifferenz ca. 0,5 K, Temperaturbereich ca. +5
... +30 ¦C
separater Anschluss fuer zeitgesteuerte
Nachtabsenkung ca. 5 K
mit Schalter Ein-Aus und Kontroll-LED
Bei Erreichen der eingestellten Temperatur "oeffnet"
der Kontakt.
Farbe: alpinweiß
inkl. Rahmenanteil liefern, anschliessen und betriebsfertig montieren
und Funktionsprüfung  mit der Heizungsfirma

wie Fabrikat  : Jung LS990
Typ  : TR LS 231 WW+LS981WW
oder gleichwertig
gewählt Fabrikat : ..............
Typ  : ..............
Menge: 5,000 St

**01.04.10 TAE-Anschlussdose (weiß), für ein Telefon und zwei**
TAE-Anschlussdose LS969T (weiß), für ein Telefon und zwei Zusatzgeräte.
N-F-N-Kodierung
Für Unterputzmontage. Inklusive Abdeckung und Rahmen
Farbe  : alpinweiß
Liefern, anschliessen und betriebsfertig montieren inkl. Rahmenanteil.

wie Fabrikat  : Jung UP
Typ  : TAE 3X6 NFNUPO+
  LS969T+LS 981 WW
oder gleichwertig
gewählt Fabrikat : ..............
Typ  : ..............
Menge: 1,000 St

**01.04.11 Multimedia Anschlußdose HDMI komplett mit Tragring und**
Multimedia Anschlußdose HDMI komplett mit Tragring und mittels Schrauben befestigt für die Serie A
Liefern, anschliessen und betriebsfertig montieren inkl. Rahmenanteil

oder gleichwertig
gewählt Fabrikat : ..............
Typ  : ..............
Menge: 2,000 St

**01.04.12 Multimedia Anschlußdose VGA komplett mit Tragring und**
Multimedia Anschlußdose VGA komplett mit Tragring und mittels Schrauben befestigt für die Serie A
Liefern, anschliessen und betriebsfertig montieren inkl. Rahmenanteil

oder gleichwertig
gewählt Fabrikat : ..............
Typ  : ..............
Menge: 2,000 St

**01.04.13 Blind-Abdeckung (gerastet)**
Blind-Abdeckung (gerastet) (A594-0WW)
Thermoplast (bruchsicher) hochglänzend
(kpl. mit Tragring, Schraubbefestigung)
Die Abdeckung hat eine Klemmbefestigung, sie ist u. a. für individuelle Ausschnitte bzw. Bohrungen geeignet.
Mit Dichtungsflansch Art.-Nr.: 551 WU und programmspezifischen "IP-44-Rahmen" ist der Schutzgrad IP 44 gewährleistet.
Material: Thermoplast
Individuelle Lasergravur möglich
Farbe: alpinweiß
Komplett inkl. Abdeckung, Wippe und Rahmenanteil liefen und montieren.

oder gleichwertig
gewählt Fabrikat : ..............
Typ  : ..............
Menge: 10,000 St
Produkt:
  Artikel:
    Artikelnummer: A594-0WW
    Artikelkurztext: Blind-Abdeckung (gerastet)

**01.04.14 Trennrelais 2fach mit Nebenstelleneingang und seperater**
Trennrelais 2fach mit Nebenstelleneingang und seperater Netzeinspeisung zur elektrischen Entkopplung von 2 Antrieben.
Anschluß : 230V AC/4 A
Einschaltdauer : 100%
Montage : REG
liefern und montieren

wie Fabrikat : Gira
Typ : 0861 00
oder gleichwertig
gewählt Fabrikat : ..............
Typ : ..............
Menge: 5,000 St

**01.04.15 SCHUKO-Steckdose mit Klappdeckel**
SCHUKO-Steckdose, mit Kinderschutz16 A 250 V ~.
Federklemmen nach DIN VDE 0620 für Leiter bis 2,5 mm².
Für Unterputzmontage.
Inklusive Abdeckung 80,5 x 80,5 mm volle Platte.
Oberfläche mit markanter Linienführung.
Inklusiv Rahmen und und Abdeckung mit Klappdeckel mit. int. erhöhten Berührungsschutz
Liefern, anschliessen und betriebsfertig montieren inkl. Rahmenanteil.

oder gleichwertig
gewählt Fabrikat : ..............
Typ  : ..............
Menge: 3,000 St

**01.04.16 SCHUKO®-Steckdose, Duroplast, alpinweiß 1-fach**
SCHUKO®-Steckdose, Duroplast, alpinweiß
Duroplast (hochkratzfest) glänzend
mit Federklemmen für starre und unbehandelte flexible Leiter bis 2,5 mm2
Verbindungsklemmen nach DIN VDE 0620
ohne "Befestigungskralle": Art.-Nr. mit "N", z.B. ..1520 N..
Variante mit Schraubklemmen: Art.-Nr. ..1521..
Tragring, Krallen und Krallenschrauben sind über eine Erdungsschiene in die Schutzmaßnahme eingebunden.

Cradle to Cradle zertifiziert

Farbe: alpinweiß
Material: Duroplast
Anschluss: Federklemmen starre und flexible Leiter
Breite: 70 mm
Höhe: 70 mm
Inkl. Rahmenanteil-1 fach Rahmen, mit Schrauben befestigen.
Liefern, anschliessen und betriebsfertig montieren

wie Fabrikat  : Jung
Typ  : LS 1520 WW
oder gleichwertig
gewählt Fabrikat : ..............
Typ  : ..............
Menge: 45,000 St

**01.04.17 SCHUKO®-Steckdose, Duroplast, alpinweiß 2-fach**
SCHUKO®-Steckdose, Duroplast, alpinweiß
Duroplast (hochkratzfest) glänzend
mit Federklemmen für starre und unbehandelte flexible Leiter bis 2,5 mm2
Verbindungsklemmen nach DIN VDE 0620
ohne "Befestigungskralle": Art.-Nr. mit "N", z.B. ..1520 N..
Variante mit Schraubklemmen: Art.-Nr. ..1521..
Tragring, Krallen und Krallenschrauben sind über eine Erdungsschiene in die Schutzmaßnahme eingebunden.

Cradle to Cradle zertifiziert

Farbe: alpinweiß
Material: Duroplast
Anschluss: Federklemmen starre und flexible Leiter
Breite: 70 mm
Höhe: 70 mm

Inkl. Rahmenanteil-2 fach Rahmen, mit Schrauben befestigen.
Liefern, anschliessen und betriebsfertig montieren

wie Fabrikat  : Jung
Typ  : 2xLS 1520 KI WW,LS982WW.
oder gleichwertig
gewählt Fabrikat : ..............
Typ : ..............
Menge: 65,000 St

**01.04.18 SCHUKO®-Steckdose, Duroplast, alpinweiß 3-fach**
SCHUKO®-Steckdose, Duroplast, alpinweiß
Duroplast (hochkratzfest) glänzend
mit Federklemmen für starre und unbehandelte flexible Leiter bis 2,5 mm2
Verbindungsklemmen nach DIN VDE 0620
ohne "Befestigungskralle": Art.-Nr. mit "N", z.B. ..1520 N..
Variante mit Schraubklemmen: Art.-Nr. ..1521..
Tragring, Krallen und Krallenschrauben sind über eine Erdungsschiene in die Schutzmaßnahme eingebunden.

Cradle to Cradle zertifiziert

Farbe: alpinweiß
Material: Duroplast
Anschluss: Federklemmen starre und flexible Leiter
Breite: 70 mm
Höhe: 70 mm

Inkl. Rahmenanteil-3Fach Rahmen, mit Schrauben befestigen.
Liefern, anschliessen und betriebsfertig montieren

wie Fabrikat  : Jung
Typ  : 3xLS 1520 KI WW,LS983WW.
oder gleichwertig
gewählt Fabrikat : ..............
Typ : ..............
Menge: 35,000 St

**01.04.19 Mehrkosten für vorgenanntes Schaltermaterial in der Farbe**
*** Pauschalposition
Mehrkosten für vorgenanntes Schaltermaterial in der Farbe anthrzit.
Menge: 1,000 psch

**01.04.20 Mehrkosten für vorgenanntes Schaltermaterial in der Farbe**
*** Pauschalposition
Mehrkosten für vorgenanntes Schaltermaterial in der Farbe Schwarz.
Menge: 1,000 psch

*Hinweis: AP- Material*

**01.04.21 Wipp-Kontrollschalter 16 AX 400 V ~**
Wipp-Kontrollschalter 16 AX 400 V ~
Wippe mit Kennzeichnung I 0
mit roter Kalotte (Art.-Nr.: 33 NR) und Glimmlampe (Art.-Nr.: 98) mit Schraubklemmen für starre und flexible Leiter bis 4 mm2 Verbindungsklemmen nach DIN VDE 0632 (EN 60 669) Der Schutzgrad IP 44 ist gewährleistet.
Material  : Thermoplast
Ausführung  : Aus 3-pol.
Liefern und kompett montieren.

wie Fabrikat  : Jung
Typ  : WG 800
Art.-Nr.  : 803KOW
oder gleichwertig
gewählt Fabrikat  : ..............
Typ  : ..............
Menge: 3,000 St

**01.04.22 Wippschalter-Steckdosen Kombination APWD**
SCHUKO-Steckdose 16 A 250 V ~
mit Schalter Universal Aus-Wechsel 10 AX 250 V ~
mit zwei Schriftfeldern 22 x 48 mm
mit Federklemmen für starre Leiter bis 2,5 mm2
Verbindungsklemmen nach DIN VDE 0620 bzw. DIN VDE 0632 (EN 60669)

Gehäuse 75 x 151 x 58 mm, 2 Leitungseinführungen
Schalter in AUS-Stellung beleuchtbar durch Lampe Art.-Nrn.: 90 bzw. 95 (230 V), 96-.. (Kleinspannung) bzw. LED-Lampe Art.-Nr.: 90-LED.. (230 V) bzw. 961248 LED.. (Kleinspannung).

Der Schutzgrad IP 44 ist gewährleistet.
Individuelle Beschriftungen können mit dem Graphic-Tool selbst erstellt werden.

Liefern, anschließen und betriebsfertig montieren

wie Fabrikat  : Jung
Typ  : 876 NAW
oder gleichwertig
gewählt Fabrikat : ..............
Typ  : ..............
Menge: 12,000 St

**01.04.23 Wippschalter 10 AX 250 V ~ [806 W]**
Wippschalter 10 AX 250 V ~ [806 W]
mit Federklemmen fuer Leiter bis 2,5 mm2
Verbindungsklemmen nach DIN VDE 0632 (EN 60 669)
beleuchtbar im Sinne der Arbeitsstaettenverordnung
durch
Lampe Art.-Nrn.: 90 bzw. 95 (230 V), 96-..
(Kleinspannung) bzw.
LED-Leuchte Art.-Nr.: 90-LED.. (230 V) bzw. 961248
LED.. (Kleinspannung).
Ausfuehrung: Universal Aus-Wechsel
Liefern, anschliessen und betriebsfertig montieren

wie Fabrikat  : Jung WG800
Typ  : 806W
oder gleichwertig
gewählt Fabrikat : ..............
Typ  : ..............
Menge: 5,000 St

**01.04.24 SCHUKO-Steckdose 16 A 250 V ~ [820 W]**
SCHUKO-Steckdose 16 A 250 V ~ [820 W]
mit Federklemmen fuer Leiter bis 2,5 mm2
Verbindungsklemmen nach DIN VDE 0620
Farbe  : grau
Liefern, anschliessen und betriebsfertig montieren

wie Fabrikat  : Jung
Typ  : 820 W
oder gleichwertig
gewählt Fabrikat : ..............
Typ  : ..............
Menge: 10,000 St

**01.04.25 SCHUKO-Zweifach-Steckdose 16 A 250 V ~ [8220 W]**
SCHUKO-Zweifach-Steckdose 16 A 250 V ~ [8220 W]
fuer waagerechte Montage, Gehaeuse 151 x 75 x 58 mm
verdrahtet
mit Federklemmen fuer Leiter bis 2,5 mm2
Verbindungsklemmen nach DIN VDE 0620
alle 4 Einfuehrungen fuer Kabelkanal-Schieber
Art.-Nr.: 895 geeignet
Ausfuehrung: 4 Leitungseinfuehrungen
Ausfuehrung: 2 Einzelabdeckungen
Liefern, anschliessen und betriebsfertig montieren

wie Fabrikat  : Jung WG800
Typ  : 8220 W
oder gleichwertig
gewählt Fabrikat : ..............
Typ  : ..............
Menge: 15,000 St

**01.04.26 Trenn-Relais UP**
Trenn-Relais UP
Sollen mehr als ein Jalousiemotor an einen Jalousieeinsatz oder mechanischen Jalousietaster angeschlossen werden, ist für je zwei Antriebe ein Trenn-Relais zur elektrischen Entkopplung erforderlich!
Trenn-Relais für die UP-Montage in einer Gerätedose nach DIN 49 073 (Empfehlung tiefe Gerätedose)
Nennspa. : AC 230 V ~, 50 Hz
Ansteuer. : AC 230 V ~, 50 Hz
Schaltl. : 4 A, AC 230 V ~cos ? = 0,8 ind.
Einschalt ED: 100 %
Liefern, anschliessen und betriebsfertig montieren

wie Fabrikat  : Jung
Typ  : TR-SUP
oder gleichwertig
gewählt Fabrikat : ..............
Typ  : ..............
Menge: 3,000 St

**01.04.27 Heizungsnotschalter**
Wippschalter-Einsatz 10AX/250 V~, Aus/Wechselschalter
2-polig, beleuchtbar mit Glimmaggregat 1600 02, für
Beleuchtung, mit Schraubklemmen. Inkl. Wippe mit Linse und Aufdruck "Heizung Notschalter" und Rahmenanteil
liefern, montieren und betriebsfertig anschließen.
Farbe  : rot glänzend
Programm  : S1

wie Fabrikat  : Gebr. Berker
Typ  : 673039 09+1621 89 02
oder gleichwertig
gewählt Fabrikat : ..............
Typ : ..............
Menge: 1,000 St

**01.04.28 Reperaturschalter mit AP Gehäuse, Betätigungsgriff rot,**
Reperaturschalter mit AP Gehäuse, Betätigungsgriff rot, Frontschild gelb, O-Stellung abschliessbar, 4-polig,
Schaltergröße : D3
Bemessungsdauerstrom : 63 A
Schaltleistung : 18,5 kW
Mit Schrauben befestigen, liefern und montieren

wie Fabrikat  : Elektra Tailfingen
Typ  : 3399 0186
oder gleichwertig
gewählt Fabrikat : ..............
Typ  : ..............
Menge: 1,000 St

**01.04.29 Herdanschlußdose AP-UP DIN VDE 0606 in**
Herdanschlußdose AP-UP DIN VDE 0606 in Auf-,Unterputzausführung, mit Gehäuse, mit Verbindungsklemmen bis 2,5 mm2, 5polig 400 V AC,
Mit Schrauben befestigen, liefern und montieren

wie Fabrikat  : Merten
Typ  : 5206 44
oder gleichwertig
gewählt Fabrikat : ..............
Typ  : ..............
Menge: 2,000 St

**01.04.30 CEE-Steckvorrichtung 16 A AP**
CEE-Steckvorrichtung 16 A für Anbau als 5polige Kragensteckdose DIN 49 462 Teil 1 mitSchutzkontakt und Mittelleiterkontakt, wasserdicht, Gehäuse aus Isolierstoff. Mit Anschlußverschraubung.
Nennstrom  : 16 A
Betriebsspannung  : 400 V,
Schutzart  : IP 44
Liefern und kompett montieren

wie Fabrikat  : ABL Sursum
Typ  : D 51.30
oder gleichwertig
gewählt Fabrikat : ..............
Typ  : ..............
Menge: 2,000 St

**01.04.31 CEE-Steckvorrichtung 32 A AP**
CEE-Steckvorrichtung 32 A für Anbau als 5polige Kragensteckdose DIN 49 462 Teil 1 mitSchutzkontakt und Mittelleiterkontakt, wasserdicht, Gehäuse aus Isolierstoff. Mit Anschlußverschraubung.
Nennstrom  : 32 A
Betriebsspannung  : 400 V,
Schutzart  : IP 44
Liefern und kompett montieren.

wie Fabrikat  : ABL Sursum
Typ  : D 52.30
oder gleichwertig
gewählt Fabrikat : ..............
Typ  : ..............
Menge: 2,000 St

*Hinweis: Notrufsystem*
Notrufsystem
Das Notrufsystem dient dem Hilferuf in Krankenhäusern, Arztpraxen, Pflegeheimen und öffentlichen oder behindertengerechten WC-Anlagen. Es entspricht den sicherheitstechnischen Anforderungen nach DIN VDE 0834.
Das Notrufsystem ist modular aufgebaut.
Die folgenden vier Komponenten sind zusammen als komplettes Notrufset erhältlich:
- Zugtaster
  Über eine leicht erreichbare Zugschnur kann im Bad/WC ein Notruf ausgelöst werden. Der Zugtaster kann auch mitten im Raum an der Decke installiert werden, um für hilfsbedürftige Menschen gut erreichbar zu sein. Eine erfolgreiche Rufauslösung wird durch eine rote Beruhigungslampe am Taster signalisiert.
- Rufmodul
  Das Rufmodul kann z.B. außen neben der WC-Tür oder Flurtür installiert werden. Ein ausgelöster Notruf wird hier optisch durch eine rote LED und akustisch durch einen Summer signalisiert. Beide Signale können wahlweise von Dauerlicht/Dauerton auf Blinklicht/pulsierender Ton umgestellt werden.
- Abstelltaster
  Im gleichen Raum, in dem sich der Zugtaster befindet, wird neben der Tür der Abstelltaster installiert. Das helfende Personal kann dort den ausgelösten Ruf abstellen.
- Netzteil zur Spannungsversorgung des Notrufsystems mit DC 24 V
Dienstzimmereinheit und Ruftaster sind separat erhältlich. Die Dienstzimmereinheit kann z.B. in einem Personal- oder Empfangsraum installiert werden. Eine grüne Taste markiert die Anwesenheit, eine gelbe Taste unterdrückt das akustische Notrufsignal des Rufmoduls für 20 Sekunden.
Die Komponenten des JUNG Notrufsystems werden mit Rahmen aus den Serien AS oder LS ergänzt, so dass ein einheitliches Design im gesamten Gebäude möglich ist. Im kompletten Notrufset sind die Rahmen bereits enthalten.
Zur Erweiterung einer Anlage sind die Komponenten auch einzeln erhältlich.

**01.04.32 Ruf-Set für Behinderten-WC, Nach DIN VDE 0834, Unterputz**
Zum Aufbau einer Notrufanlage für Behinderten-WCs.
Bestehend aus: Netzteil-Einsatz, Alarmmelde-Einsatz, Signaltaster-Einsatz mit Zugschnur und Abstelltaster-Einsatz
Rufauslösung über Zugschnurtaster.
Optische und akustische Notrufsignalisierung außerhalb des Behinderten-WCs.
Beruhigungslicht bei Rufauslösung.
Mit Abstelltaster zum Aufheben des Notrufs.
Beschriftungsfeld 51 x 10 mm.
Anschlüsse:
Spannungsversorgung: Schraubklemme, max. 4 mm²
sekundär: Schraubklemme, max. 1 mm²
mehrdrähtig: max. 1 mm²
Eingänge: Schraubklemme, max. 1 mm²
mehrdrähtig: max. 1 mm²
Ausgänge: Schraubklemme, max. 1 mm²
mehrdrähtig: max. 1 mm²
Technische Daten:
Nennspannung: , +10 % / -10 %
Sekundär: , +28 V / -15 V
Nennfrequenz: 50 Hz - 60 Hz
Verlustleistung: 2000 mW
Bedienelemente: Zugschnur und Abstelltaste.
Anzeigeelemente: LED Blinklicht, Summer und Beruhigungslicht.
Eingänge: 1
Signalstrom: 5 mA, wird vom Gerät zur Verfügung gestellt
Ausgänge: 1, Schließer, potenzialgebunden
Steuer-/Signalausgänge: 1, Wechsler, potenzialfrei, 42 V~/60 V-, 30 W/VA
Physikalische Eigenschaften:
Schutzart Gerät: IP 20
Temperaturbereich Gerät: 5 °C - 40 °C
Liefern und betriebsbereit montieren,
wie Fabrikat  : Busch-Jaeger Elektro GmbH
Farbe/Bezeichnung : studioweiß
Artikelnummer : 1510 UC-84-101
oder gleichwertig
gewählt Fabrikat : ..............
Typ  : ..............
Menge: 2,000 St

**01.04.33 Zusätzliche Leuchte für Alarmierung**
Zusätzliche Leuchte für Alarmierung
wie Fabrikat  : Busch-Jaeger Elektro GmbH
Farbe/Bezeichnung : studioweiß
Artikelnummer :
oder gleichwertig
gewählt Fabrikat : ..............
Typ  : ..............
Menge: 2,000 St

*Hinweis: Bewegungsmelder*

**01.04.34 Automatikschalter Standard 2,20 m**
Automatikschalter Standard 2,20 m
inkl. LB-Management-Einsätze "Licht"
Art.-Nrn.: 1701 SE oder 1704 ESE, mit Dichtungsset Art.-Nr.: AS CD 50 DS und programmspezifischen "IP 44-Rahmen" ist der Schutzgrad IP 44 gewährleistet.
liefern, montieren und anschließen

wie Fabrikat  : Jung
Typ  : Automatikschalter Standard
Art.Nr.  : LS 17280 WW+1701 SE
oder gleichwertig
gewählt Fabrikat : ............
Typ  : ............
Menge: 2,000 St

**01.04.35 Hochfrequenz Präsenzmelder**
Hochfrequenz Präsenzmelder - Presence Control PRO Dual HF COM1
Für den Innenbereich, speziell für Flure und lange Gänge
2 Hochfrequenz-Sensoren für beide Richtungen eines Ganges
Tangentiale Reichweite ist auf Gangbreite beschränkt; keine Erfassung von Bewegung hinter geschlossenen Türen
IQ-Modus zur automatischen Anpassung der Nachlaufzeit an die Raumnutzung
Master/Master und Master/Slave Vernetzungen möglich
Optional: Nutzer Fernbedienung RC5, Service Fernbedienung RC8, Smart Remote, Aufputzadapter AP Box IP54, Schutzkorb, Deckenadapter für abgehängte Decken
Technische Daten:
Netzspannung : 230 - 240 V
Frequenz  : 50/60 Hz
Sendeleistung HF  : ca. 1 mW auf 5,8 GHz
Schaltleistung : max. 2000 W ohmsche Last bei 230 V
Last/EVGs  : Einschaltspitzenstrom max. 800 A/200 µs
Reichweite  :max. 10 x 3 m in jede Richtung Stufenlos  elektronisch einstellbar
Montagehöhe : 2,5 - 3,5 m
Montage  : Deckenmontage
Material  : UV-beständiger Kunststoff
Schutzklasse : IP20/ Schutzklasse II
Prüfzeichen  : CE, VDE-GS
Betriebstemperatur: -25°C - +55°C
Abmessungen : 120 x 120 x 75 mm
Farbe  : weiß
Garantie  : 5 Jahre
liefern, montieren und anschließen

wie Fabrikat  : Steinel
Typ  : HF COM1
Art.Nr.  : 590703+HF Deckenadapter
oder gleichwertig
gewählt Fabrikat : ............
Typ  : ............
Menge: 10,000 St

**01.04.36 Bewegungsmelder für den Außenbereich.**
Bewegungsmelder für den Außenbereich.
ARGUS 220, dunkelbrasil
220 Grad-Flächenüberwachung für größere
Hausfronten und Bereiche des Hauses.
Mit integrierter Schnittstelle für die
Erweiterung mit einem Funkmodul
(drahtlose Verbindung mehrerer Geräte).
-360 Grad-Nahschutzzone (ca. 4 m
Radius).
-Großer Anschlussraum und Stecksystem.
-Durchschleifen möglich.
-LED-Funktionsanzeige zur schnellen
Ausrichtung am Montageort.
-Bedienelemente befinden sich geschützt
unter der leicht zugänglichen
Abdeckplatte.
-Flexibel verstellbarer Sensorkopf.
-Ausblenden einzelner Linsenbereiche
möglich.
Wand- und Deckenmontage ohne
zusätzliches Zubehör. Befestigung an
Außen-/Innenecken und ortsfesten Rohren
mit einem Montagewinkel.
Funktionen:
Mit integriertem Funkmodul sind
folgende Funktionen über Funk
realisierbar: Dauer EIN, Dauer AUS und
AUTOMATIK.
Netzspannung  : AC 230 V +/-10 %, 50 Hz
Glühlampen  : AC 230 V, max. 2000 W
Halogenlampen  : AC 230 V, max. 2000 W
Leuchtstofflampen : AC 230 V, 1200 W
unkompensiert
Kapazitive Last  : max. 35 uF
Max. Schaltstrom : 16 A, AC 230 V, cos
Erfassungswinkel : 220 Grad
Reichweite  : max. 16 m
Anzahl der Ebenen : 7
Anzahl der Zonen : 112 mit 448
Schaltsegmenten
Lichtfühler  : stufenlos von 3-1000 Lux
Zeit  : 1 s bis ca. 8 min in 6 Stufen
Empfindlichkeit  : stufenlos einstellbar
Neutralleiter  : erforderlich
Sensorkopfeinstellung Wandmontage:
9 Grad auf, 24 Grad ab, 12 Grad
rechts/links, +/-12 Grad axial
Sensorkopfeinstellung Deckenmontage:
4 Grad auf, 29 Grad ab, 25 Grad
rechts/links, +/-8,5 Grad axial
EG-Richtlinien:
Niederspannungsrichtlinie 2006/95/EG
und EMV-Richtlinie 2004/108/EG
Schutzart  : IP 55
Abmessungen  : 151x93x71 mm (HxBxT)
Zubehör:
Montagewinkel ARGUS 565291/92/93
Kondensator 542895
Farbe  : dunkelbrasil
liefern, montieren und anschließen

wie Fabrikat : Merten
Typ : ARGUS 220
Art.Nr. : 565415
oder gleichwertig
gewählt Fabrikat : ............
Typ  : ............
Menge: 2,000 St

**01.04.37 Manuell bedienbarer Präsenzmelder für Flure**
Manuell bedienbarer Präsenzmelder für Flure
Elektrische  Daten:
Spannung  : 230VAC +6%/-10%.  Leistungsaufnahme : < 1W
Anschluß  : schraubenlose Steckklemmen
Umgebungstemperatur : -25°C bis +50°CSchutzklasse II
Schutzart  : IP20 - Deckeneinbau
Montagearten  : Deckeneinbau
liefern und montieren und anschließen

wie Fabrikat : B.E.G
Typ : PD4-M-2C-K-DE
Art.Nr. : 92143
oder gleichwertig
gewählt Fabrikat : ............
Typ  : ............
Menge: 6,000 St

**01.04.38 Steuerung Gemeindesaal dimmbar**
Tastdimmer Universal LED
mit Nebenstelleneingang
für Aufsätze Art.-Nrn.: BT .. 17101 .., BT .. 17102 .., BT .. 17181 .., BT .. 17182 .., BT 17361 ..
für Aufsätze eNet Art.-Nrn.: FM .. 1700 .., FM .. 1701 ..
für Aufsätze LB-Management Art.-Nrn.: .. 1700 .., .. 1750 D .., .. 17180 .., .. 17280 ..
für Aufsätze KNX RF Art.-Nrn.: .. 1091 1ST RF .., .. 1092 1ST RF ..
Bestimmungsgemäßer Gebrauch
¦ Schalten und Dimmen von Beleuchtung ¦ Betrieb mit geeignetem Aufsatz ¦ Montage in Gerätedose mit Abmessungen nach DIN 49073
Produkteigenschaften
¦ Gerät arbeitet nach dem Phasenan- oder Phasenabschnittprinzip ¦ Automatische oder manuelle Einstellung des zur Last passenden Dimmprinzips ¦ Anzeige der eingestellten Betriebsart mittels LED ¦ Gerät kann ohne Neutralleiter betrieben werden ¦ Einschalten durch lampenschonenden Softstart ¦ Einschalten mit zuletzt eingestellter Helligkeit oder gespeicherter Einschalthelligkeit ¦ Einschalthelligkeit dauerhaft speicherbar ¦ Minimalhelligkeit dauerhaft speicherbar ¦ Maximalhelligkeit dauerhaft speicherbar ¦ Anschluss von Nebenstellen möglich ¦ Elektronischer Kurzschlussschutz mit dauerhafter Abschaltung spätestens nach 7 Sekunden ¦ Elektronischer Übertemperaturschutz ¦ Testbetrieb zur Funktionsprüfung ¦ Hotelcard-Funktion ¦ Leistungserweiterung durch Leistungszusätze (Art.-Nr. ULZ 1755 REG) möglich ¦ Optionales Zubehör: Kompensationsmodul LED, Art.-Nr.: KM LED 230 U

wie Fabrikat:  Albrecht JUNG GmbH & Co. KG
Art.-Nr.:  1711 DE
oder gleichwertig
gewählt Fabrikat : ............
Typ  : ............
Menge: 8,000 St

#### Titel 01.05 Verteilungen

*Hinweis: Schaltpläne erstellen*
Schaltpläne erstellen, komplette Schaltpläne für die Verteiler, mit Sicherungs, Klemmbezeichnung.
Mit dauerhafter Beschriftung des Verteilers  (kein Papier) Gravierte Schilder
pauschal pro Verteiler
Anzahl der Verteiler : 3
Wird nicht extra Vergütet sonder ist in den Neben- leistungen beinhaltet. ( Anteilig miteinzurechnen )

*Hinweis: Die Tragschienen, Sammelschienen, Stromschienen,*
Die Tragschienen, Sammelschienen, Stromschienen, Abdeckungen, Halterungen, RST-Schienen sowie
anteilige Verdrahtung in den Installations- kleinverteilern, Zählerplätzen, Installations- verteilern, Schaltanlagen und Rangierverteilern sind mit in die Einheitspreise einzukalkulieren.

Bei Einbaugeräten für Installationsverteiler und
Schaltanlagen ist jeweils eine einheitliche Bauform
eines Fabrikates, soweit möglich, zu verwenden.

Sämtliche Geräte sind mit Einbau, Klemmarbeiten und Beschriftung inkl. Legende zu kalkulieren.

*Hinweis: Für jedes Bauteil ist anteilmäßig die nötige Anzahl von*
Für jedes Bauteil ist anteilmäßig die nötige Anzahl von Reihenklemmen inkl. Klemmarbeiten mit einzukalkulieren.

*Hinweis: Zählerplatz u. Unterverteilungen*
Alle ankommenden und abgehenden Leitungen
müssen eingeführt,angeschlossen und beschriftet werden.
Alle Zählerplätze und Verteilungen müssen dauerhaft
mit Maschienenschrift beschriftet werden.
Eine Liste mit den Zuordnungen der Sicherungen ist
im Verteiler einzubringen

*Hinweis: MESSSCHRANK*

**01.05.1 Schrank, univers, IP55/I, 1850x800x275mm + 100mm Sockel**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.
Höhe installiertes Produkt: 1950 mm
Breite installiertes Produkt: 800 mm
Tiefe installiertes Produkt: 275 mm
Schutzart: IP55
Schutzklasse: Schutzklasse I
RAL Farbnummer: 7035
Farbe: lichtgrau
Anzahl der Türen: 1
liefern, montieren und betriebsfertig anschließen.

wie Fabrikat  : Hager
Typ  : FR23E1
oder gleichwertig
gewählt Fabrikat : ..............
Typ  : ..............
Menge: 1,000 St
Produkt:
  Artikel:
    Artikelnummer: FR23E1
    Artikelkurztext: Schrank, univers, IP55/I, 1850x800x275mm + 100mm Sockel

**01.05.2 Wandlerkomplettfeld UF 52 W2 Hager**
Wandlerkomplettfeld nach DIN VDE 0603, DIN 43 870
und nach den Technischen Anschlußbedingungen (TAB)
des zuständigen VNB
mit Geräteträger, Berührungsschutzabdeckungen Wandlerfeld bis 250 A
komplett bestückt und verdrahtet für EnBW
Zum Einbau in der Leerschrank,
Schutzart  : IP 31,
Anzahl Zähler : 1
liefern, anschließen und betriebsfertig montieren.
inkl. sämtlichem Klein.- und Befestigungsmaterial.

wie Fabrikat  : Hager
Typ  : UF 52W2
oder gleichwertig
gewählt Fabrikat : ..............
Typ  : ..............
Menge: 1,000 St

**01.05.3 Baustein U 97 N Zählertragplatte mit umlaufendem**
Baustein U 97 N Zählertragplatte mit umlaufendem Abschottrahmen zum Einbau in den Verteiler
Masse  : Höhe  750 mm
  Breite  250 mm
Liefern und komplett montieren.

Fabrikat  : Hager
Typ  : U 97 N
oder gleichwertig
gewählt Fabrikat : ..............
Typ  : ..............
Menge: 1,000 St

**01.05.4 Baustein UD 12 A1**
Baustein UD 12 A1
Abdeckung geschlossen, für Reihenklemmen
mit 1 waggerechten Hutschienen hoch / tief Niveau
zum Einbau in den Verteiler
Masse  : Höhe  150 mm
  : Breite  500 mm
liefern und komplett montieren,

wie Fabrikat  : Hager
Typ  : UD 12 A1
oder gleichwertig
gewählt Fabrikat : ..............
Typ  : ..............
Menge: 1,000 St

**01.05.5 Baustein UD 22 A1**
Baustein UD 22 A1
Abdeckung geschlossen, für Reihenklemmen
mit 2 waggerechten Hutschienen hoch / tief Niveau
zum Einbau in den Verteiler
Masse  : Höhe  300 mm
  : Breite  500 mm
liefern und komplett montieren,

wie Fabrikat  : Hager
Typ  : UD 22 A1
oder gleichwertig
gewählt Fabrikat : ..............
Typ  : ..............
Menge: 1,000 St

**01.05.6 Baustein UD 21 A1**
Baustein UD 21 A1
Abdeckung geschlossen, für Reihenklemmen
mit 2 waggerechten Hutschienen hoch / tief Niveau
zum Einbau in den Verteiler
Masse  : Höhe  300 mm
  : Breite  250 mm
liefern und komplett montieren,

wie Fabrikat  : Hager
Typ  : UD 21 A1
oder gleichwertig
gewählt Fabrikat : ..............
Typ  : ..............
Menge: 1,000 St

**01.05.7 Baustein UD 21 B1 Abdeckung geschlitzt, mit 2 waggerechten**
Baustein UD 21 B1 Abdeckung geschlitzt, mit 2 waggerechten Hutschienen Abstand 150mm für Reiheneinbaugeräte zum Einbau in den Verteiler
Masse  : Höhe  300 mm
  Breite  250 mm
liefern und komplett montieren.

wie Fabrikat  : Hager
Typ  : UD 21 B1
oder gleichwertig
gewählt Fabrikat : ..............
Typ  : ..............
Menge: 1,000 St

**01.05.8 Baustein UD 33 A1**
Baustein UD 33 A1
Abdeckung geschlossen, für Reihenklemmen
mit 3 waggerechten Hutschienen hoch / tief Niveau
zum Einbau in den Verteiler
Masse  : Höhe  450 mm
  : Breite  750 mm
liefern und komplett montieren.

wie Fabrikat  : Hager
Typ  : UD 33 A1
oder gleichwertig
gewählt Fabrikat : ..............
Typ  : ..............
Menge: 2,000 St

**01.05.9 Tragschienen UN 12 A senkrecht zur Montage der**
Tragschienen UN 12 A senkrecht zur Montage der Systembausteine, 1 Satz = 2 Stück.
Höhe  : 1850 mm
Liefern und montieren

wie Fabrikat  : Hager
Typ  : UN 12 A
oder gleichwertig
gewählt Fabrikat : ..............
Typ  : ..............
Menge: 3,000 Satz

**01.05.10 Abdeckstreifen, univers Z, 219 mm, für 12 PLE, brechbar**
Abdeckstreifen für Verteilerfeld.
Höhe installiertes Produkt: 54 mm
Breite installiertes Produkt: 219 mm
Tiefe installiertes Produkt: 12 mm
Liefern und montieren

wie Fabrikat  : Hager
Typ  : S35S
oder gleichwertig
gewählt Fabrikat : ..............
Typ  : ..............
Menge: 10,000 St
Produkt:
  Artikel:
    Artikelnummer: S35S
    Artikelkurztext: Abdeckstreifen, univers Z, 219 mm, für 12 PLE, brechbar

**01.05.11 Plantasche FZ 794**
Plantasche  FZ 794
aus Kunstoff klarsicht
selbstklebend.
Liefern und montiern

wie Fabrikat : Hager
Typ : FZ 794
oder gleichwertig
Fabrikat :..........................
Typ :..........................
Menge: 1,000 St

*Hinweis: HVT +UVT UG*
HVT +UVT1

**01.05.12 Schrank, univers, IP55/I, 1**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.

wie Fabrikat  : Hager
Typ  :
oder gleichwertig
gewählt Fabrikat : ..............
Typ  : ..............
Menge: 1,000 St
Produkt:
  Artikel:
    Artikelnummer: FR25E1
    Artikelkurztext: Schrank, univers, IP55/I, 1

**01.05.13 Baustein UD 32 A1**
Baustein UD 32 A1
Abdeckung geschlossen, für Reihenklemmen
mit 3 waggerechten Hutschienen hoch / tief Niveau
zum Einbau in den Verteiler
Masse  : Höhe  450 mm
  : Breite  250 mm
liefern und komplett montieren,

wie Fabrikat  : Hager
Typ  : UD 31 A1
oder gleichwertig
gewählt Fabrikat : ..............
Typ  : ..............
Menge: 1,000 St

**01.05.14 Baustein UD 21 B1 Abdeckung geschlitzt, mit 2 waggerechten**
Baustein UD 21 B1 Abdeckung geschlitzt, mit 2 waggerechten Hutschienen Abstand 150mm für Reiheneinbaugeräte zum Einbau in den Verteiler
Masse  : Höhe  300 mm
  Breite  250 mm
liefern und komplett montieren.

wie Fabrikat  : Hager
Typ  : UD 21 B1
oder gleichwertig
gewählt Fabrikat : ..............
Typ  : ..............
Menge: 3,000 St

**01.05.15 Baustein,universN,300x250mm, für Sammelschienensystem 60mm, 4 polig,waagerecht**
univers N Sammelschienenbaustein mit Sammelschienenträger zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 110 mm
RAL Farbnummer: 9010
Polanzahl: 4 P
liefern, montieren und betriebsfertig anschließen.

wie Fabrikat  : Hager
Typ  : UE21E0
oder gleichwertig
gewählt Fabrikat : ..............
Typ  : ..............
Menge: 1,000 St
Produkt:
  Artikel:
    Artikelnummer: UE21E0
    Artikelkurztext: Baustein,universN,300x250mm, für Sammelschienensystem  60mm, 4 polig,waagerecht

**01.05.16 Sammelschiene, universZ, CU 12x5mm, 1--feld**
Sammelschienen zum Schrankeinbau.
Sammelschienendicke: 5 mm
Sammelschienenhöhe: 12 mm
Nennstrom: 250 A
Werkstoff: Kupfer
liefern, montieren und betriebsfertig anschließen.

wie Fabrikat  : Hager
Typ  : ZM11C
oder gleichwertig
gewählt Fabrikat : ..............
Typ  : ..............
Menge: 4,000 St
Produkt:
  Artikel:
    Artikelnummer: ZM11C
    Artikelkurztext: Sammelschiene, universZ, CU 12x5mm, 1--feld

**01.05.17 Baustein UK 21 B2**
Baustein UK 21 B2
Abdeckung für Leistungsschalter oder Lasttrennschalter HC... auf Hutschiene
Masse  : Höhe  300 mm
  Breite  250 mm
Liefern und komplett montieren.

Fabrikat  : Hager
Typ  : UK 21 B2
oder gleichwertig
gewählt Fabrikat : ..............
Typ  : ..............
Menge: 1,000 St

**01.05.18 Baustein UD 12 F1 Abdeckung geschlossen, Leerfeld für**
Baustein UD 12 F1 Abdeckung geschlossen, Leerfeld für Reserve zum Einbau in den Verteiler
Masse  : Höhe  150 mm
  : Breite  250 mm
liefern und komplett montieren.

wie Fabrikat  : Hager
Typ  : UD 11 F1
oder gleichwertig
gewählt Fabrikat : ................
Typ  : ................
Menge: 1,000 St

**01.05.19 Baustein UD 32 A1**
Baustein UD 32 A1
Abdeckung geschlossen, für Reihenklemmen
mit 3 waggerechten Hutschienen hoch / tief Niveau
zum Einbau in den Verteiler
Masse  : Höhe  450 mm
  : Breite  500 mm
liefern und komplett montieren,

wie Fabrikat  : Hager
Typ  : UD 32 A1
oder gleichwertig
gewählt Fabrikat : ..............
Typ  : ..............
Menge: 2,000 St

**01.05.20 Baustein UD 22 B1 Abdeckung geschlitzt, mit 2 waggerechten**
Baustein UD 22 B1 Abdeckung geschlitzt, mit 2 waggerechten Hutschienen Abstand 150mm für Reiheneinbaugeräte zum Einbau in den Verteiler
Masse  : Höhe  300 mm
  : Breite  500 mm
liefern und komplett montieren.

wie Fabrikat  : Hager
Typ  : UD 22 B1
oder gleichwertig
gewählt Fabrikat : ..............
Typ  : ..............
Menge: 6,000 St

**01.05.21 Baustein UD 12 B1 Abdeckung geschlitzt, mit waggerechten**
Baustein UD 12 B1 Abdeckung geschlitzt, mit waggerechten Hutschienen, Abstand 150mm zum Einbau in den Verteiler
Masse  : Höhe  150 mm
  Breite  500 mm
Liefern und komplett montieren.

wie Fabrikat  : Hager
Typ  : UD 12 B1
oder gleichwertig
gewählt Fabrikat : ..............
Typ  : ..............
Menge: 2,000 St

**01.05.22 Baustein,universN,300x500mm, für 4 Trenner NH00 auf Sammelschienensystem 60mm**
univers N Sammelschienenbaustein mit Sammelschienenträger zum Aufbau einer Niederspannungsverteilung als Schaltgerätekombination bis 1600A, Bemessungsspannung 3AC 690 V /50Hz. Serienmäßig plombierbare Berührungsschutzabdeckungen, verstärkt mittels Gasinnendruckverfahren mit je vier Schnellverschlussbolzen. VDE Zeichengenehmigung nach DIN EN 61 439 -1 u. - 2 u. -3 (VDE 0660 Teil 600 -1 u. -2 u. -3), Maßnorm: DIN 43 870.
Höhe installiertes Produkt: 300 mm
Breite installiertes Produkt: 500 mm
Tiefe installiertes Produkt: 125 mm
RAL Farbnummer: 9010
Polanzahl: 4 P
liefern, montieren und betriebsfertig anschließen.

wie Fabrikat  : Hager
Typ  : UE22E4B
oder gleichwertig
gewählt Fabrikat : ..............
Typ  : ..............
Menge: 1,000 St
Produkt:
  Artikel:
    Artikelnummer: UE22E4B
    Artikelkurztext: Baustein,universN,300x500mm, für 4 Trenner NH00 auf  Sammelschienensystem 60mm

**01.05.23 Sammelschiene, universZ, CU 12x5mm, 2--feld**
Sammelschienen zum Schrankeinbau.
Sammelschienendicke: 5 mm
Sammelschienenhöhe: 12 mm
Nennstrom: 250 A
Werkstoff: Kupfer
liefern, montieren und betriebsfertig anschließen.

wie Fabrikat  : Hager
Typ  : ZM12C
oder gleichwertig
gewählt Fabrikat : ..............
Typ  : ..............
Menge: 3,000 St
Produkt:
  Artikel:
    Artikelnummer: ZM12C
    Artikelkurztext: Sammelschiene, universZ, CU 12x5mm, 2--feld

**01.05.24 Baustein,universN,300x250mm,für D-Sicherung,Sammelschienensystem 60mm waagerecht**
univers N Sammelschienenbaustein mit Sammelschienenträger zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 125 mm
RAL Farbnummer: 9010
Polanzahl: 4 P
liefern, montieren und betriebsfertig anschließen.

wie Fabrikat  : Hager
Typ  : UE21E5
oder gleichwertig
gewählt Fabrikat : ..............
Typ  : ..............
Menge: 1,000 St
Produkt:
  Artikel:
    Artikelnummer: UE21E5
    Artikelkurztext: Baustein,universN,300x250mm,für  D-Sicherung,Sammelschienensystem 60mm waagerecht

**01.05.25 Sammelschiene, universZ, CU 12x5mm, 1--feld**
Sammelschienen zum Schrankeinbau.
Sammelschienendicke: 5 mm
Sammelschienenhöhe: 12 mm
Nennstrom: 250 A
Werkstoff: Kupfer
liefern, montieren und betriebsfertig anschließen.

wie Fabrikat  : Hager
Typ  : ZM11C
oder gleichwertig
gewählt Fabrikat : ..............
Typ  : ..............
Menge: 3,000 St
Produkt:
  Artikel:
    Artikelnummer: ZM11C
    Artikelkurztext: Sammelschiene, universZ, CU 12x5mm, 1--feld

**01.05.26 Reitersicherungsunterteil D02 E18 63A 3polig 60mm Sammelschiene Anschlussklemme**
Reitersicherungsunterteil für drei D02 Sicherungen, für Sammelschienensystem-Abstand 60 mm, Höhe 20 und 30 mm wie im System univers. Sicherungsbefestigung mit Schraubkappe. In max. 63 A. Sammelschienenrastierung für 5 mm dicke Kupferschienen, ausbrechbar für 10 mm Dicke. Beschriftungsmöglichkeit am Gerät integriert. Rahmenklemme bis 16 mm² feindrähtig und bis 25 mm² ein - und mehrdrähtig. Gerätebreite 27 mm. Entsprich die Normen DIN EN 60269-1 und DIN VDE 0636-31.
Anschlussquerschnitt bei flexiblem Leiter: 1,5 - 25mm²
Sammelschienenhöhe: 5 / 10 / 12 / 30 mm
Breite installiertes Produkt: 27 mm
Bemessungsbetriebsspannung Ue: 0 / 400 V
Betriebstemperatur: -25...55 °C
Drehmoment: 2,5Nm
Frequenz: 50 Hz
Gesamtverlustleistung unter Nennstrom: 4,86 W
Isolationsspannung: 800 V
Klemmenart bei den Eingängen: Käfigklemmen
Tiefe installiertes Produkt: 35 mm
Anschlussart: Klemme / Sammelschiene
Anzahl der Pole Produktion: 1
Montageart: Schienensystem
Nennstrom für Sicherungseinsätze: 2 / 4 / 6 / 10 / 13 / 16 / 20 / 25 / 35 / 50 / 63 A
Stoßspannungsfestigkeit: 6000 V
liefern, montieren und betriebsfertig anschließen.

wie Fabrikat  : Hager
Typ  : L063L
oder gleichwertig
gewählt Fabrikat : ..............
Typ  : ..............
Menge: 5,000 St
Produkt:
  Artikel:
    Artikelnummer: L063L
    Artikelkurztext: Reitersicherungsunterteil D02 E18 63A 3polig 60mm  Sammelschiene Anschlussklemme

**01.05.27 Tragschienen UN 12 A senkrecht zur Montage der**
Tragschienen UN 12 A senkrecht zur Montage der Systembausteine, 1 Satz = 2 Stück.
Höhe  : 1850 mm
Liefern und montieren

wie Fabrikat  : Hager
Typ  : UN 12 A
oder gleichwertig
gewählt Fabrikat : ..............
Typ  : ..............
Menge: 4,000 Satz

**01.05.28 Abdeckstreifen, univers Z, 219 mm, für 12 PLE, brechbar**
Abdeckstreifen für Verteilerfeld.
Höhe installiertes Produkt: 54 mm
Breite installiertes Produkt: 219 mm
Tiefe installiertes Produkt: 12 mm
liefern, montieren und betriebsfertig anschließen.

wie Fabrikat  : Hager
Typ  : S35S
oder gleichwertig
gewählt Fabrikat : ..............
Typ  : ..............
Menge: 9,000 St
Produkt:
  Artikel:
    Artikelnummer: S35S
    Artikelkurztext: Abdeckstreifen, univers Z, 219 mm, für 12 PLE, brechbar

**01.05.29 Plantasche FZ 794**
Plantasche  FZ 794
aus Kunstoff klarsicht
selbstklebend.
Liefern und montiern

wie Fabrikat : Hager
Typ : FZ 794
oder gleichwertig
Fabrikat :..........................
Typ :..........................
Menge: 1,000 St

**01.05.30 Phasenschiene 3 polig+N mit Gabelanschluss 16mm² 80A 57 Module**
Phasenschiene für passende Modulargeräte.
Nennstrom: 80 A
Polanzahl: 4 P
Anschlussart: Schraubtechnik / Quick Connect
Anschlussquerschnitt bei starrem Leiter: 16mm²
liefern, montieren und betriebsfertig anschließen.

wie Fabrikat  : Hager
Typ  : KDN451E
oder gleichwertig
gewählt Fabrikat : ..............
Typ  : ..............
Menge: 2,000 St
Produkt:
  Artikel:
    Artikelnummer: KDN451E
    Artikelkurztext: Phasenschiene 3 polig+N mit Gabelanschluss 16mm² 80A 57 Module

**01.05.31 Phasenschiene 3 polig mit Gabelanschluss 10mm² 63A 12 Module**
Phasenschiene für passende Modulargeräte.
Nennstrom: 63 A
Polanzahl: 3 P
Anschlussart: Schraubtechnik / Quick Connect
Anschlussquerschnitt bei starrem Leiter: 10mm²
liefern, montieren und betriebsfertig anschließen.

wie Fabrikat  : Hager
Typ  : KDN363F
oder gleichwertig
gewählt Fabrikat : ..............
Typ  : ..............
Menge: 5,000 St
Produkt:
  Artikel:
    Artikelnummer: KDN363F
    Artikelkurztext: Phasenschiene 3 polig mit Gabelanschluss 10mm² 63A 12 Module

**01.05.32 Dehn Ventil Modular DV M TNC 255 FM**
Anschlussfertiger Kombi-Ableiter auf
Funkenstreckenbasis, bestehend aus Basisteil
und gesteckten Schutzmodulen
Höchste Anlagenverfügbarkeit durch RADAXFlow-
Folgestrombegrenzung
Ausschaltselektiv zu 20 A gL/gG-Sicherungen bis
50 kAeff Kurzschlussströmen
Blitzstrom-Ableitvermögen: 75 kA (10/350)
Ermöglicht Endgeräteschutz
Defektanzeige durch rote Markierung im
Sichtfenster
Einfacher, werkzeugloser Schutzmodul-Wechsel
durch Modulverriegelungssystem mit
Modulentriegelungstaste,
Vibrations- und schockgeprüft nach EN 60068-2
liefern und montieren

wie Fabrikat : Dehn + Söhne
Typ : DV M TNC 255 FM
Art.Nr. : 951 305
oder gleichwertig
gewählt Fabrikat : ...............
Typ : ...............
Menge: 1,000 St

**01.05.33 Kleinteile**
Kleinteile pauschal für obengenannte Verteilungen
Menge: 1,000 Psch

*Hinweis: Vortext Einbaugeräte*
Folgenden Einbaugeräte werden in die vorstehenden
Verteiler eingebaut.
Es ist eine einheitliche Bauform eines Fabrikats zu verwenden.
Alle Einbaugeräte sind komplett montiert und verdrahtet anzubieten. Verdrahtungsmaterial, Phasenschienen und Kleinmaterial sind anteilig miteinzurechnen.

**01.05.34 D02 Einbausicherungssockel 3 Pol.**
D02 Einbausicherungssockel 3 Pol. DIN VDE 0636 Teil 1
Nennisolationsspannung 660 V AC für Hutschienenmontage
Polzahl  : 3
Nennstrom  : 63 A
Liefern, montieren und betriebsfertig anschließen
inkl. Paßring, Sicherungseinsätzen 20 bis 63 A
und Schraubkappen.

wie Fabrikat  : Hager
Typ  : LD046
oder gleichwertig
gewählt Fabrikat : .....................
Typ  : .....................
Menge: 15,000 St

**01.05.35 Brandschutzschalter AFDD+, Der Brandschutzschalter**
Brandschutzschalter AFDD+, Der Brandschutzschalter AFDD+ vereint die Funktionen von Brandschutz, Leitungsschutz und Fehlerstromschutz in einem Gerät. Mit permanenter elektronischer Leitungsüberwachung detektiert das Gerät Fehlerlichtbögen, löst aus und verhindert so elektrisch gezündete Brände in der Hausinstallation. Das Geräte erfüllt damit eine Dreifach-Schutzfunktion am aktuellen Stand der Technik und vollentsprechend der gängigen Norm.
- Digitaltechnologie
- Nennstrom: 16A
- Konfiguration: 2polig
- Bemessungsausschaltvermögen: 10-25A 10 kA, 32-40A 6 kA
- Bemessungsfehlerstrom: 30mA
- Auslösecharakteristik: B 16A
- Sensitivität: A
- Auslöseverhalten: unverzögert
liefern, anschließen und betriebsfertig montieren.

wie Fabrikat  : EATON
Typ  : AFDD-16/2/B/003-A
oder gleichwertig
gewählt Fabrikat : ..............
Typ  : ..............
Menge: 10,000 St

**01.05.36 Brandschutzschalter 40 A, zur Kombination mit**
Brandschutzschalter 40 A, zur Kombination mit Schutzeinrichtungen, 2 TE
Brandschutzschalter zur Kombination mit Schutzeinrichtungen (LS 1+N und FI/LS in 2 TE)
zur Erfüllung der Anforderung nach DIN VDE 0100-420
- Bemessungsstrom / AC:max. 40 A
- Versorgungsspannung / AC: 230 V
- Polzahl:  1P+N
- Baubreite:  1 TE
- Breite der anbaubaren Schutzeinrichtung:  2
- Gesamtbreite der Kombination:  3 TE
- Integrierter automatischer Funktionsselbsttest
- Integrierte LED zur Anzeige der Betriebszustände und
  Fehlerdiagnose- Integrierter Schutz vor Netz-Überspannungen (>275 V)
- Flexibel kombinierbar mit Schutzgeräten
  (unterschiedliche Typen, Charakteristiken,
  Stromstärken etc.)
- Kombinierbar mit allen wichtigen Zusatz-Komponenten
  aus dem Portfolio der jeweils angeschlossenen
  Schutz-Schaltgeräte- Art der Befestigung: DIN-Schiene (REG)
- Schutzart: IP20, mit angeschlossener Schutzeinrichtung und Leitern
- Berührungsschutz gegen elektrischen Schlag:
  finger- und handrückensicher
liefern, anschließen und betriebsfertig montieren.

wie Fabrikat  : Siemens
Typ  : 5SM60242
oder gleichwertig
gewählt Fabrikat : ..............
Typ  : ..............
Menge: 12,000 St

**01.05.37 Fehlerstrom-Schutzschalter 4 pol. 30mA/40A**
Fehlerstrom-Schutzschalter für Wechselfehlerströme und pulsierende Gleichfehlerströme nach DIN VDE 0664 Teil1, Stromstoßfest >1kA
Kurzschlußfest bis 10kA
einsetzbar bis -25°C,
Polzahl : 4 polig
Einbautiefe  : 70mm,
Nennstrom : 40A
Fehlerstrom : I=30mA,
Bemessungsspannung : 230/400 V AC
liefern, anschließen und betriebsfertig montieren.

wie Fabrikat  : Siemens
Typ  : 5SM3 344-6
oder gleichwertig
gewählt Fabrikat : ....................
Typ : ...................
Menge: 10,000 St

**01.05.38 Leitungsschutzschalter B 25 A 3pol.**
Leitungsschutzschalter  B 25 A 3pol.
DIN 43 880 und DIN VDE 0641,
mit anteiliger 3-Phasenschiene
Nennspannung  : 400 V AC,
Polzahl  : 3polig,
Schaltvermögen  : 6 kA,
Typ  : B25
liefern, anschließen und betriebsfertig montieren.

wie Fabrikat  : Siemens
Typ  : 5SY6 325-6
oder gleichwertig
gewählt Fabrikat : .................
Typ  : .................
Menge: 6,000 St

**01.05.39 Guard Modular DG M TNS 275 FM**
Verdrahtungsfertige Kompletteinheit für das
TNS-System bestehend aus Basisteil und
gesteckten Schutzmodulen
Energetische Koordination innerhalb der
Red/Line-Produktfamilie
Hohes Ableitvermögen durch leistungsfähige
Zinkoxidvaristoren
Hohe Geräte-Sicherheit durch
Ableiterüberwachung "Thermo-Dynamik-
Control"
Funktions-/Defektanzeige jedes Schutzpfades
Multifunktions-Anschlussklemmen für Leiter
und Kammschienenanschluss
Einfacher, werkzeugloser Schutzmodul-Wechsel
durch Modulverriegelungssystem mit
Modulentriegelungstaste
Vibrations- und schockgeprüft nach EN 60068-2
liefern und montieren

wie Fabrikat : Dehn + Söhne
Typ : DG M TNS 275 FM
Art.Nr. : 952 405
oder gleichwertig
gewählt Fabrikat : ................
Typ : ................
Menge: 8,000 St

**01.05.40 Lasttrennschalter 250A 3-polig**
Lasttrennschalter 250A  3-polig
nach IEC/EN 60947-3 VDE 0660 Teil 107
3-polig  mit Handgriff sw
liefern, anschließen und betriebsfertig montieren.
inkl. Anschlussabdeckungen

wie Fabrikat  : Siemens
Typ  : 3KE42 30-0BA
oder gleichwertig
gewählt Fabrikat : ..............
Typ  : ..............
Menge: 1,000 St

**01.05.41 Leitungsschutzschalter B 16 A 3pol.**
Leitungsschutzschalter  B 16 A 3pol.
DIN 43 880 und DIN VDE 0641,
mit anteiliger 3-Phasenschiene
Nennspannung  : 400 V AC,
Polzahl  : 3polig,
Schaltvermögen  : 6 kA,
Typ  : B16
liefern, anschließen und betriebsfertig montieren.

wie Fabrikat  : Siemens
Typ  : 5SY6 316-6
oder gleichwertig
gewählt Fabrikat : .................
Typ  : .................
Menge: 10,000 St

**01.05.42 Leitungsschutzschalter B 32 A 3pol.**
Leitungsschutzschalter  B 32 A 3pol.
DIN 43 880 und DIN VDE 0641,
mit anteiliger 3-Phasenschiene
Nennspannung  : 400 V AC,
Polzahl  : 3polig,
Schaltvermögen  : 6 kA,
Typ  : B32
liefern, anschließen und betriebsfertig montieren.

wie Fabrikat  : Siemens
Typ  : 5SY6 332-6
oder gleichwertig
gewählt Fabrikat : .................
Typ  : .................
Menge: 12,000 St

**01.05.43 Leitungsschutzschalter B 50 A 3pol.**
Leitungsschutzschalter  B 50 A 3pol.
DIN 43 880 und DIN VDE 0641,
mit anteiliger 3-Phasenschiene
Nennspannung  : 400 V AC,
Polzahl  : 3polig,
Schaltvermögen  : 6 kA,
Typ  : B50
liefern, anschließen und betriebsfertig montieren.

wie Fabrikat  : Siemens
Typ  : 5SY6 350-6
oder gleichwertig
gewählt Fabrikat : .................
Typ  : .................
Menge: 1,000 St

**01.05.44 Leitungsschutzschalter B 16 A 1pol.**
Leitungsschutzschalter  B 16 A 1pol.
DIN 43 880 und DIN VDE 0641,
mit anteiliger 3-Phasenschiene
Nennspannung  : 400 V AC,
Polzahl  : 1polig,
Schaltvermögen  : 6 kA,
Typ  : B 16
liefern, anschließen und betriebsfertig montieren.

wie Fabrikat  : Siemens
Typ  : 5SY6 116-6
oder gleichwertig
gewählt Fabrikat : ..............
Typ  : ..............
Menge: 5,000 St

**01.05.45 Sicherungslasttrennschalter LT NH00/60mm, 160A, Rahmenklemme 95mm²**
NH00-Sicherungslasttrennschalter für Sammelschienenmontage Abstand 60mm nach DIN EN 60947-3 (VDE 0660-107) und geeignet für NH-Sicherungseinsätze nach DIN 43620/1. Bestehend aus 3-poligem Schalterunterteil und plombierbarem Griffeinsatz, Berührungsschutz am Griff, mit verschiebbarem Klarsichtfenster zur Spannungsprüfung, allpolig schaltend, zur Montage auf CU-Sammelschiene Abstand 60mm, Abgang oben bzw. unten, ohne zusätzliche Blende.
Anschlussquerschnitt bei flexiblem Leiter: 6 / 95mm²
Betätigungsart: mit Sicherungslasttrennschalter
Betriebstemperatur: -25...55 °C
Drehmoment: 4,5Nm
Frequenz: 50/60 Hz
Gerätelebensdauer, elektrische Schaltspiele: 200
Gesamtverlustleistung unter Nennstrom: 14 W
Isolationsspannung: 1000 V
Klemmenart bei den Eingängen: Sammelschienen 60 mm
Klemmenart der Ausgänge: Käfigklemmen
Schutzart: IP3X
Tiefe installiertes Produkt: 104 mm
Zulässiger Bemessungsstrom unter 1 Sekunde: 5 kA
Anzahl der Pole Produktion: 1
Nennstrom für Sicherungseinsätze: 6 / 10 / 16 / 20 / 25 / 32 / 35 / 40 / 50 / 63 / 80 / 100 / 125 / 160 A
Stoßspannungsfestigkeit: 8 kV
liefern, montieren und betriebsfertig anschließen.

wie Fabrikat  : Hager
Typ  : LT056
oder gleichwertig
gewählt Fabrikat : ..............
Typ  : ..............
Menge: 1,000 St
Produkt:
  Artikel:
    Artikelnummer: LT056
    Artikelkurztext: Sicherungslasttrennschalter LT NH00/60mm, 160A, Rahmenklemme 95mm²

**01.05.46 FI/LS-Schalter Typ A 1 pol. 30mA / 16A**
FI/LS-Schalter Typ A  1 pol. 30mA / 16A
Wechselfehlerströme und pulsierende Gleichfehlerströme nach DIN VDE 0664 Teil1
Stromstoßfest >1kA
Kurzschlußfest bis 10kA
einsetzbar von +45°C bis -25°C,
Polzahl : 1 polig +N
Nennstrom : 16A
Fehlerstrom : I=30mA,
Bemessungsspannung : 125 - 230 V AC
liefern, anschließen und betriebsfertig montieren.

wie Fabrikat  : Siemens
Typ  : 5SU1 356-6KK16
oder gleichwertig
gewählt Fabrikat : ....................
Typ : ...................
Menge: 5,000 St

**01.05.47 FI/LS-Schalter Typ A 1 pol. 30mA / 32A**
FI/LS-Schalter Typ A  1 pol. 30mA / 32A
Wechselfehlerströme und pulsierende Gleichfehlerströme nach DIN VDE 0664 Teil1
Stromstoßfest >1kA
Kurzschlußfest bis 10kA
einsetzbar von +45°C bis -25°C,
Polzahl : 1 polig +N
Nennstrom : 32A
Fehlerstrom : I=30mA,
Bemessungsspannung : 125 - 230 V AC
liefern, anschließen und betriebsfertig montieren.

wie Fabrikat  : Siemens
Typ  : 5SU1 356-6KK32
oder gleichwertig
gewählt Fabrikat : ....................
Typ : ...................
Menge: 3,000 St

**01.05.48 FI/LS-Schalter Typ A 1 pol. 30mA / 25A**
FI/LS-Schalter Typ A  1 pol. 30mA / 25A
Wechselfehlerströme und pulsierende Gleichfehlerströme nach DIN VDE 0664 Teil1
Stromstoßfest >1kA
Kurzschlußfest bis 10kA
einsetzbar von +45°C bis -25°C,
Polzahl : 1 polig +N
Nennstrom : 25A
Fehlerstrom : I=30mA,
Bemessungsspannung : 125 - 230 V AC
liefern, anschließen und betriebsfertig montieren.

wie Fabrikat  : Siemens
Typ  : 5SU1 356-6KK25
oder gleichwertig
gewählt Fabrikat : ....................
Typ : ...................
Menge: 2,000 St

**01.05.49 Fehlerstrom-Schutzschalter 4 pol. 30mA/63A**
Fehlerstrom-Schutzschalter für Wechselfehlerströme und pulsierende Gleichfehlerströme nach DIN VDE 0664 Teil1, Stromstoßfest >1kA
Kurzschlußfest bis 10kA
einsetzbar bis -25°C,
Polzahl : 4 polig
Einbautiefe  : 70mm,
Nennstrom : 63A
Fehlerstrom : I=30mA,
Bemessungsspannung : 230/400 V AC
liefern, anschließen und betriebsfertig montieren.

wie Fabrikat  : Siemens
Typ  : 5SM3 346-6
oder gleichwertig
gewählt Fabrikat : ....................
Typ : ...................
Menge: 7,000 St

**01.05.50 Leitungsschutzschalter C 40 A 3pol.**
Leitungsschutzschalter  C 40 A 3pol.
DIN 43 880 und DIN VDE 0641,
mit anteiliger 3-Phasenschiene
Nennspannung  : 400 V AC,
Polzahl  : 3polig,
Schaltvermögen  : 6 kA,
Typ  : C40
liefern, anschließen und betriebsfertig montieren.

wie Fabrikat  : Siemens
Typ  : 5SY6 340-7
oder gleichwertig
gewählt Fabrikat : .................
Typ  : .................
Menge: 2,000 St

**01.05.51 Treppenlicht Zeitschalter TLZ12-8E-230V-UC**
Treppenlicht Zeitschalter TLZ12-8E-230V-UC
nach DIN-EN 50 022 VDE 0637 Teil 1
Reiheneinbaugerät Montage auf der Tragschiene
Nennspannung  : 250 V AC
Nennstrom  : 16 A
Steuerspannungspannung: 8 - 230 V AC
Liefern, montieren und betriebsfertig anschliessen.

wie Fabrikat  : Eltako
Typ  : TLZ12-8E-230V-UC
oder gleichwertig
gewählt Fabrikat : .....................
Typ : .....................
Menge: 2,000 St

**01.05.52 Installationsschütz 230V / 25A 4S**
Installationsschütz 230V / 25A 4S
EN 61095 und DIN VDE 0641
Wechselstrommagnetsystem
Betätigungsspannung  : 230 V AC
Kontaktbestückung  :  4 Schließer
mit anteiliger 3-Phasenschiene
liefern, anschließen und betriebsfertig montieren.

wie Fabrikat  : Siemens
Typ  : 5TT5 830-0
oder gleichwertig
gewählt Fabrikat : ..............
Typ  : ..............
Menge: 5,000 St

**01.05.53 Installationsschütz 230V / 63A 4S**
Installationsschütz 230V / 63A 4S
EN 61095 und DIN VDE 0641
Wechselstrommagnetsystem
Betätigungsspannung  : 230 V AC
Kontaktbestückung  :  4 Schließer
mit anteiliger 3-Phasenschiene
liefern, anschließen und betriebsfertig montieren.

wie Fabrikat  : Siemens
Typ  : 5TT5 850-0
oder gleichwertig
gewählt Fabrikat : ..............
Typ  : ..............
Menge: 2,000 St

**01.05.54 Reiheneinbau-Jahresschaltuhr 2 Kanal, OBELISK Schnittstelle, 3 TE (TR 642 top2)**
2-Kanal-Jahresschaltuhr; Reiheneinbaugehäuse; Breite 52,5 mm; Jahres- und Astro-Programm; Textorientierte Bedienerführung im Display; 800 Speicherplätze; Schnittstelle für OBELISK top2 Speicherkarte (PC-Programmierung); 6 Jahre Gangreserve (Lithium-Batterie); Automatische Sommer-/Winterzeitumschaltung; EIN-AUS Schaltzeiten; Impulsprogramm; Zyklusprogramm; Umfangreiche Jahresuhrfunktionen; Astronomische Schaltfunktion (automatische Berechnung der Sonnenauf- und Untergangszeiten für das ganze Jahr); Astro-Offset; Astro-Impuls; Schaltungsvorwahl; Dauerschaltung EIN/AUS; Ablauf-Timer; Integrierter Betriebsstundenzähler; Externer Taster-/Schaltereingang; Ferienprogramm; 2 Zufallsprogramme; Displaybeleuchtung (abschaltbar); PIN- Codierung; Nulldurchgangschaltung; DuoFix Federsteckklemmen für jeweils 2 Leiter; 2 Wechsler 16A/250V~; Klarsichtabdeckung plombierbar.
Liefern, montieren, betriebsfertig anschließen und einstellen.

wie Fabrikat  : Theben
Typ  : TR 642 top2
Bestell-Nr.  : 6420100
oder gleichwertig
gewählt Fabrikat : ..............
Typ  : ..............
Menge: 1,000 St

**01.05.55 Dämmerungsschalter, Aufbau-Lichtsensor, 1 Kanal (LUNA 110 plus AL)**
Analoger Dämmerungsschalter, externer Aufbau-Lichtsensor im Lieferumfang, einstellbare Ein- und Ausschaltverzögerung, Anzeige des Kanal- und Schaltzustandes, DuoFix-Federsteckklemmen, Erweiterter Helligkeitsbereich und einstellbare Verzögerungszeit, 600 Watt LED-Leistung, Nulldurchgangsschaltung zur Schonung von Relais-Kontakt und Leuchtmittel für eine höhere Lebensdauer, Permanent-AUS und Permanent-EIN Funktion am Potenziometer einstellbar, Test-Funktion, Schalthelligkeit stufenlos einstellbar
Liefern, montieren, betriebsfertig anschließen und einstellen

wie Fabrikat  : Theben
Typ  : LUNA 110 plus AL
Bestell-Nr.  : 1100910
oder gleichwertig
gewählt Fabrikat : ..............
Typ  : ..............
Menge: 1,000 St

**01.05.56 Installationsrelais 16A 1S + 1Ö 230V**
Installationsrelais zur Impulssteuerung von Stromkreisen bis max. 16 A, nach DIN EN 61095 (DIN VDE 0637-3) sowie Berührungsschutz nach DIN VDE 0106-100. Mit Kontaktstellungsanzeige durch Anzeigefenster, integriertes Beschriftungsfeld und geeignet zum nachträglichen Anbau von Zusatzeinrichtung.
Hinweis: Werden direkt mehrere Geräte eingebaut, ist neben jedem zweiten Gerät ein Distanzstück (1/2 PLE) einzubauen.
Kontaktart  : 1Ö+1S
Nennstrom  : 16 A
Bemessungsbetriebsspannung Ue: 230 V
Anzahl Module : 1
Isolationsspannung : 250 V
Betriebstemperatu r: -10...50 °C
Lager-/Transporttemperatur: -40...80 °C
Anschlussquerschnitt bei flexiblem Leiter: 1 - 6mm²
Anschlussquerschnitt bei starrem Leiter: 1 - 10mm²
liefern, montieren und betriebsfertig anschließen

wie Fabrikat  : Hager
Typ  : ERC218
oder gleichwertig
gewählt Fabrikat : .................
Typ  : .................
Menge: 1,000 St
Produkt:
  Artikel:
    Artikelnummer: ERC218
    Artikelkurztext: Installationsrelais 16A 1S + 1Ö 230V

*Hinweis: UVT Altbau*

**01.05.57 Schrank, univers, IP44/I,**
Einzelstandverteiler für die Innenraummontage, mit VDE-Gutachten (Fertigungsüberwachung) nach IEC 439, entspricht VDE 0660-500 und DIN EN 61439, Maßnorm DIN 43870 zur Aufputzmontage. Zum Aufbau einer Niederspannungsverteilung bis 355 A, 3AC 230/400 V 50 Hz. Schutzart IP44/IP54, Luft- und Kriechstrecken nach DIN VDE 0110-1/-2. Bestehend aus Schrank mit Tür aus pulverbeschichtetem, eingebranntem, stabil profiliertem 1 mm dickem Stahlblech. Innenauskleidung aus Kunststoff. Universalleitungseinführungen oben und unten je Feld eingebaut(Schutzklasse I unten offen), rückseitige Vorprägung im Kunststoffteil und Sammelschienendurchführungen als beidseitige seitliche Vorprägung im unteren Bereich. Waagerechte Abfangschiene zur Stabilisierung im Schrank enthalten. Tür frontbündig mit innenliegenden, justierbaren Scharnieren, wahlweise rechts oder links anschlagbar mit 110 Grad Öffnungswinkel. Türverschluss mit (Keine Vorschläge) mit Dreipunktschließung. Türverschluss durch andere Schließungen austauschbar. Schrank nebeneinander anflanschbar. 100 mm Sockelleiste seriell montiert, mit abnehmbarer Frontblende.

liefern, montieren und betriebsfertig anschließen.

wie Fabrikat  : Hager
Typ  :
oder gleichwertig
gewählt Fabrikat : ..............
Typ  : ..............
Menge: 1,000 St
Produkt:
  Artikel:
    Artikelnummer: FP22TN
    Artikelkurztext: Schrank, univers, IP44/I,

**01.05.58 Baustein UD 32 A1**
Baustein UD 32 A1
Abdeckung geschlossen, für Reihenklemmen
mit 3 waggerechten Hutschienen hoch / tief Niveau
zum Einbau in den Verteiler
Masse  : Höhe  450 mm
  : Breite  500 mm
liefern und komplett montieren,

wie Fabrikat  : Hager
Typ  : UD 32 A1
oder gleichwertig
gewählt Fabrikat : ..............
Typ  : ..............
Menge: 1,000 St

**01.05.59 Baustein UD 22 B1 Abdeckung geschlitzt, mit 2 waggerechten**
Baustein UD 22 B1 Abdeckung geschlitzt, mit 2 waggerechten Hutschienen Abstand 150mm für Reiheneinbaugeräte zum Einbau in den Verteiler
Masse  : Höhe  300 mm
  : Breite  500 mm
liefern und komplett montieren.

wie Fabrikat  : Hager
Typ  : UD 22 B1
oder gleichwertig
gewählt Fabrikat : ..............
Typ  : ..............
Menge: 3,000 St

**01.05.60 Baustein UD 12 B1 Abdeckung geschlitzt, mit waggerechten**
Baustein UD 12 B1 Abdeckung geschlitzt, mit waggerechten Hutschienen, Abstand 150mm zum Einbau in den Verteiler
Masse  : Höhe  150 mm
  Breite  500 mm
Liefern und komplett montieren.

wie Fabrikat  : Hager
Typ  : UD 12 B1
oder gleichwertig
gewählt Fabrikat : ..............
Typ  : ..............
Menge: 1,000 St

**01.05.61 Baustein,universN,300x250mm, für Leistungsschalter x160A (2x160A oder 1x160A+FI)**
univers N Leistungs-Lasttrennschalter Baustein zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 125 mm
RAL Farbnummer: 9010
Ausführung: Leistungsschalter
liefern, montieren und betriebsfertig anschließen.

wie Fabrikat  : Hager
Typ  : UK21A3
oder gleichwertig
gewählt Fabrikat : ..............
Typ  : ..............
Menge: 1,000 St
Produkt:
  Artikel:
    Artikelnummer: UK21A3
    Artikelkurztext: Baustein,universN,300x250mm, für Leistungsschalter x160A  (2x160A oder 1x160A+FI)

**01.05.62 Baustein,universN,300x250mm,für D-Sicherung,Sammelschienensystem 60mm waagerecht**
univers N Sammelschienenbaustein mit Sammelschienenträger zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 125 mm
RAL Farbnummer: 9010
Polanzahl: 4 P
liefern, montieren und betriebsfertig anschließen.

wie Fabrikat  : Hager
Typ  : UE21E5
oder gleichwertig
gewählt Fabrikat : ..............
Typ  : ..............
Menge: 1,000 St
Produkt:
  Artikel:
    Artikelnummer: UE21E5
    Artikelkurztext: Baustein,universN,300x250mm,für  D-Sicherung,Sammelschienensystem 60mm waagerecht

**01.05.63 Sammelschiene, universZ, CU 12x5mm, 1--feld**
Sammelschienen zum Schrankeinbau.
Sammelschienendicke: 5 mm
Sammelschienenhöhe: 12 mm
Nennstrom: 250 A
Werkstoff: Kupfer
liefern, montieren und betriebsfertig anschließen.

wie Fabrikat  : Hager
Typ  : ZM11C
oder gleichwertig
gewählt Fabrikat : ..............
Typ  : ..............
Menge: 3,000 St
Produkt:
  Artikel:
    Artikelnummer: ZM11C
    Artikelkurztext: Sammelschiene, universZ, CU 12x5mm, 1--feld

**01.05.64 Reitersicherungsunterteil D02 E18 63A 3polig 60mm Sammelschiene Anschlussklemme**
Reitersicherungsunterteil für drei D02 Sicherungen, für Sammelschienensystem-Abstand 60 mm, Höhe 20 und 30 mm wie im System univers. Sicherungsbefestigung mit Schraubkappe. In max. 63 A. Sammelschienenrastierung für 5 mm dicke Kupferschienen, ausbrechbar für 10 mm Dicke. Beschriftungsmöglichkeit am Gerät integriert. Rahmenklemme bis 16 mm² feindrähtig und bis 25 mm² ein - und mehrdrähtig. Gerätebreite 27 mm. Entsprich die Normen DIN EN 60269-1 und DIN VDE 0636-31.
Anschlussquerschnitt bei flexiblem Leiter: 1,5 - 25mm²
Sammelschienenhöhe: 5 / 10 / 12 / 30 mm
Breite installiertes Produkt: 27 mm
Bemessungsbetriebsspannung Ue: 0 / 400 V
Betriebstemperatur: -25...55 °C
Drehmoment: 2,5Nm
Frequenz: 50 Hz
Gesamtverlustleistung unter Nennstrom: 4,86 W
Isolationsspannung: 800 V
Klemmenart bei den Eingängen: Käfigklemmen
Tiefe installiertes Produkt: 35 mm
Anschlussart: Klemme / Sammelschiene
Anzahl der Pole Produktion: 1
Montageart: Schienensystem
Nennstrom für Sicherungseinsätze: 2 / 4 / 6 / 10 / 13 / 16 / 20 / 25 / 35 / 50 / 63 A
Stoßspannungsfestigkeit: 6000 V
liefern, montieren und betriebsfertig anschließen.

wie Fabrikat  : Hager
Typ  : L063L
oder gleichwertig
gewählt Fabrikat : ..............
Typ  : ..............
Menge: 3,000 St
Produkt:
  Artikel:
    Artikelnummer: L063L
    Artikelkurztext: Reitersicherungsunterteil D02 E18 63A 3polig 60mm  Sammelschiene Anschlussklemme

**01.05.65 Tragschienen UN 12 A senkrecht zur Montage der**
Tragschienen UN 12 A senkrecht zur Montage der Systembausteine, 1 Satz = 2 Stück.
Höhe  : 1850 mm
Liefern und montieren

wie Fabrikat  : Hager
Typ  : UN 12 A
oder gleichwertig
gewählt Fabrikat : ..............
Typ  : ..............
Menge: 2,000 Satz

**01.05.66 Abdeckstreifen, univers Z, 219 mm, für 12 PLE, brechbar**
Abdeckstreifen für Verteilerfeld.
Höhe installiertes Produkt: 54 mm
Breite installiertes Produkt: 219 mm
Tiefe installiertes Produkt: 12 mm
liefern, montieren und betriebsfertig anschließen.

wie Fabrikat  : Hager
Typ  : S35S
oder gleichwertig
gewählt Fabrikat : ..............
Typ  : ..............
Menge: 5,000 St
Produkt:
  Artikel:
    Artikelnummer: S35S
    Artikelkurztext: Abdeckstreifen, univers Z, 219 mm, für 12 PLE, brechbar

**01.05.67 Plantasche FZ 794**
Plantasche  FZ 794
aus Kunstoff klarsicht
selbstklebend.
Liefern und montiern

wie Fabrikat : Hager
Typ : FZ 794
oder gleichwertig
Fabrikat :..........................
Typ :..........................
Menge: 1,000 St

**01.05.68 DIN-Schienenerhöhung für Modulargeräte direkt neben Leistungsschalter**
DIN-Schienenerhöhung für Modulargeräte direkt neben Leistungsschalter
liefern, montieren und betriebsfertig anschließen.

wie Fabrikat  : Hager
Typ  : HYA036H
oder gleichwertig
gewählt Fabrikat : ..............
Typ  : ..............
Menge: 1,000 St
Produkt:
  Artikel:
    Artikelnummer: HYA036H
    Artikelkurztext: DIN-Schienenerhöhung für Modulargeräte direkt neben Leistungsschalter

**01.05.69 Phasenschiene 3 polig mit Gabelanschluss 10mm² 63A 12 Module**
Phasenschiene für passende Modulargeräte.
Nennstrom: 63 A
Polanzahl: 3 P
Anschlussart: Schraubtechnik / Quick Connect
Anschlussquerschnitt bei starrem Leiter: 10mm²
liefern, montieren und betriebsfertig anschließen.

wie Fabrikat  : Hager
Typ  : KDN363F
oder gleichwertig
gewählt Fabrikat : ..............
Typ  : ..............
Menge: 3,000 St
Produkt:
  Artikel:
    Artikelnummer: KDN363F
    Artikelkurztext: Phasenschiene 3 polig mit Gabelanschluss 10mm² 63A 12 Module

**01.05.70 Kleinteile**
Kleinteile pauschal für obengenannte Verteilungen
Menge: 1,000 Psch

*Hinweis: Vortext Einbaugeräte*
Folgenden Einbaugeräte werden in die vorstehenden
Verteiler eingebaut.
Es ist eine einheitliche Bauform eines Fabrikats zu verwenden.
Alle Einbaugeräte sind komplett montiert und verdrahtet anzubieten. Verdrahtungsmaterial, Phasenschienen und Kleinmaterial sind anteilig miteinzurechnen.

**01.05.71 D02 Einbausicherungssockel 3 Pol.**
D02 Einbausicherungssockel 3 Pol. DIN VDE 0636 Teil 1
Nennisolationsspannung 660 V AC für Hutschienenmontage
Polzahl  : 3
Nennstrom  : 63 A
Liefern, montieren und betriebsfertig anschließen
inkl. Paßring, Sicherungseinsätzen 20 bis 63 A
und Schraubkappen.

wie Fabrikat  : Hager
Typ  : LD046
oder gleichwertig
gewählt Fabrikat : .....................
Typ  : .....................
Menge: 3,000 St

**01.05.72 Brandschutzschalter AFDD+, Der Brandschutzschalter**
Brandschutzschalter AFDD+, Der Brandschutzschalter AFDD+ vereint die Funktionen von Brandschutz, Leitungsschutz und Fehlerstromschutz in einem Gerät. Mit permanenter elektronischer Leitungsüberwachung detektiert das Gerät Fehlerlichtbögen, löst aus und verhindert so elektrisch gezündete Brände in der Hausinstallation. Das Geräte erfüllt damit eine Dreifach-Schutzfunktion am aktuellen Stand der Technik und vollentsprechend der gängigen Norm.
- Digitaltechnologie
- Nennstrom: 16A
- Konfiguration: 2polig
- Bemessungsausschaltvermögen: 10-25A 10 kA, 32-40A 6 kA
- Bemessungsfehlerstrom: 30mA
- Auslösecharakteristik: B 16A
- Sensitivität: A
- Auslöseverhalten: unverzögert
liefern, anschließen und betriebsfertig montieren.

wie Fabrikat  : EATON
Typ  : AFDD-16/2/B/003-A
oder gleichwertig
gewählt Fabrikat : ..............
Typ  : ..............
Menge: 5,000 St

**01.05.73 Brandschutzschalter 40 A, zur Kombination mit**
Brandschutzschalter 40 A, zur Kombination mit Schutzeinrichtungen, 2 TE
Brandschutzschalter zur Kombination mit Schutzeinrichtungen (LS 1+N und FI/LS in 2 TE)
zur Erfüllung der Anforderung nach DIN VDE 0100-420
- Bemessungsstrom / AC:max. 40 A
- Versorgungsspannung / AC: 230 V
- Polzahl:  1P+N
- Baubreite:  1 TE
- Breite der anbaubaren Schutzeinrichtung:  2
- Gesamtbreite der Kombination:  3 TE
- Integrierter automatischer Funktionsselbsttest
- Integrierte LED zur Anzeige der Betriebszustände und
  Fehlerdiagnose- Integrierter Schutz vor Netz-Überspannungen (>275 V)
- Flexibel kombinierbar mit Schutzgeräten
  (unterschiedliche Typen, Charakteristiken,
  Stromstärken etc.)
- Kombinierbar mit allen wichtigen Zusatz-Komponenten
  aus dem Portfolio der jeweils angeschlossenen
  Schutz-Schaltgeräte- Art der Befestigung: DIN-Schiene (REG)
- Schutzart: IP20, mit angeschlossener Schutzeinrichtung und Leitern
- Berührungsschutz gegen elektrischen Schlag:
  finger- und handrückensicher
liefern, anschließen und betriebsfertig montieren.

wie Fabrikat  : Siemens
Typ  : 5SM60242
oder gleichwertig
gewählt Fabrikat : ..............
Typ  : ..............
Menge: 5,000 St

**01.05.74 Fehlerstrom-Schutzschalter 4 pol. 30mA/40A**
Fehlerstrom-Schutzschalter für Wechselfehlerströme und pulsierende Gleichfehlerströme nach DIN VDE 0664 Teil1, Stromstoßfest >1kA
Kurzschlußfest bis 10kA
einsetzbar bis -25°C,
Polzahl : 4 polig
Einbautiefe  : 70mm,
Nennstrom : 40A
Fehlerstrom : I=30mA,
Bemessungsspannung : 230/400 V AC
liefern, anschließen und betriebsfertig montieren.

wie Fabrikat  : Siemens
Typ  : 5SM3 344-6
oder gleichwertig
gewählt Fabrikat : ....................
Typ : ...................
Menge: 3,000 St

**01.05.75 Leitungsschutzschalter B 25 A 3pol.**
Leitungsschutzschalter  B 25 A 3pol.
DIN 43 880 und DIN VDE 0641,
mit anteiliger 3-Phasenschiene
Nennspannung  : 400 V AC,
Polzahl  : 3polig,
Schaltvermögen  : 6 kA,
Typ  : B25
liefern, anschließen und betriebsfertig montieren.

wie Fabrikat  : Siemens
Typ  : 5SY6 325-6
oder gleichwertig
gewählt Fabrikat : .................
Typ  : .................
Menge: 6,000 St

**01.05.76 Leitungsschutzschalter B 16 A 3pol.**
Leitungsschutzschalter  B 16 A 3pol.
DIN 43 880 und DIN VDE 0641,
mit anteiliger 3-Phasenschiene
Nennspannung  : 400 V AC,
Polzahl  : 3polig,
Schaltvermögen  : 6 kA,
Typ  : B16
liefern, anschließen und betriebsfertig montieren.

wie Fabrikat  : Siemens
Typ  : 5SY6 316-6
oder gleichwertig
gewählt Fabrikat : .................
Typ  : .................
Menge: 7,000 St

**01.05.77 Leitungsschutzschalter B 32 A 3pol.**
Leitungsschutzschalter  B 32 A 3pol.
DIN 43 880 und DIN VDE 0641,
mit anteiliger 3-Phasenschiene
Nennspannung  : 400 V AC,
Polzahl  : 3polig,
Schaltvermögen  : 6 kA,
Typ  : B32
liefern, anschließen und betriebsfertig montieren.

wie Fabrikat  : Siemens
Typ  : 5SY6 332-6
oder gleichwertig
gewählt Fabrikat : .................
Typ  : .................
Menge: 4,000 St

**01.05.78 Fehlerstrom-Schutzschalter 4 pol. 30mA/63A**
Fehlerstrom-Schutzschalter für Wechselfehlerströme und pulsierende Gleichfehlerströme nach DIN VDE 0664 Teil1, Stromstoßfest >1kA
Kurzschlußfest bis 10kA
einsetzbar bis -25°C,
Polzahl : 4 polig
Einbautiefe  : 70mm,
Nennstrom : 63A
Fehlerstrom : I=30mA,
Bemessungsspannung : 230/400 V AC
liefern, anschließen und betriebsfertig montieren.

wie Fabrikat  : Siemens
Typ  : 5SM3 346-6
oder gleichwertig
gewählt Fabrikat : ....................
Typ : ...................
Menge: 10,000 St

**01.05.79 Leitungsschutzschalter B 50 A 3pol.**
Leitungsschutzschalter  B 50 A 3pol.
DIN 43 880 und DIN VDE 0641,
mit anteiliger 3-Phasenschiene
Nennspannung  : 400 V AC,
Polzahl  : 3polig,
Schaltvermögen  : 6 kA,
Typ  : B50
liefern, anschließen und betriebsfertig montieren.

wie Fabrikat  : Siemens
Typ  : 5SY6 350-6
oder gleichwertig
gewählt Fabrikat : .................
Typ  : .................
Menge: 1,000 St

**01.05.80 Lasttrennschalter 125 A Hager HA 306**
Lasttrennschalter  125 A
zur Montage auf Hutschienen oder Montageplatte
Drehantrieb direkt am Gerät verriegelbar
Montage in allen Hager Verteilern und Schränken
Isolationsspannung 690V
Abmessung : 6 PLE
Liefern, montieren und betriebsfertig anschließen..

wie Fabrikat : Hager
Typ : HA 306
oder gleichwertig
gewählt Fabrikat: : ...................
Typ : ...................
Menge: 1,000 St

**01.05.81 Treppenlicht Zeitschalter TLZ12-8E-230V-UC**
Treppenlicht Zeitschalter TLZ12-8E-230V-UC
nach DIN-EN 50 022 VDE 0637 Teil 1
Reiheneinbaugerät Montage auf der Tragschiene
Nennspannung  : 250 V AC
Nennstrom  : 16 A
Steuerspannungspannung: 8 - 230 V AC
Liefern, montieren und betriebsfertig anschliessen.

wie Fabrikat  : Eltako
Typ  : TLZ12-8E-230V-UC
oder gleichwertig
gewählt Fabrikat : .....................
Typ : .....................
Menge: 1,000 St

**01.05.82 Dehn Guard Modular DG M TNS 275 FM**
Verdrahtungsfertige Kompletteinheit für das
TNS-System bestehend aus Basisteil und
gesteckten Schutzmodulen
Energetische Koordination innerhalb der
Red/Line-Produktfamilie
Hohes Ableitvermögen durch leistungsfähige
Zinkoxidvaristoren
Hohe Geräte-Sicherheit durch
Ableiterüberwachung "Thermo-Dynamik-
Control"
Funktions-/Defektanzeige jedes Schutzpfades
Multifunktions-Anschlussklemmen für Leiter
und Kammschienenanschluss
Einfacher, werkzeugloser Schutzmodul-Wechsel
durch Modulverriegelungssystem mit
Modulentriegelungstaste
Vibrations- und schockgeprüft nach EN 60068-2
liefern und montieren

wie Fabrikat : Dehn + Söhne
Typ : DG M TNS 275 FM
Art.Nr. : 952 405
oder gleichwertig
gewählt Fabrikat : ................
Typ : ................
Menge: 1,000 St

**01.05.83 Installationsschütz 230V / 25A 4S**
Installationsschütz 230V / 25A 4S
EN 61095 und DIN VDE 0641
Wechselstrommagnetsystem
Betätigungsspannung  : 230 V AC
Kontaktbestückung  :  4 Schließer
mit anteiliger 3-Phasenschiene
liefern, anschließen und betriebsfertig montieren.

wie Fabrikat  : Siemens
Typ  : 5TT5 830-0
oder gleichwertig
gewählt Fabrikat : ..............
Typ  : ..............
Menge: 8,000 St

**01.05.84 Installationsschütz 230V / 63A 4S**
Installationsschütz 230V / 63A 4S
EN 61095 und DIN VDE 0641
Wechselstrommagnetsystem
Betätigungsspannung  : 230 V AC
Kontaktbestückung  :  4 Schließer
mit anteiliger 3-Phasenschiene
liefern, anschließen und betriebsfertig montieren.

wie Fabrikat  : Siemens
Typ  : 5TT5 850-0
oder gleichwertig
gewählt Fabrikat : ..............
Typ  : ..............
Menge: 2,000 St

*Hinweis: UVT Neubau*

**01.05.85 Schrank, univers, IP44/I,**
Einzelstandverteiler für die Innenraummontage, mit VDE-Gutachten (Fertigungsüberwachung) nach IEC 439, entspricht VDE 0660-500 und DIN EN 61439, Maßnorm DIN 43870 zur Aufputzmontage. Zum Aufbau einer Niederspannungsverteilung bis 355 A, 3AC 230/400 V 50 Hz. Schutzart IP44/IP54, Luft- und Kriechstrecken nach DIN VDE 0110-1/-2. Bestehend aus Schrank mit Tür aus pulverbeschichtetem, eingebranntem, stabil profiliertem 1 mm dickem Stahlblech. Innenauskleidung aus Kunststoff. Universalleitungseinführungen oben und unten je Feld eingebaut(Schutzklasse I unten offen), rückseitige Vorprägung im Kunststoffteil und Sammelschienendurchführungen als beidseitige seitliche Vorprägung im unteren Bereich. Waagerechte Abfangschiene zur Stabilisierung im Schrank enthalten. Tür frontbündig mit innenliegenden, justierbaren Scharnieren, wahlweise rechts oder links anschlagbar mit 110 Grad Öffnungswinkel. Türverschluss mit (Keine Vorschläge) mit Dreipunktschließung. Türverschluss durch andere Schließungen austauschbar. Schrank nebeneinander anflanschbar. 100 mm Sockelleiste seriell montiert, mit abnehmbarer Frontblende.

liefern, montieren und betriebsfertig anschließen.

wie Fabrikat  : Hager
Typ  :
oder gleichwertig
gewählt Fabrikat : ..............
Typ  : ..............
Menge: 1,000 St
Produkt:
  Artikel:
    Artikelnummer: FP22TN
    Artikelkurztext: Schrank, univers, IP44/I,

**01.05.86 Baustein Abdeckung für Reihenklemmen**
Baustein Abdeckung für Reihenklemmen
Abdeckung geschlossen, für Reihenklemmen
mit 3 waggerechten Hutschienen hoch / tief Niveau
zum Einbau in den Verteiler
Masse  : Höhe  450 mm
  : Breite  500 mm
liefern und komplett montieren,

wie Fabrikat  : Hager
Typ  : UD 32 A1
oder gleichwertig
gewählt Fabrikat : ..............
Typ  : ..............
Menge: 1,000 St

**01.05.87 Baustein UD 22 B1 Abdeckung geschlitzt, mit 2 waggerechten**
Baustein UD 22 B1 Abdeckung geschlitzt, mit 2 waggerechten Hutschienen Abstand 150mm für Reiheneinbaugeräte zum Einbau in den Verteiler
Masse  : Höhe  300 mm
  : Breite  500 mm
liefern und komplett montieren.

wie Fabrikat  : Hager
Typ  : UD 22 B1
oder gleichwertig
gewählt Fabrikat : ..............
Typ  : ..............
Menge: 3,000 St

**01.05.88 Baustein UD 12 B1 Abdeckung geschlitzt, mit waggerechten**
Baustein UD 12 B1 Abdeckung geschlitzt, mit waggerechten Hutschienen, Abstand 150mm zum Einbau in den Verteiler
Masse  : Höhe  150 mm
  Breite  500 mm
Liefern und komplett montieren.

wie Fabrikat  : Hager
Typ  : UD 12 B1
oder gleichwertig
gewählt Fabrikat : ..............
Typ  : ..............
Menge: 1,000 St

**01.05.89 Baustein,universN,300x250mm, für Leistungsschalter x160A (2x160A oder 1x160A+FI)**
univers N Leistungs-Lasttrennschalter Baustein zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 125 mm
RAL Farbnummer: 9010
Ausführung: Leistungsschalter
liefern, montieren und betriebsfertig anschließen.

wie Fabrikat  : Hager
Typ  : UK21A3
oder gleichwertig
gewählt Fabrikat : ..............
Typ  : ..............
Menge: 2,000 St
Produkt:
  Artikel:
    Artikelnummer: UK21A3
    Artikelkurztext: Baustein,universN,300x250mm, für Leistungsschalter x160A  (2x160A oder 1x160A+FI)

**01.05.90 Baustein,universN,300x250mm,für D-Sicherung,Sammelschienensystem 60mm waagerecht**
univers N Sammelschienenbaustein mit Sammelschienenträger zum Aufbau einer Niederspannungsverteilung als Schaltgerätekombination bis 1600A, Bemessungsspannung 3AC 690 V /50Hz. Serienmäßig plombierbare Berührungsschutzabdeckungen, verstärkt mittels Gasinnendruckverfahren mit je vier Schnellverschlussbolzen. VDE Zeichengenehmigung nach DIN EN 61 439 -1 u. - 2 u. -3 (VDE 0660 Teil 600 -1 u. -2 u. -3), Maßnorm: DIN 43 870.
Höhe installiertes Produkt: 300 mm
Breite installiertes Produkt: 250 mm
Tiefe installiertes Produkt: 125 mm
RAL Farbnummer: 9010
Polanzahl: 4 P
liefern, montieren und betriebsfertig anschließen.

wie Fabrikat  : Hager
Typ  : UE21E5
oder gleichwertig
gewählt Fabrikat : ..............
Typ  : ..............
Menge: 1,000 St
Produkt:
  Artikel:
    Artikelnummer: UE21E5
    Artikelkurztext: Baustein,universN,300x250mm,für  D-Sicherung,Sammelschienensystem 60mm waagerecht

**01.05.91 Sammelschiene, universZ, CU 12x5mm, 1--feld**
Sammelschienen zum Schrankeinbau.
Sammelschienendicke: 5 mm
Sammelschienenhöhe: 12 mm
Nennstrom: 250 A
Werkstoff: Kupfer
liefern, montieren und betriebsfertig anschließen.

wie Fabrikat  : Hager
Typ  : ZM11C
oder gleichwertig
gewählt Fabrikat : ..............
Typ  : ..............
Menge: 3,000 St
Produkt:
  Artikel:
    Artikelnummer: ZM11C
    Artikelkurztext: Sammelschiene, universZ, CU 12x5mm, 1--feld

**01.05.92 Reitersicherungsunterteil D02 E18 63A 3polig 60mm Sammelschiene Anschlussklemme**
Reitersicherungsunterteil für drei D02 Sicherungen, für Sammelschienensystem-Abstand 60 mm, Höhe 20 und 30 mm wie im System univers. Sicherungsbefestigung mit Schraubkappe. In max. 63 A. Sammelschienenrastierung für 5 mm dicke Kupferschienen, ausbrechbar für 10 mm Dicke. Beschriftungsmöglichkeit am Gerät integriert. Rahmenklemme bis 16 mm² feindrähtig und bis 25 mm² ein - und mehrdrähtig. Gerätebreite 27 mm. Entsprich die Normen DIN EN 60269-1 und DIN VDE 0636-31.
Anschlussquerschnitt bei flexiblem Leiter: 1,5 - 25mm²
Sammelschienenhöhe: 5 / 10 / 12 / 30 mm
Breite installiertes Produkt: 27 mm
Bemessungsbetriebsspannung Ue: 0 / 400 V
Betriebstemperatur: -25...55 °C
Drehmoment: 2,5Nm
Frequenz: 50 Hz
Gesamtverlustleistung unter Nennstrom: 4,86 W
Isolationsspannung: 800 V
Klemmenart bei den Eingängen: Käfigklemmen
Tiefe installiertes Produkt: 35 mm
Anschlussart: Klemme / Sammelschiene
Anzahl der Pole Produktion: 1
Montageart: Schienensystem
Nennstrom für Sicherungseinsätze: 2 / 4 / 6 / 10 / 13 / 16 / 20 / 25 / 35 / 50 / 63 A
Stoßspannungsfestigkeit: 6000 V
liefern, montieren und betriebsfertig anschließen.

wie Fabrikat  : Hager
Typ  : L063L
oder gleichwertig
gewählt Fabrikat : ..............
Typ  : ..............
Menge: 3,000 St
Produkt:
  Artikel:
    Artikelnummer: L063L
    Artikelkurztext: Reitersicherungsunterteil D02 E18 63A 3polig 60mm  Sammelschiene Anschlussklemme

**01.05.93 Tragschienen UN 12 A senkrecht zur Montage der**
Tragschienen UN 12 A senkrecht zur Montage der Systembausteine, 1 Satz = 2 Stück.
Höhe  : 1850 mm
Liefern und montieren

wie Fabrikat  : Hager
Typ  : UN 12 A
oder gleichwertig
gewählt Fabrikat : ..............
Typ  : ..............
Menge: 2,000 Satz

**01.05.94 Abdeckstreifen, univers Z, 219 mm, für 12 PLE, brechbar**
Abdeckstreifen für Verteilerfeld.
Höhe installiertes Produkt: 54 mm
Breite installiertes Produkt: 219 mm
Tiefe installiertes Produkt: 12 mm
liefern, montieren und betriebsfertig anschließen.

wie Fabrikat  : Hager
Typ  : S35S
oder gleichwertig
gewählt Fabrikat : ..............
Typ  : ..............
Menge: 5,000 St
Produkt:
  Artikel:
    Artikelnummer: S35S
    Artikelkurztext: Abdeckstreifen, univers Z, 219 mm, für 12 PLE, brechbar

**01.05.95 Plantasche FZ 794**
Plantasche  FZ 794
aus Kunstoff klarsicht
selbstklebend.
Liefern und montiern

wie Fabrikat : Hager
Typ : FZ 794
oder gleichwertig
Fabrikat :..........................
Typ :..........................
Menge: 1,000 St

**01.05.96 DIN-Schienenerhöhung für Modulargeräte direkt neben Leistungsschalter**
DIN-Schienenerhöhung für Modulargeräte direkt neben Leistungsschalter
liefern, montieren und betriebsfertig anschließen.

wie Fabrikat  : Hager
Typ  : HYA036H
oder gleichwertig
gewählt Fabrikat : ..............
Typ  : ..............
Menge: 1,000 St
Produkt:
  Artikel:
    Artikelnummer: HYA036H
    Artikelkurztext: DIN-Schienenerhöhung für Modulargeräte direkt neben Leistungsschalter

**01.05.97 Phasenschiene 3 polig mit Gabelanschluss 10mm² 63A 12 Module**
Phasenschiene für passende Modulargeräte.
Nennstrom: 63 A
Polanzahl: 3 P
Anschlussart: Schraubtechnik / Quick Connect
Anschlussquerschnitt bei starrem Leiter: 10mm²
liefern, montieren und betriebsfertig anschließen.

wie Fabrikat  : Hager
Typ  : KDN363F
oder gleichwertig
gewählt Fabrikat : ..............
Typ  : ..............
Menge: 3,000 St
Produkt:
  Artikel:
    Artikelnummer: KDN363F
    Artikelkurztext: Phasenschiene 3 polig mit Gabelanschluss 10mm² 63A 12 Module

**01.05.98 Kleinteile**
Kleinteile pauschal für obengenannte Verteilungen
Menge: 1,000 Psch

*Hinweis: Vortext Einbaugeräte*
Folgenden Einbaugeräte werden in die vorstehenden
Verteiler eingebaut.
Es ist eine einheitliche Bauform eines Fabrikats zu verwenden.
Alle Einbaugeräte sind komplett montiert und verdrahtet anzubieten. Verdrahtungsmaterial, Phasenschienen und Kleinmaterial sind anteilig miteinzurechnen.

**01.05.99 D02 Einbausicherungssockel 3 Pol.**
D02 Einbausicherungssockel 3 Pol. DIN VDE 0636 Teil 1
Nennisolationsspannung 660 V AC für Hutschienenmontage
Polzahl  : 3
Nennstrom  : 63 A
Liefern, montieren und betriebsfertig anschließen
inkl. Paßring, Sicherungseinsätzen 20 bis 63 A
und Schraubkappen.

wie Fabrikat  : Hager
Typ  : LD046
oder gleichwertig
gewählt Fabrikat : .....................
Typ  : .....................
Menge: 3,000 St

**01.05.100 Brandschutzschalter AFDD+, Der Brandschutzschalter**
Brandschutzschalter AFDD+, Der Brandschutzschalter AFDD+ vereint die Funktionen von Brandschutz, Leitungsschutz und Fehlerstromschutz in einem Gerät. Mit permanenter elektronischer Leitungsüberwachung detektiert das Gerät Fehlerlichtbögen, löst aus und verhindert so elektrisch gezündete Brände in der Hausinstallation. Das Geräte erfüllt damit eine Dreifach-Schutzfunktion am aktuellen Stand der Technik und vollentsprechend der gängigen Norm.
- Digitaltechnologie
- Nennstrom: 16A
- Konfiguration: 2polig
- Bemessungsausschaltvermögen: 10-25A 10 kA, 32-40A 6 kA
- Bemessungsfehlerstrom: 30mA
- Auslösecharakteristik: B 16A
- Sensitivität: A
- Auslöseverhalten: unverzögert
liefern, anschließen und betriebsfertig montieren.

wie Fabrikat  : EATON
Typ  : AFDD-16/2/B/003-A
oder gleichwertig
gewählt Fabrikat : ..............
Typ  : ..............
Menge: 5,000 St

**01.05.101 Brandschutzschalter 40 A, zur Kombination mit**
Brandschutzschalter 40 A, zur Kombination mit Schutzeinrichtungen, 2 TE
Brandschutzschalter zur Kombination mit Schutzeinrichtungen (LS 1+N und FI/LS in 2 TE)
zur Erfüllung der Anforderung nach DIN VDE 0100-420
- Bemessungsstrom / AC:max. 40 A
- Versorgungsspannung / AC: 230 V
- Polzahl:  1P+N
- Baubreite:  1 TE
- Breite der anbaubaren Schutzeinrichtung:  2
- Gesamtbreite der Kombination:  3 TE
- Integrierter automatischer Funktionsselbsttest
- Integrierte LED zur Anzeige der Betriebszustände und
  Fehlerdiagnose- Integrierter Schutz vor Netz-Überspannungen (>275 V)
- Flexibel kombinierbar mit Schutzgeräten
  (unterschiedliche Typen, Charakteristiken,
  Stromstärken etc.)
- Kombinierbar mit allen wichtigen Zusatz-Komponenten
  aus dem Portfolio der jeweils angeschlossenen
  Schutz-Schaltgeräte- Art der Befestigung: DIN-Schiene (REG)
- Schutzart: IP20, mit angeschlossener Schutzeinrichtung und Leitern
- Berührungsschutz gegen elektrischen Schlag:
  finger- und handrückensicher
liefern, anschließen und betriebsfertig montieren.

wie Fabrikat  : Siemens
Typ  : 5SM60242
oder gleichwertig
gewählt Fabrikat : ..............
Typ  : ..............
Menge: 5,000 St

**01.05.102 Fehlerstrom-Schutzschalter 4 pol. 30mA/40A**
Fehlerstrom-Schutzschalter für Wechselfehlerströme und pulsierende Gleichfehlerströme nach DIN VDE 0664 Teil1, Stromstoßfest >1kA
Kurzschlußfest bis 10kA
einsetzbar bis -25°C,
Polzahl : 4 polig
Einbautiefe  : 70mm,
Nennstrom : 40A
Fehlerstrom : I=30mA,
Bemessungsspannung : 230/400 V AC
liefern, anschließen und betriebsfertig montieren.

wie Fabrikat  : Siemens
Typ  : 5SM3 344-6
oder gleichwertig
gewählt Fabrikat : ....................
Typ : ...................
Menge: 5,000 St

**01.05.103 Leitungsschutzschalter B 25 A 3pol.**
Leitungsschutzschalter  B 25 A 3pol.
DIN 43 880 und DIN VDE 0641,
mit anteiliger 3-Phasenschiene
Nennspannung  : 400 V AC,
Polzahl  : 3polig,
Schaltvermögen  : 6 kA,
Typ  : B25
liefern, anschließen und betriebsfertig montieren.

wie Fabrikat  : Siemens
Typ  : 5SY6 325-6
oder gleichwertig
gewählt Fabrikat : .................
Typ  : .................
Menge: 5,000 St

**01.05.104 Leitungsschutzschalter B 16 A 3pol.**
Leitungsschutzschalter  B 16 A 3pol.
DIN 43 880 und DIN VDE 0641,
mit anteiliger 3-Phasenschiene
Nennspannung  : 400 V AC,
Polzahl  : 3polig,
Schaltvermögen  : 6 kA,
Typ  : B16
liefern, anschließen und betriebsfertig montieren.

wie Fabrikat  : Siemens
Typ  : 5SY6 316-6
oder gleichwertig
gewählt Fabrikat : .................
Typ  : .................
Menge: 10,000 St

**01.05.105 Leitungsschutzschalter B 32 A 3pol.**
Leitungsschutzschalter  B 32 A 3pol.
DIN 43 880 und DIN VDE 0641,
mit anteiliger 3-Phasenschiene
Nennspannung  : 400 V AC,
Polzahl  : 3polig,
Schaltvermögen  : 6 kA,
Typ  : B32
liefern, anschließen und betriebsfertig montieren.

wie Fabrikat  : Siemens
Typ  : 5SY6 332-6
oder gleichwertig
gewählt Fabrikat : .................
Typ  : .................
Menge: 3,000 St

**01.05.106 Fehlerstrom-Schutzschalter 4 pol. 30mA/63A**
Fehlerstrom-Schutzschalter für Wechselfehlerströme und pulsierende Gleichfehlerströme nach DIN VDE 0664 Teil1, Stromstoßfest >1kA
Kurzschlußfest bis 10kA
einsetzbar bis -25°C,
Polzahl : 4 polig
Einbautiefe  : 70mm,
Nennstrom : 63A
Fehlerstrom : I=30mA,
Bemessungsspannung : 230/400 V AC
liefern, anschließen und betriebsfertig montieren.

wie Fabrikat  : Siemens
Typ  : 5SM3 346-6
oder gleichwertig
gewählt Fabrikat : ....................
Typ : ...................
Menge: 10,000 St

**01.05.107 Leitungsschutzschalter B 50 A 3pol.**
Leitungsschutzschalter  B 50 A 3pol.
DIN 43 880 und DIN VDE 0641,
mit anteiliger 3-Phasenschiene
Nennspannung  : 400 V AC,
Polzahl  : 3polig,
Schaltvermögen  : 6 kA,
Typ  : B50
liefern, anschließen und betriebsfertig montieren.

wie Fabrikat  : Siemens
Typ  : 5SY6 350-6
oder gleichwertig
gewählt Fabrikat : .................
Typ  : .................
Menge: 1,000 St

**01.05.108 Guard Modular DG M TNS 275 FM**
Verdrahtungsfertige Kompletteinheit für das
TNS-System bestehend aus Basisteil und
gesteckten Schutzmodulen
Energetische Koordination innerhalb der
Red/Line-Produktfamilie
Hohes Ableitvermögen durch leistungsfähige
Zinkoxidvaristoren
Hohe Geräte-Sicherheit durch
Ableiterüberwachung "Thermo-Dynamik-
Control"
Funktions-/Defektanzeige jedes Schutzpfades
Multifunktions-Anschlussklemmen für Leiter
und Kammschienenanschluss
Einfacher, werkzeugloser Schutzmodul-Wechsel
durch Modulverriegelungssystem mit
Modulentriegelungstaste
Vibrations- und schockgeprüft nach EN 60068-2
liefern und montieren

wie Fabrikat : Dehn + Söhne
Typ : DG M TNS 275 FM
Art.Nr. : 952 405
oder gleichwertig
gewählt Fabrikat : ................
Typ : ................
Menge: 1,000 St

**01.05.109 Installationsschütz 230V / 25A 4S**
Installationsschütz 230V / 25A 4S
EN 61095 und DIN VDE 0641
Wechselstrommagnetsystem
Betätigungsspannung  : 230 V AC
Kontaktbestückung  :  4 Schließer
mit anteiliger 3-Phasenschiene
liefern, anschließen und betriebsfertig montieren.

wie Fabrikat  : Siemens
Typ  : 5TT5 830-0
oder gleichwertig
gewählt Fabrikat : ..............
Typ  : ..............
Menge: 3,000 St

**01.05.110 Installationsschütz 230V / 63A 4S**
Installationsschütz 230V / 63A 4S
EN 61095 und DIN VDE 0641
Wechselstrommagnetsystem
Betätigungsspannung  : 230 V AC
Kontaktbestückung  :  4 Schließer
mit anteiliger 3-Phasenschiene
liefern, anschließen und betriebsfertig montieren.

wie Fabrikat  : Siemens
Typ  : 5TT5 850-0
oder gleichwertig
gewählt Fabrikat : ..............
Typ  : ..............
Menge: 3,000 St

#### Titel 01.06 Brandmeldesysteme

*Hinweis: Allgemeine Vorbemerkungen Warnmelder*
Es sind ausschließlich Rauchwarnmelder anzubieten, welche die Prüfung und Zertifizierung gem. DIN EN 14604 besitzen und somit für den Einsatz gemäß DIN 14676-1 zugelassen sind. Zur Sicherstellung einer hohen Zuverlässigkeit und Langlebigkeit ist zusätzlich die Berechtigung zur Führung des "Q"-Qualitätssiegels nachzuweisen.

Für funkvernetzte Rauchwarnmelder ist ergänzend der Nachweis einer erfolgreichen Prüfung gem. der VdS-Richtlinie VdS 3515 zwingend erforderlich.

Für Wärmewarnmelder oder Mehrfachsensorwarnmelder muss mindestens eine Zulassung bzw. Zertifizierung auf Basis einer in einem europäischen Land gültigen Norm nachgewiesen werden.

Für Kohlenmonoxidwarnmelder muss eine erfolgreiche Prüfung nach allen Punkten der DIN EN 50291-1 und DIN EN 50291-2 sowie nach DIN EN 50270 und DIN EN 60335-1 nachgewiesen werden.

Alle Prüfungen und Zertifizierungen müssen durch eine unabhängige, akkredidierte Prüf- und Zertifizierungsstelle erfolgt sein. Die Nachweise sind auf Anforderung in Form von Zertifikatskopien einzureichen.

Für alle Warnmelder sowie für die unmittelbaren Zubehörprodukte zu diesen Warnmeldern ist eine Gerätegarantie des Herstellers von 5 Jahren nachzuweisen.

Die Einheitspreise der einzelnen Positionen verstehen sich stets inkl. Materiallieferung frei Verwendungsstelle.

Für die Montage von Rauchwarnmeldern gelten neben den einschlägigen allgemeinen Vorschriften insbesondere die Ausführungsbestimmungen (Positionierung, Abstände etc.) der DIN 14676-1.

Im Falle von verdrahteten Anlagenteilen versteht sich der Einheitspreis inkl. Kabel absetzen, einführen und auflegen.

Die ausführenden Mitarbeiter sollen einen Qualifikationsnachweis gem. DIN 14676-2 als "Fachkraft für Rauchwarnmelder" besitzen.

Hinsichtlich der Überwachungsbereiche und Aufteilung von Wärmewarnmeldern gelten die Festlegungen der anwendbaren Kapitel der DIN VDE 0833-2 sinngemäß.

*Hinweis: Zusatz-Vorbemerkungen funkvernetzte Warnmelder*
Für funkvernetzte Rauchwarnmelder bzw. deren Funkmodule ist der Nachweis einer erfolgreichen Prüfung gem. VdS-Richtlinie VdS 3515 zu erbringen.

Nachfolgende Bemerkungen gelten sowohl für rein batteriebetriebene als auch für 230V-betriebene Warnmelder mit Funkvernetzung.

Bei der Vernetzung zu Meldergruppen dürfen je Meldergruppe nicht mehr als 31 Komponenten (Rauchwarnmelder, Wärme-, Kohlenmonoxidwarnmelder, Ein-/ Ausgangsmodule, Fernbedienungen, Handmelder, etc.) miteinander vernetzt werden. Es muss jedoch eine Vernetzung von mindestens 20 Komponenten je Meldergruppe sowie die Bildung von insgesamt 256 Meldergruppen innerhalb eines Objektes möglich sein.

Die nachträgliche Einbindung weiterer Komponenten in ein bestehendes Funknetzwerk soll jederzeit - auch nachträglich - möglich sein. Dies soll von einer zentralen Stelle aus möglich sein, ohne dass der unmittelbare Zugang zu jedem einzelnen Melder nötig ist.

Ferner sind nachfolgende Anforderungen mindestens zu erfüllen:

Die Codierung / Programmierung während der Vernetzung von Meldern und Zubehör soll 16,8 Mio. Kombinationen ermöglichen, sodass eine Störung, Beeinträchtigung oder versehentliche Alarmauslösung von/durch andere Funk-Meldergruppen praktisch ausgeschlossen werden kann.

Es soll sichergestellt sein, dass auch solche Warnmelder, die keine direkte Funkverbindung zum ursprünglich alarmauslösenden Melder haben, ein Alarmsignal sicher empfangen. Hierzu soll während der Codierung einer Meldergruppe ein sog. Mesh-Funknetz (Multi-Signal- Technologie) aufgebaut werden. Diese besonders sichere Art der Funkvernetzung ermöglicht es, dass Meldergruppen weitestgehend immun gegen temporäre Störungen einzelner Funkverbindungen sind. Voraussetzung hierfür ist u.a., dass mindestens jedes in einem automatischen Melder eingebaute Funkmodul eine sog. Repeater-Funktion besitzt.

Bei Alarmauslösung eines Melders wird durch das eingebaute Funkmodul unverzögert ein Alarmsignal an alle anderen Melder der gleichen Meldergruppe gesendet, wodurch bei jedem automatischen Melder dieser Meldergruppe der integrierte Schallgeber sowie die rote Alarm-LED aktiviert wird. Hierfür dürfen nicht mehr als 30 Sekunden vergehen.

Bei Empfang des Lokalisierungssignals einer Fernbedienung wird eine Funktion ausgelöst, welche den im Melder integrierten Schallgeber verstummen lässt. Diese Funktion wird nicht ausgelöst bei dem Melder, der den Brand detektiert und den ursprünglichen Alarm ausgelöst hat. Im Alarmfall erfolgt auf diese Weise eine akustische Einzelidentifizierung des ausgelösten Melders.

Der Anschluss bzw. die Signalübertragung aus einer Meldergruppe an Anlagen/ Systeme der Gebäudeautomation oder Sicherheitstechnik ist durch Einsatz entsprechender Koppelmodule möglich. Diese Anforderung dient der Möglichkeit zur Realisierung flexibler Lösungen für z. B. barrierefreie Applikationen, die Kopplung mit AAL-Systemen, Applikationen im Bereich betreutes Wohnen etc. bzw. zur Realisierung ereignisbezogener, selektiver Steuerungen durch Anschaltung an eine übergeordnete, signalempfangende Anlage, z.B. an eine Gefahrenwarnanlage nach DIN VDE V 0826-1 oder Smart Home Systeme. Bei der Übermittlung von Alarmen an solche Anlagen müssen die übermittelnden Koppelmodule in der Lage sein, je nach Art der Alarmherkunft (Brand/ Feuer bzw. Kohlenmonoxidalarm), eine gesonderte Signalisierung, z.B. als potentialfreier Kontakt, zu übermitteln. Zusätzlich sind Störungszustände mindestens als eigenständige Sammelmeldung eindeutig zu übermitteln.

Bei Entnahme eines Rauch-, Wärem- oder Kohlenmonoxidwarnmelders mit Funkmodul aus seinem Sockel, muss dieses Ereignis gem. Festlegungen der DIN VDE V 0826-1 als Störungsmeldung signalisiert und durch Einsatz entsprechender Koppelmodule and die Gefahrenwarnzentzrale übermittelt werden.

**01.06.1 Funk-Rauchwarnmelder Ei650iRF**
Rauchwarnmelder nach dem Streulichtprinzip, batteriebetrieben, zur Detektion von Brandrauch und zur akustischen Alarmierung anwesender Personen.

Ein Funkmodul Ei600MRF zur Vernetzung ist enthalten.

Die Stromversorgung für Melder und Funkmodul erfolgt über jeweils eine fest verlötete, nicht entnehmbare Lithiumbatterie mit einer Lebensdauer von mindestens 10 Jahren.

Ergänzend zu den "Besonderen Vorbemerkungen für funkvernetzte Warnmelder" sind folgende Leistungsmerkmale des Rauchwarnmelders erforderlich:
- draht- und funklos auslesbarer Ereignisspeicher (Alarm, Störung, Testknopf-Auslösung, Melderentnahme a.d. Sockel) sowie Batteriezustand und Verschmutzungsgrad der Messkammer des Melders mittels Smartphone oder Tablet und entsprechender Software (AudioLink-Funktion)
- Möglichkeit einer Prognose hinsichtlich Batteriespannung und Verschmutzungsgrad der Rauchkammer, direkt am Melder selbst abrufbar, Anzeige durch LED-Blinksignale
- großer Test- und Stummschaltknopf (mind. 5 cm Durchmesser), leicht erreichbar
- Möglichkeit zur Stummschaltung bei Täuschungsalarm für 10 Minuten
- von einem reduzierten Level aus anschwellende Lautstärke des Schallgebers bei Testalarm
- antistatische Rauchmesskammer mit feinmaschigem Netz zum Schutz vor dem Eindringen selbst kleiner Insekten
- Verschmutzungskompensation zum automatischen Ausgleich von Verunreinigungen der Rauchkammer
- keine sichtbaren Anzeigen (z. B. LED-Blinksignale) im normalen Betriebsmodus des Melders
- gelbe LED zur Signalisierung von Störungen und zu Diagnosezwecken
- max. Überwachungsfläche 60 qm gem. DIN 14676-1
- im montierten Zustand sichtbare Unikats-ID des Melders

Besondere Leistungsmerkmale des Funkmoduls:
- Überwachung/ Störungsmeldung bei Entnahme des Melders aus dem Sockel
- Easy-Entry Funktion zur zeitsparenden, nachträglichen Installation von weiteren Funkteilnehmern
- Funkstreckenüberwachung

Ein Melder, der innerhalb einer funkvernetzten Meldergruppe eine Fehlermeldung aussendet, ist identifizierbar.
Im Falle einer Störung kann das akustische Signal am betroffenen Melder auf Knopfdruck für 12 Stunden stumm geschaltet werden.

Der Anschluss bzw. die Signalübertragung von funkvernetzten Meldern an Anlagen und Systeme der Gebäudeautomation oder Sicherheitstechnik ist durch Einsatz entsprechender Koppelmodule möglich. Diese Anforderung dient der Realisierung flexibler, individueller Lösungen auf Bauherrenwunsch oder im Falle erforderlicher Lösungen für z.B. Hörgeschädigte, Betreutes Wohnen, Personen mit Assistenzbedarf etc.

Technische Daten des Rauchwarnmelders:
- Prinzip: photoelektrischer Streulichtsensor
- Stromversorgung: 3V Lithium-Batterie, fest verlötet
- Mikroprozessor: integriert
- Batterielebensdauer: mindestens 10 Jahre
- Alarmgeber, Typ: Piezoelektr. Scheibe
- Schalldruck: 85dB(A) in 3m Abstand
- Selbsttestfunktion: automatisch
- Spannungsabfall: akustische Meldung
- Gehäusematerial: Kunststoff, UL94HB klassifiziert
- Gehäusefarbe: weiß, ähnlich RAL9010
- Einsatztemperatur: -10°C bis +40°C
- Feuchtigkeit: 15 - 95% rel., keine Betauung
- Abmessungen: 115 mm Durchm./ H=50 mm
- Gewicht: ca. 210 Gramm, inkl. Funkmodul
- Zertifikate: DIN EN 14604, vfdb 14-01, CE, Q-Label

Technische Daten Funkmodul:
- Einsatztemperatur: -10°C bis +40°C,
- Feuchtigkeit: 15% - 95% rel., keine Betauung
- Funkfrequenz: 868,499 MHz
- Entspricht Funkanlagen Richtlinie 2014/53/EU (RED)
- Reichweite: 150 bis 200 Meter im freien Feld
- Funkleistung gem. EN 300220-3
- EMC-Verhalten gem. EN 301489-3
- Zulassung: CE:

Lieferumfang: Melder, Funkmodul, Montagesockel, 2 Schrauben, 2 Dübel
liefern und komplett montieren.

wie Fabrikat  : Ei Electronics
Typ  : Ei650iRF
oder gleichwertig
gewählt Fabrikat : ..............
Typ  : ..............
Menge: 40,000 St
Produkt:
  Artikel:
    Artikelnummer: Ei650iRF-1XD
    Artikelkurztext: Funk-Rauchwarnmelder Ei650iRF

**01.06.2 Handmelder Ei407G**
Melder zur manuellen Alarm-Auslösung innerhalb einer funkvernetzten Gruppe von Rauch-, Wärme-, CO- und Mehrfachsensor-Warnmeldern, im blauen Kunststoffgehäuse mit Aufschrift "Hausalarm".

Die Stromversorgung erfolgt über eine fest verlötete, nicht entnehmbare Lithium-Batterie mit einer Lebensdauer von mindestens 10 Jahren.

Das Gerät besitzt ein fest eingebautes Funkmodul.

Technische Daten:
- Gehäusefarbe: blau
- Abmessungen HxBxT: 137 x 137 x 37 mm,
- Auslöseanzeige: rote LED
- Einsatztemperatur: -10°C bis +40°C,
- Feuchtigkeit: 15 - 95% rel., keine Betauung
- Funkfrequenz: 868 MHz Band
- Entspricht Funkanlagen Richtlinie 2014/53/EU (RED)
- Reichweite: >100 m im Freifeld
- Signalstärke +6 dBm
- Zulassungen: Schalteinsatz gem. EN 54-11

Lieferumfang:
1x Ei407G incl. Schalteinsatz, Funkmodul und aP-Gehäuse
1x Reset-Schlüssel
liefern und komplett montieren.

wie Fabrikat  : Ei Electronics
Typ  : Ei407G
oder gleichwertig
gewählt Fabrikat : ..............
Typ  : ..............
Menge: 7,000 St
Produkt:
  Artikel:
    Artikelnummer: Ei407G-1XD
    Artikelkurztext: Handmelder Ei407G

**01.06.3 Koppelmodul 230V AC**
Koppelmodul zum bidirektionalen Anschluss eines Ei Electronics Funknetzwerks an Anlagen der Brandmelde-, Sicherheits- oder Gebäudeautomatisationstechnik

Die Stromversorgung erfolgt extern mit 230 V AC oder
11-30 V DC. Das Gerät besitzt eine integrierte Notstromversorgung durch selbstaufladende Lithiumzellen, welche eine Netz-Überbrückungszeit von mind. 30 Tagen ermöglichen

Die Montage von Koppelmodulen erfolgt grundsätzlich im Überwachungsbereich der zugehörigen Funk- Rauchwarnmeldergruppe.

Das Gerät wertet empfange Signale aus dem Funknetzwerk differenziert nach den Kriterien "Feuer-Alarm", "Kohlenmonoxid-Alarm" und "Störung" aus und aktiviert das jeweils entsprechende, moduleigene, potentialfreie Ausgangsrelais. Diese Ausgänge werden per 2-Draht Steuerleitung mit den entsprechenden Eingängen dempfangenden Anlage verbunden und dort ausgewertet und angezeigt. Alternativ kann das Modul auch auf einer konventionellen Grenzwertlinie betrieben werden.

Das Gerät besitzt ferner 3 Status-LEDs welche den Schaltzustand der 3 Relaisausgänge optisch anzeigen.

Es besteht die Möglichkeit über den integrierten Eingang des Moduls wahlweise mittels potentialfreiem Kontakt (NO) oder potentialbehaftet (11-30V DC) aus der übergeordneten Anlage heraus an allen, mit dem Modul vernetzten Warnmeldern ein akustisches Alarmsignal zu aktivieren.

Der integrierte Schlüsselschalter ermöglicht die Einstellung folgender Funktionen:

EIN
Die Relais reagieren nur auf einen Echt-Alarm, (nicht auf Signale durch Auslösung des Testknopfes an Warnmeldern).

- ON - Die Relais reagieren ausschliesslich auf Echt-Alarme, der Warnmelder. Signale durch Auslösung des Testknopfes an Warnmeldern werden ignoriert.
- TEST - Die Relais reagieren sowohl auf Echt-Alarme, als auch auf Signale durch Auslösung des Testknopfes an Warnmeldern
- AUS - Es erfolgt keine Aktivierung der Relais, gleich welches Signal empfangen wird.

Technische Daten:
- Anzahl Ausgänge: 3
- Anzahl Eingänge: 1
- Stromaufnahme bei 230 V AC max. 9 mA
- Stromaufnahme bei 11-30 V DC max. 25 mA
- Stromversorgung: extern, 230 V AC oder 11-30 V DC
- Farbe: weiß, ähnlich RAL9010,
- Gehäusematerial: Kunststoff, UL94VO klassifiziert
- Abmessungen: 190 mm x 90 mm x 40 mm (BxHxT)
- Einsatztemperatur: -10°C bis +40°C,
- Feuchtigkeit: 15% bis 95% rel., keine Betauung
- Funkfrequenz: 868 MHz Band
- Entspricht Funkanlagen Richtlinie 2014/53/EU (RED)
- Reichweite: ca. 100 Meter im freien Feld
- Funkleistung gem. EN 300220-1, EN 300220,2
- EMC-Verhalten gem. EN 301489-1, EN 301489-3

Fabrikat der Planung: Ei Electronics
Typ: Ei414

liefern und komplett montieren.

wie Fabrikat  : Ei Electronics
Typ  : Ei407G
oder gleichwertig
gewählt Fabrikat : ..............
Typ  : ..............
Menge: 1,000 St
Produkt:
  Artikel:
    Artikelnummer: Ei414-1XD
    Artikelkurztext: Koppelmodul 230V AC

**01.06.4 GSM-Telefowählgerät CT 10-M**
GSM-Telefowählgerät zum Übermitteln von Alarmmeldungen
als Sprach- oder SMS-Mitteilungen
Weißes Kunststoffgehäuse mit LCD-Display, 2x 16 Zeichen
und 6 Leuchtdioden, sowie einer alphanumerischen Tastatur
2 Sendarten für Alarmmeldungen Sprach und SMS
Sprachmeldung: 1x Basismeldung 10 sek. und 9
Alarmmeldungen mit jeweils 5 sek.
SMS-Mitteilung: 4 SMS-Nachrichten mit jweils 40 Ziffern
12 programmierbare Telefonnummer mit jeweils 28 Zifffer
Nichtflüchtiger Daten- und Nachrichtenspeicher
2 programmierbare Alarmeingänge und einem TC-Eingang
5 fernsteuerbare Ausgänge
inkl. Headset (Kopfhörer/Mikrofon)
Öffnungs- und Diebstahlsschutz

Frequenz GSM: 900 / 1800 MHz
Versorgungsspannung: 12 V= (DC),
empfohlener Akku AK 1033/600
Leistungsaufnahme: max 200 mA (Alarmfall)
Abmessungen: 245 x 185 x 70 mm

Bestell-Nr.: CT4600111
EAN-Nummer: 4011459000431
Lieferung incl. Montage und Verdrahtung
liefern und komplett montieren.

wie Fabrikat  : Grothe
Typ  : CT 10-M
oder gleichwertig
gewählt Fabrikat : ..............
Typ  : ..............
Menge: 1,000 St
Produkt:
  Artikel:
    Artikelnummer: CT4600111
    Artikelkurztext: GSM-Telefowählgerät CT 10-M

**01.06.5 Akku 12V - 2 Ah**
Wartungsfreier wiederaufladbarer Akku
für den Einsatz in den Wählgeräten CT und
Alarmsirenen AS 1033/414
Spannung: 12 V= (DC)
Leistung: 2 AH
Hersteller-Typ: AK 1033/600
EAN-Nummer: 8021156021918
Lieferung incl. Montage und Verdrahtung
liefern und komplett montieren.

wie Fabrikat  : Grothe
Typ  : 1033/600
oder gleichwertig
gewählt Fabrikat : ..............
Typ  : ..............
Menge: 1,000 St
Produkt:
  Artikel:
    Artikelnummer: 1033/600
    Artikelkurztext: Akku 12V - 2 Ah

#### Titel 01.07 Beleuchtungskörper

*Hinweis: Mustervorlage der Beleuchtungskörper*
Die ausgeschriebenen Beleuchtungskörper sind erst
nach Mustervorlage und Genehmigung durch die Bauleitung zu bestellen und zu montieren.

Die Beleuchtungskörper sind erst nach Absprache
vor Ort mit der Bauleitung zu montieren.

Die Auswahl und die Anzahl der Beleuchtungskörper in Form und Farbe behält sich die Bauherrschaft vor.

Sämtliche eventuell anfallende Nebenkosten durch
Transport und Montage der Beleuchtungskörper sind
in den Angebotspreisen zu berücksichtigen.

Alle Leuchten müssen gemäß Gesetz über Technische
Arbeitsmittel den allgemeinen Regeln der Technik
(u. a. VDE-Vorschriften) entsprechen. Zum Nachweis
der Sicherheit müssen die Leuchten das VDE-Zeichen
tragen, die VDE-Prüfbescheinigung oder den Prüfschein PTB aufweisen.

Angaben über Schutzarten und Klassen sowie zusätzliche Prüf- und Sicherheitszeichen werden
nur gemeisam mit dem VDE-Zeichen anerkannt.

Dem VDE-Prüfzeichen gleichwertige, auf den Leuchten
angebrachte Prüfzeichen der EG-Mitgliedstaaten
werden ebenfals anerkannt.

Leuchten in Sonderausführung müssen VDE 0170 entsprechen, elektrotechnische Bauteile müssen
jedoch das VDE-Zeichen tragen.

!! Wichtig !!
Alle Leuchten sind komplett mit Leuchtmittel,
und Montage zu kalkulieren.
Falls notwendig inkl. Programmierung.

Es ist grundsätzlich erwünscht für diesen Titel ein Nebenangebot abzugeben.

**01.07.1 Beleuchtungsbemusterung**
Beleuchtungsbemusterung
Koordination aller für den Bemusterungstermin notwendingen Geräte, Musterleuchten etc. sowie Teilnahme bei der Bemusterung.
Von folgenden Mindestleistungen ist auszugehen:
- Klärung Beleuchtung mit Architekt
- Bestellung Beleuchtungskörper, ca. 10 versch.
  Typen
- Lieferung und provisorische Montage
  Beleuchtungskörper in allen Bereichen des Gebäudes
- Prov. Inbetriebnahme mit Anschluss an das elektr.
  Netz
- Teilnahme mind. eines Obermonteurs am
  Bemusterungstermin
- Demontage nach Abschluss Bemusterung
Menge: 1,000 Psch

*Hinweis: Typ A*

**01.07.2 Feuchtraumwannenleuchte IP66**
Klassische Feuchtraumwannenleuchte mit zweiteiligem Leuchtenaufbau. Gehäuse aus schlagzähem, UV-beständigen Kunststoff (Polycarbonat). Eingespritzte Dichtung auf Silikonbasis mit erhöhter Beständigkeit auch unter extremen Bedingungen. Diffusor aus schlagzähem opalen Kunststoff (Polycarbonat) mit hervorragender Lichtdurchlässigkeit von bis zu 90%. Befestigung des Diffusors durch Edelstahlclips zum einfachen Montieren und Öffnen. Lichtverteilung symmetrisch. Homogene Ausleuchtung. Flexible und einfache Installation durch verschiebbare Schnellbefestigungsklammern aus Edelstahl und  Diffusor mit integriertem Geräteträger sowie variabler Kabeleinführung (stirn- oder rückseitig). Geeignet für Deckenanbau, Ketten- oder Seilpendel, Wandanbau. Deckenmontagebügel aus Edelstahl und Triangel-Bügel für Pendelmontage im Lieferumfang enthalten. MultiLumen: Einstellbarkeit des Leuchtenlichtstroms in 2 Stufen. Werkseitig auf "HO" (High Output - hoher Lichtstrom) voreingestellt. Serienmäßig mit Durchgangsverdrahtung (2,5mm2).  Leuchte mit begrenzter Oberflächentemperatur nach DIN EN 60598-2-24 zur Verwendung in einer Umgebung, in der eine Ablagerung von leitfähigem Staub auf der Leuchte erwartet werden kann. Zugelassen für den Einsatz in der Lebensmittel- und Getränkeindustrie. Zur Beleuchtung von öffentlichen Parkbauten und öffentlichen Parkplätzen nach DIN 67528 geeignet. Umweltfreundlich und ressourcenschonend durch austauschbare Komponenten.

Serie: PLANOX
Bestellnummer: 451231.009.76
Farbe: lichtgrau (RAL 7035)
Länge: 1174 mm
Breite: 102 mm
Höhe: 85 mm
Gewicht: 1.92 kg
Lichtquelle: LED
Sockel: ohne Sockel
Farbtemperatur: 4000K
Farbwiedergabeindex: 80
Farbtoleranz (McAdam): 3 SDCM
Lebensdauer Lichtquelle: 72000 h (L80/B50)
Bemessungsleistung: 29 W
Bemessungsleuchtenlichtstrom: 4400 lm
Ausstrahlwinkel Down: 130° / 107°
Blendungsbewertungsindex RUG (4H 8H): 25.2
Systemeffizienz: 152 lm/W
Bemessungsleistung 2: 43 W
Bemessungsleuchtenlichtstrom 2: 6400 lm
Ausstrahlwinkel Down 2: 130° / 106°
Blendungsbewertungsindex RUG (4H 8H) 2: 26.5
Leuchtenlichtausbeute 2: 149 lm/W
Lichtaustritt: direkt
Lichtverteilung: symmetrisch
Betriebsgerät: Konverter dimmbar DALI
Spannung: 220 - 240 V / 0 Hz, 50 Hz, 60 Hz
Schutzklasse: I
Leuchten an Sicherung B10A: 12
Leuchten an Sicherung B16A: 20
Leuchten an Sicherung C10A: 20
Leuchten an Sicherung C16A: 34
Einschaltstrom / Einschaltzeit: 25 A / 230 µs
Rippelstrom / Flicker: 4 %
Klirrfaktor (THD): 13 %
Schutzart: IP 66
Umgebungstemperatur: -25 °C bis + 40 °C
Schlagschutz: IK08
Glühdrahtprüfung: 850°C - 30 Sekunden
Prüfzeichen: HACCP, IFS
Sicherheitszeichen: D-Zeichen
Konformitätszeichen: CE, EAC, UKCA

wie Fabrikat  : RZB Planox
Typ  : 451231.009.76
oder gleichwertig
gewählt Fabrikat  : ..............
Typ  : ..............
Menge: 15,000 St

*Hinweis: Typ B*

**01.07.3 Spiegelleuchte**
LED-Anbauleuchten für Decken- und Wandmontage.Für waagerechte oder senkrechte Montage. Längenoptimiert für Fliesen- und Spiegelmaße.Mit lambertscher Lichtstärkeverteilung.Lichtstärkeverteilung: direkt/indirektMaterial Reflektor: PMMA-AbdeckungLeuchtenkörper aus stranggepresstem Aluminium.Farbe Leuchtenkörper: weiß (ähnlich RAL 9016)Montageort: Wand ohne Einbauöffnung, Decke ohne EinbauöffnungMit elektronischem Betriebsgerät, schaltbarBetriebsgerät gemäß Ökodesign-Anforderungen austauschbar.Mittlere Bemessungslebensdauer L80 (tq 25 °C) = 50.000 h.Lichtquelle gemäß Ökodesign-Anforderungen austauschbar.Leuchtenlichtstrom und Lichtfarbe fest eingestellt.Bemessungslichtstrom 1200 lm,Bemessungsleistung 10 W,maximale Leuchten-Lichtausbeute 120 lm/W.Leistungsfaktor ? > 0,9,Farbwiedergabeindex: Ra > 80Lichtfarbe: neutralweißFarbtemperatur: 4000 KFarborttoleranz (initial MacAdam) = 3 SDCMMaße (L x B): 600 mm x 88 mm, Leuchtenhöhe 111 mm.Schutzklasse (DIN EN 61140): ISchutzart (DIN EN 60529): IP40Schutzart raumseitig: IP40Prüftemperatur Glühdrahttest gemäß IEC 60695-2-11: 650 °C; Gewicht: 1.4 kg.ENEC zertifiziert

Liefern, anschließen und betriebsfertig montieren
mit allem benötigten Klein- und Befestigungsmaterial.

wie Fabrikat  : RZB
Typ  : 6651 LED1100-840 ET
oder gleichwertig
gewählt Fabrikat  : ..............
Typ  : ..............
Menge: 3,000 St

*Hinweis: Typ C*

**01.07.4 Deckenanbauleuchte Rund D300**
Indoor Deckenaufbauleuchte mit fest verbauten LED-Leuchtkörper. Hauptmaterial: Aluminium/PC, Farbe: schwarz und gold, Dimmbar: Phasenabschnitt, Form: rund, Bemessungsleistung: 18 W, Bemessungslichtstrom: 1560  /  1560 lm, Farbtemperatur (CCT): 2700/3000K, Allgemeiner Farbwiedergabeindex (CRI) Ra: 90, Lichtstromerhalt: L80B50 ? 50000 h, Schutzklasse (EN 61140): I, Schutzart (DIN EN 60529): IP44, Stoßfestigkeitsgrad nach IEC 62262: IK06, Anschlußspannung: 220-240V ~50/60 Hz, Durchmesser Leuchte: 30 cm, Maße (L/B/H): ( 30 / 30 / 5.8 cm ), Gewicht: 1.28 kg. Das Produkt erfüllt die grundlegenden Anforderungen der anwendbaren EU-Richtlinien und des Produktsicherheitsgesetzes und trägt die CE-Kennzeichnung.SLV Bestellnummer 1008580 / EAN 4024163298193

Liefern, anschließen und betriebsfertig montieren
mit allem benötigten Klein- und Befestigungsmaterial.

wie Fabrikat  : SLV
Typ  : 1008580 / EAN 4024163298193
oder gleichwertig
gewählt Fabrikat  : ..............
Typ  : ..............
Menge: 15,000 St

*Hinweis: Typ D*

**01.07.5 Deckeneinbauleuchte Rund D200**
LED Decken-Einbauleuchte (Komplettleuchte) R200; ; symmetrisch, breitstrahlender Lichtverteilung (83 °), höchste
Leuchteneffizienz und eine optimale Downlight Lichttechnik; hohe Nachhaltigkeit aufgrund durchgängigen, maximal- modularen
Aufbau und austauschbaren Komponenten, Austauschbares LED-Modul; Farbwiedergabe Ra > 80, Farbtemperatur 4000 K;
Farborttoleranz (initial MacAdam): 2; Leuchten Leistung: 8,1 W; Leuchten Lichtstrom: 1220 lm; Leuchten Lichtausbeute: 151 lm/W;
Mittlere Bemessungslebensdauer: L80 100000 h bei 25 °C + L90 50000 h bei 25 °C, mit separaten, steckbaren LED-Konverter,
schaltbare Leuchte ; hochwertige Reflektoreinheit über Bajonettverschluss an modularer LED-Lichtkammer arretiert; hocheffiziente
LED Lichtkammer integriert im optimierten, passives Wärmemanagement aus hochwertigem wärmeleitendem Polycarbonat;
Reflektor/Abdeckring aus hochwertigem, UV-beständigem Polycarbonat (PC); Reflektor: facettiert, aluminiumbesputtert,
hochglänzend, irisierungsfrei; Abdeckring: weiß; Einbauring aus Polycarbonat (PC); weiß; Schutzart: IP20; Leuchte halogenfrei
verdrahtet; Anschluss: 3-polige Steckverbindungsklemme; Durchschleifen möglich; Netzspannung: 220-240 V / 0/50/60 Hz,
Zentralbatterietauglich 220V DC; ; Montage: werkzeuglose Schnellmontage mittels Anti-Rutsch-Haltefedern für Deckenstärken von
1-25mm (je nach Leuchtenvariante) aufgrund austauschbarer Haltestege; werkzeuglose Schnellmontage der Leuchteneinheit mittels
Bajonettverschluss, Deckenausschnitt: 200mm, Einbautiefe: 75mm; Gewicht: 0,65 kg
Geringe Einbautiefe bei Einsatz mit limitiertem Platz in der Decke.

Liefern, anschließen und betriebsfertig montieren
mit allem benötigten Klein- und Befestigungsmaterial.

wie Fabrikat  : Zumtobel
Typ  : 62926981
oder gleichwertig
gewählt Fabrikat  : ..............
Typ  : ..............
Menge: 39,000 St

*Hinweis: Typ D - 2*

**01.07.6 Deckeneinbauleuchte Rund D200 dimm**
LED Decken-Einbauleuchte (Komplettleuchte) R200;  ; symmetrisch, breitstrahlender Lichtverteilung  (83 °), höchste Leuchteneffizienz und eine optimale Downlight Lichttechnik; hohe Nachhaltigkeit aufgrund durchgängigen, maximal- modularen Aufbau und austauschbaren Komponenten, Austauschbares LED-Modul; Farbwiedergabe Ra > 80, Farbtemperatur 4000 K; Farborttoleranz (initial MacAdam): 2; Leuchten Leistung: 8,2 W; Leuchten Lichtstrom: 1220 lm;  Leuchten Lichtausbeute: 149 lm/W; Mittlere Bemessungslebensdauer: L90 100000 h bei 25 °C + L95 50000 h bei 25 °C, mit separaten, steckbaren LED-Konverter, DALI steuerbare Leuchte (DALI only) mit DC-Funktion, einstellbar 1-100 %, Notstromlevel auf 15% voreingestellt, NFC konfigurierbar, SwitchDIM-kompatibel;  hochwertige Reflektoreinheit über Bajonettverschluss an modularer LED-Lichtkammer arretiert; hocheffiziente LED Lichtkammer integriert im optimierten, passives Wärmemanagement aus hochwertigem wärmeleitendem Polycarbonat; Reflektor/Abdeckring aus hochwertigem, UV-beständigem Polycarbonat (PC); Reflektor: facettiert, aluminiumbesputtert, hochglänzend, irisierungsfrei;  Abdeckring: weiß; Einbauring aus Polycarbonat (PC); weiß; Schutzart: IP54_IP20;  Leuchte halogenfrei verdrahtet; Anschluss: 5-polige Steckverbindungsklemme; Durchschleifen möglich;  Netzspannung: 220-240 V / 0/50/60 Hz, Zentralbatterietauglich 220V DC;  ; Montage: werkzeuglose Schnellmontage mittels Anti-Rutsch-Haltefedern für Deckenstärken von 1-25mm (je nach Leuchtenvariante) aufgrund austauschbarer Haltestege; werkzeuglose Schnellmontage der Leuchteneinheit mittels Bajonettverschluss,  Deckenausschnitt: 200mm, Einbautiefe: 75mm; Gewicht: 0,68 kg
Geringe Einbautiefe bei Einsatz mit limitiertem Platz in der Decke.

Liefern, anschließen und betriebsfertig montieren
mit allem benötigten Klein- und Befestigungsmaterial.

wie Fabrikat  : Zumtobel
Typ  : 62926976
oder gleichwertig
gewählt Fabrikat  : ..............
Typ  : ..............
Menge: 2,000 St

*Hinweis: Typ E*

**01.07.7 Außenleuchte**
Wandleuchte mit PIR-Bewegungs- und Lichtsensor. Freistrahlend mit Schutzgitter. Der eingebaute Passiv-Infrarot-Bewegungs- und Lichtsensor detektiert Bewegung durch Menschen oder Tiere sowie die Umgebungshelligkeit und kann neben der eigenen LED noch weitere Geräte drahtlos über Funk steuern. Über die App BEGA Smart oder wibutler kann wahlweise die Farbtemperatur auf 3000 K oder 4000 K eingestellt und die Helligkeit der Leuchte angepasst werden. LED, 9,4 W Leuchten-Anschlussleistung, Leuchten-Lichtstrom 883 lm im Betrieb bei Farbtemperatur 3000 K. Leuchten-Lichtstrom 906 lm im Betrieb bei Farbtemperatur 4000 K. Farbwiedergabeindex (CRI) > 80. Mit austauschbarem BEGA LED-Modul mit einer mittleren Bemessungslebensdauer von > 200.000 Betriebsstunden (L80B50 bei ta = 25 °C). 20-jährige Nachliefergarantie auf das LED-Modul und die Verschleißteile. Mit LED-Netzteil 220-240 V, 0/50-60 Hz. Schutzart IP 65. Leuchte aus Aluminiumguss, Aluminium und Edelstahl Beschichtungstechnologie BEGA Unidure® , Farbe Grafit. Kristallglas innen weiß. Zwei Leitungseinführungen zur Durchverdrahtung der Netzanschlussleitung bis Ø 10,5 mm. Abmessungen: 275 x 310 x 125 mm.

Liefern, anschließen und betriebsfertig montieren
mit allem benötigten Klein- und Befestigungsmaterial.

wie Fabrikat  : BEGA
Typ  : 24973
oder gleichwertig
gewählt Fabrikat  : ..............
Typ  : ..............
Menge: 4,000 St

**01.07.8 Außenleuchte ohne BWM**
Decken- und Wandleuchte 24600. Freistrahlend mit Schutzgitter. Die Farbtemperatur der Leuchte kann wahlweise auf 3000 K oder 4000 K eingestellt werden. LED, 10,2 W Leuchten-Anschlussleistung, Leuchten-Lichtstrom 881 lm im Betrieb bei Farbtemperatur 3000 K. Leuchten-Lichtstrom 946 lm im Betrieb bei Farbtemperatur 4000 K. Farbwiedergabeindex (CRI) > 80. Mit austauschbarem BEGA LED-Modul mit einer mittleren Bemessungslebensdauer von > 200.000 Betriebsstunden (L80B50 bei ta = 25 °C). 20-jährige Nachliefergarantie auf das LED-Modul und die Verschleißteile. Mit LED-Netzteil 220-240 V, 0/50-60 Hz. Schutzart IP 65. Leuchte aus Aluminiumguss, Aluminium und Edelstahl Beschichtungstechnologie BEGA Unidure® , Farbe Grafit. Kristallglas innen weiß. Zwei Leitungseinführungen zur Durchverdrahtung der Netzanschlussleitung bis Ø 10,5 mm. Abmessungen: 275 x 275 x 125 mm.
Liefern, anschließen und betriebsfertig montieren
mit allem benötigten Klein- und Befestigungsmaterial.

wie Fabrikat  : BEGA
Typ  : 22400
oder gleichwertig
gewählt Fabrikat  : ..............
Typ  : ..............
Menge: 13,000 St

*Hinweis: Typ F*

**01.07.9 Lichtkanal Einbau 9271mm; dimm**
Lichtkanal: Architektonische Lichtlinie für nahezu alle Montagearten. Das Lichtkanal System ist in verschiedenen Ausführungen und Größen lieferbar und kann eingebaut, angebaut oder abgehängt werden. Mit unterschiedlichen Acrylglasdiffusoren können viele Beleuchtungsaufgaben realisiert werden. Alle Lichtkanalgrößen zeichnen sich durch ihre erstklassige homogene Leuchtfläche aus. Individuelle Lösungen, wie z.B. Wand-Deckenverläufe oder Wand-Ecklösungen, sind ohne weiteres möglich. Ihre Ideen setzen wir um.
Profile
Lichtkanal 070 Einbauprofil (Länge nach Maß) mit dezentem Rand, hochwertiges extrudiertes Aluminiumprofil für einfache Schnellmontage in Gipskarton mit Spannbügeln, Systemkomponenten weiter unten separat aufgelistet

Hinweis: Für Leuchten mit nur "1 Lichteinsatz" immer "+5 mm" für Enddeckellaschen dazurechnen oder verwenden Sie die entsprechende Monoline Einzelleuchte, Die thermische Längenausdehnung des Aluminiumprofils beträgt bei dT = 10 Kelvin 0.3 mm pro Meter, IP40 gilt nur in Verbindung mit montiertem Acrylglasprofil

Abmessungen (BxH): 80 x 80 mm
Sicherheitsnormen: CE,RoHS
Schutzart: IP40
Farbe: weiß
Lichteinsätze

LED / 830 / CRI 80 / 3000 K
Versorgungsspannung: 220 - 240 V / 50 - 60 Hz
Sicherheitsnormen: CE,RoHS
Schutzklasse: I
Lebensdauer: L90 B50 50.000 h / L80 B50 100.000 h / L80 B20 50.000
Systemleistung gesamt ca. 96W (min. 151lm/W)

wie Fabrikat  : LTS
Typ  : LK-P 070.2 APB  inkl allem Zubehör und Montagemat.
oder gleichwertig
gewählt Fabrikat  : ..............
Typ  : ..............
Menge: 2,000 St

*Hinweis: Typ G*

**01.07.10 Lichtkanal Anbau/Pendel 9271mm dimm**
*** Grundposition ZZ 1.0
Lichtkanal: Architektonische Lichtlinie für nahezu alle Montagearten. Das Lichtkanal System ist in verschiedenen Ausführungen und Größen lieferbar und kann eingebaut, angebaut oder abgehängt werden. Mit unterschiedlichen Acrylglasdiffusoren können viele Beleuchtungsaufgaben realisiert werden. Alle Lichtkanalgrößen zeichnen sich durch ihre erstklassige homogene Leuchtfläche aus. Individuelle Lösungen, wie z.B. Wand-Deckenverläufe oder Wand-Ecklösungen, sind ohne weiteres möglich. Ihre Ideen setzen wir um.

Profile
Lichtkanal 070 Anbau- & Pendelprofil (Länge nach Maß), hochwertiges extrudiertes Aluminiumprofil für einfache Decken- oder abgehängte Montage, Systemkomponenten weiter unten separat aufgelistet

Hinweis: Für Leuchten mit nur "1 Lichteinsatz" immer "+5 mm" für Enddeckellaschen dazurechnen oder verwenden Sie die entsprechende Monoline Einzelleuchte, Die thermische Längenausdehnung des Aluminiumprofils beträgt bei dT = 10 Kelvin 0.3 mm pro Meter, IP40 gilt nur in Verbindung mit montiertem Acrylglasprofil

Abmessungen (BxH): 70 x 80 mm
Sicherheitsnormen: CE,RoHS
Schutzart: IP40
Farbe: weiß

Lichteinsätze

LED / 830 / CRI 80 / 3000 K
Versorgungsspannung: 220 - 240 V / 50 - 60 Hz
Sicherheitsnormen: CE,RoHS
Schutzklasse: I
Lebensdauer: L90 B50 50.000 h / L80 B50 100.000 h / L80 B20 50.000
Systemleistung gesamt ca. 100W (min. 151lm/W)

wie Fabrikat  : LTS
Typ  : LK-Z 070. inkl allem Zubehör und Montagemat.
oder gleichwertig
gewählt Fabrikat  : ..............
Typ  : ..............
Menge: 3,000 St

**01.07.11 Abgependelte Leuchte indirekt/direkt**
*** Wahlposition ZZ 1.1
Elektrische Daten
Nennleistung 50W
Bemessungsleistung 50W
Nennspannung 230 V
Netzleistungsfaktor λ >0,9
Betriebsfrequenz 50...60 Hz
Dimmbar Nein / optional (z.B. Treiber 81-9018)
Ausgangs-Strom 1050mA
Energieeffizienzklasse A+
Lichttechnische Daten
Nennlichtstrom 4930lm
Bemessungslichtstrom 4930lm
Farbtemperatur 3000 K
Lichtfarbe warmweiß
Farbwiedergabeindex Ra >80
Startzeit < 0,5 s
Aufwärmzeit (60 %) 0.00 s
Lichtstromerhalt am Ende d. Nennlebensdauer 70 %
Abstrahlwinkel 90°
Bemessungshalbwertswinkel nicht erforderlich
Frühausfallrate < 5% / 1000h
Lichtstromverlust 0,8% / 6000h
Farbkonsistenz < 6 sdcm
BAP tauglich nach UGR Ja / UGR<19
Abmessungen & Gewicht
Abmessungen (DxH) 610x 11mm
Gewicht 5,2Kg
Montageart Deckenmontage / Abpendelung (1500mm)
Farben & Materialien
Material (Gehäuse) Aluminium (Rahmen) / PS (Diffusor)
Farbe (Gehäuse) weiß
Lebensdauer
Nennlebensdauer 50000 h (25°C)
Bemessungslebensdauer L70B50 50000 h
Anzahl der Schaltzyklen >25000
Zusätzliche Produktdaten
Bauform Runde Leuchte mit nicht austauschbarer LED
Ausführung Pendelleuchte / Direkt, indirekt strahlend
Fachgerecht zu entsorgen nach WEEE Ja
Schutzart / Schutzklasse IP20 / II
Quecksilberfrei Ja (0,0mg)

inkl. Leuchtmittel liefern und montieren.

wie Fabrikat : Mlight
Typ : 81-2080+81-9020
oder gleichwertig
gewählt Fabrikat : ..............
Typ : ..............
Menge: 6,000 St

*Hinweis: Typ H*

**01.07.12 Anbauleuchte Rund D250 mit Sensor**
Wand- und Deckenanbauleuchte, LED, 18W, 3000K, CRI>80, IP20, 30.000h, rund, Ø250x38mm, mit Sensor, Gehäuse weiß

Außendurchmesser: 250
Farbtemperatur: 3000
Farbwiedergabeindex CRI: 80-89
Geeignet für Aufbaumontage: ja
Geeignet für Deckenmontage: ja
Gehäusefarbe: weiß
Höhe/Tiefe: 38
Lichtaustritt: direkt
Lichtfarbe: weiß
Lichtverteilung: symmetrisch
Max. Systemleistung: 18
Mit Bewegungsmelder: ja
Mit Leuchtmittel: ja
Nennspannung: 220;;240
Nennstrom:
Oberflächenschutz Gehäuse: lackiert
Schutzart (IP): IP20
Schutzklasse: I
Spannungsart: AC
Werkstoff der Abdeckung: Kunststoff opal
Werkstoff des Gehäuses: Aluminium
Liefern, anschließen und betriebsfertig montieren
mit allem benötigten Klein- und Befestigungsmaterial.

wie Fabrikat  : ALS
Typ  : CIL
oder gleichwertig
gewählt Fabrikat  : ..............
Typ  : ..............
Menge: 3,000 St

#### Titel 01.08 Sicherheitsbeleuchtung

*Hinweis: Alle Beleuchtungen sind mit LED-Leuchtmitteln gemäß EN*
Alle Beleuchtungen sind mit LED-Leuchtmitteln gemäß EN 1838, als Einzelbatterieleuchten, auszuführen. Akkus müssen werkzeuglos zu wechseln sein. Im Nottbetrieb müssen alle Einzelleuchten und Piktogramme 8 Stunden netzlos funktionsfähig bleiben. Die Notbeleuchtung ist unabhängig von der Allgemeinbeleuchtung auszuführen. Piktogramme müssen über eine gleichmäßige Hintergrundbeleuchtung verfügen.
.Die Leuchten und Fluchtwegs Beschilderungen sind auf Dauerbetrieb zu programmieren.

*Hinweis: Alle sichtbaren Bauteile (Notbeleuchtung und*
Alle Notbeleuchtung und Piktogramme liefern, kompl. eingebaut mit allen anfallenden UP Arbeiten, und betriebsfertig montieren
inkl. allem benötigten Klein- und Befestigungsmaterial

**01.08.1 SafeLog SL 500 Überwachungszentrale nach DIN EN 62034**
SafeLog SL 500 Überwachungszentrale nach DIN EN 62034 und EN 60598-2-22. Überwachungszentrale für max. 500 Leuchten mit Navigationsschalter und LCD-Display mit blauer Hintergrundbeleuchtung und USB-Anschluss zum Datenimport und -export. Zeitliche Lage der Funktions- und Betriebsdauertests frei programmierbar. Ausführung für Wandmontage in IP65-Kunststoffgehäuse.
Ausstattung
- Automatische Leuchten-Suchfunktion
- Automatisches Prüfbuch (Speicherung der Daten über mind. 2 Jahre)
- Integriertes Zeitschaltprogramm (Dauerlicht-Aktivierung); gruppenweise frei programmierbar
- USB-Anschluss zum Export des Prüfbuches und Import  der Leuchtenadressen und -orte
- Passwortschutz
- Potentialfreie Meldekontakte
- Klartext-Prüfergebnisse mit Kreisnummer, Adresse,  Fehlerart und Leuchtenbenennung
- Verpolungssicherer RS-485 Bus
- Automatische Sommer-/Winterzeit-Umschaltung
Technische Daten

| Spannungsversorgung | 230 V AC |
| --- | --- |
| Leistungsaufnahme | max. 4 W |
| Anschlussklemmen Netz | 1,5 mm² bis 2,5 mm² |
| Busschnittstellen | 2 x RS485 (5 V Pegel) |
| Schaltausgänge | 3 x Wechsler |
| Schalteingänge | 2 x Optokoppler (230V AC) |
| Kommunikationsschnittstelle | 1 x USB-Host |
| Umgebungstemperatur | 0 °C bis +35 °C |
| Lagertemperatur | -20 °C bis +70 C |
| Abmessungen | -240 x 185 x 114,5 mm |

liefern und montieren

wie Fabrikat : Pfrommer
Typ : SafeLog SL 500
oder gleichwertig
gewählt Fabrikat : ..............
Typ : ..............
Menge: 1,000 St

**01.08.2 Einzelbatterie-Rettungszeichenleuchte Serie LBOARD E200**
Einzelbatterie-Rettungszeichenleuchte
Serie LBOARD E200
Einbaugehäuse Aluminium
Abdeckplatte Stahlblech weiß beschichtet
10mm Acrylglas opal mit Hinweissymbol nach DIN
Busüberwachung durch SafeLog
Netzanschluß : 230V +/- 10%, 50-60Hz
Schaltung : Dauer-/Bereitschaftsschaltung
Leuchtmittel : 3,0W - LED
Nennbetriebsdauer : 3 Stunde
Erkennungsweite : 23m
Schutzart : IP 40
Schutzklasse : I
Scheibenmaß  LxHxT : 248x148x10 mm
Montageart : in abgehängter Decke
liefern, anschliessen und  betriebsfertig montieren
inkl. Leuchtmittel und Montagematerial

wie Fabrikat : Pfrommer
Typ : LBOARD E200 EB SL
oder gleichwertig
gewählt Fabrikat : ..............
Typ  : ..............
Menge: 1,000 St

**01.08.3 Einzelbatterie-Rettungszeichenleuchte Serie Compact 200**
Einzelbatterie-Rettungszeichenleuchte
Serie Compact 200
Aufbaugehäuse Aluminium
Gehäuse Stahlblech weiß beschichtet
10mm Acrylglas opal mit Hinweissymbol nach DIN
Busüberwachung durch SafeLog
Netzanschluß : 230V +/- 10%, 50-60Hz
Schaltung : Dauer-/Bereitschaftsschaltung
Leuchtmittel : 3,0W - LED
Nennbetriebsdauer : 3 Stunde
Erkennungsweite : 23m
Schutzart : IP 40
Schutzklasse : I
Scheibenmaß  LxHxT : 248x148x10mm
Montageart : Decke/Wand
liefern, anschliessen und  betriebsfertig montieren
inkl. Leuchtmittel und Montagematerial

wie Fabrikat : Pfrommer
Typ : Compact 200 UM EB SL
oder gleichwertig
gewählt Fabrikat : ..............
Typ  : ..............
Menge: 20,000 St

**01.08.4 Beam EA LED Sicherheitsleuchte zur Fluchtwegbeleuchtung**
Beam EA LED Sicherheitsleuchte zur Fluchtwegbeleuchtung
Deckenaufbau inkl. Vorschaltgerät
mit Einzelleuchtenakku und Busüberwachung
Raumhöhe 2 bis 3,5 m
Gesamtleistung  : 2x3W
Abmessungen  : Ø 200 x 80mm
Schutzart : IP32
Notlichtdauer : 3h
liefern und montieren

wie Fabrikat : Pfrommer
Typ : Beam Q-E-2F-EB SL
oder gleichwertig
gewählt Fabrikat : ..............
Typ  : ..............
Menge: 20,000 St

**01.08.5 Beam E LED Sicherheitsleuchte zur Fluchtwegbeleuchtung**
Beam E LED Sicherheitsleuchte zur Fluchtwegbeleuchtung
Deckeneinbau inkl. Vorschaltgerät
mit Einzelleuchtenakku und Busüberwachung
Raumhöhe 2 bis 3,5 m
Gesamtleistung  : 2x3W
Abmessungen  : Ø 200 x 73mm
Schutzart : IP32
Notlichtdauer : 3h
liefern und montieren

wie Fabrikat : Pfrommer
Typ : Beam Q-E-2F-EB SL
oder gleichwertig
gewählt Fabrikat : ..............
Typ  : ..............
Menge: 1,000 St

**01.08.6 Safe W Sicherheitsleuchte für Einzelbatteriesystem,**
Safe W Sicherheitsleuchte für Einzelbatteriesystem, Leuchte für Wandmontage, Aluminium-Druckgußgehäuse, Farbe weiß,
Betriebsspannung : 230V
Ausleuchtung : symetrisch
Leuchtmittel : 2x3W LED
Abmessung : 190x190x115mm
Notlichtdauer : 3h
Busüberwachung : SafeLog
liefern und montieren

wie Fabrikat : Pfrommer
Typ : SAFE W-2F EB SL
oder gleichwertig
gewählt Fabrikat : ..............
Typ : ..............
Menge: 7,000 St

**01.08.7 Stromkreisbezeichnung**
Stromkreisbezeichnungsbogen
zur Bezeichnung  der Not- und Hinweisleuchten,
bestehend aus einem Bogen mit 12 Aufklebern, bedruckt
mit Stromkreis- und Leuchtennummer nach DIN.
liefern und montieren.
Menge: 5,000 St

**01.08.8 Inbetriebnahme mit Leuchtentexteingabe**
Inbetriebnahme mit Leuchtentexteingabe
Die Inbetriebnahme durch den Hersteller.
Der Installateur versichert alle notwendigen Arbeiten wie Einbau und Verkabelung der Batterien, sowie Anschluss aller Rettungszeichen- und Sicherheitsleuchten zum Zeitpunkt der
Inbetriebnahme fertiggestellt zu haben.
Menge: 1,000 Psch

**01.08.9 Einweisung und Schulung**
Einweisung und Schulung des Bedienpersonals in die Anlage, sofern dies nicht zusammen mit der Inbetriebnahme erfolgen konnte und einer zusätzlichen
Anfahrt bedarf.
Menge: 1,000 Psch

**01.08.10 Erstellen eines Übersichtplanes**
Erstellen eines Übersichtplanes auf Grundlage der Grundrisspläne und  der Überichts/ Wartungspläne.
Ausführung als Schemaplan mit der Nummerierung der einzelnen Leuchten.
Ausführung: 4 Pläne bis Größe A 0 eingeschweisst und auf Trägerplatte befestigt.
Menge: 1,000 Psch

#### Titel 01.09 EDV Netzwerk

##### Untertitel 01.09.01 Netzwerkschrank EDV

**01.09.01.1 19" Netzwerkschrank mit Sichttür**
19" Netzwerkgeräteschrankmit Sichttür, vormontiert
inkl. zwei steckbaren Seitenwänden
Komplett aufgebaut und betriebsbereit montiert.
Die Systemgebundenen mitgelieferten Zubehörteile
sind zu montieren. Der Schrankaufbau ist so zu gestallten daß unter jedem Feld genügend Platz zur Verkabelung vorhanden ist.
Aufbau und Ausstattung des Schrankes besteht aus:
  " Schrankgerüst aus Aluminium Rahmen Konstruktion.
  " Fordertüre aus Aluminiumstrangpressprofil mit
  einscheiben Sicherheitsglas, Komfortgriff
  180 Grad Scharnierung
  " Stahltüre hinten mit Drehgriff und Schließung
  " Dachblech mit Kabeleinführung
  " Bodenblech  als Sichtblende
  " Sockel 100mm, Blend vorn belüftet, seitlich geschl.
  " 1 zöllige Befestigungsebene vorn und hinten
  " Zentraler Erdungspunkt
Lose beigelegt sind:  4 Nivilierfüße, 4 Distanzbolzen, 50 Käfigmuttern u. Schrauben, 10 Rangierbügel,
4 Distanzbolzen zur Dachanhebung

Farbe : RAL 7035
Material : Stahlblech, Aluminium, sicherheitsglas
Masse : H=2000 B=600 T=600
Sockel  : 100 mm
Einbauhöhe : Nutzbar 42 Höheneinheiten
liefern, aufstellen und betreibsbereit montieren.

wie Fabrikat : Rittal TS 8 Netzwerkschrank
Nr. : DK 7830.200
oder gleichwertig.
gewähltes Fabrikat  :..........................
Typ :..........................
Menge: 1,000 St

**01.09.01.2 Erdungssatz**
Erdungssatz
liefern und montieren.

wie Fabrikat : Rittal
Nr. :
oder gleichwertig.
gewähltes Fabrikat  :..........................
Typ  :..........................
Menge: 1,000 St

**01.09.01.3 Rangierpanel 1HE mit Kabelführungsbügel**
19 " Rangierpanel 1HE
mit 5 Kabelführungsbügel Polyamid
zum horizontalen Rangieren der Patch-Kabel
Material : Stahlblech
Material Bügel : Polyamid
Liefern und betriebsfertig einbauen.

wie Fabrikat : Rittal
Nr. : 5502205
oder gleichwertig
gewählt Fabrikat : ..............
Typ : ..............
Menge: 1,000 St

**01.09.01.4 Patchfeld E-DAT Modulträger 19" 24 Steckplätze**
Patchfeld E-DAT Modulträger 19" für 24 Steckplätze
Montagetechnik  : in 19" Schrank mit Schrauben
Höhe  : 1 HE
liefern und montieren

wie Fabrikat : BTR
Typ  : E-DAT 24 Steckplätze
Nr. :130921-00-E
oder gleichwertig
gewählt Fabrikat : ..............
Typ : ..............
Menge: 1,000 St

**01.09.01.5 E-DAT modul Cat. 6a 8(8)**
E-DAT modul Cat. 6a 8(8)
Buchse  : RJ 45
liefern, anschließen und betriebsfertig montieren

wie Fabrikat : BTR
Typ  : E-DAT modul Cat. 6a 8(8)
Nr. : 130910-I
oder gleichwertig
gewählt Fabrikat : ..............
Typ : ..............
Menge: 18,000 St

**01.09.01.6 Geräteboden**
Geräteboden 19" gelocht
zur Montage in Netzwerkschrank
Abmessungen B/T  : 409 / 600mm
Belastbarkeit : 50 kg
Farbe : RAL 7035
Liefern und im Schrank fest einbauen

wie Fabrikat : Rittal
Typ : 5501655
oder gleichwertig
gewählt Fabrikat : ..............
Typ : ..............
Menge: 1,000 St

**01.09.01.7 Steckdosenleiste 7 Steckplätze**
Steckdosenleiste 7 Steckplätze
für den Netzwerkschrank
Ausführung nach DIN 49 440 und CEE F/III
Nennspannung : 230 V
Belastung : 16 A
Material  : Polycarbonat im Aluminiumkanal
Anschluß  : 2 m ohne Stecker  H05VV-F3G1,5
Montage  : Befestigungswinkel
Steckdosen  : 7
Liefern, anschließen und betriebsfertig montieren.

wie Fabrikat : Rittal
Typ : 7240.510
oder gleichwertig
gewählt Fabrikat : ..............
Typ : ..............
Menge: 1,000 St

**01.09.01.8 Schaltplantasche aus Kunststoff**
Schaltplantasche aus Kunststoff
zum Aufkleben auf den Türinnenflächen
Material : Polystyrol
Farbe ähnlich : RAL 7044
Abmessungen  BxHxT : 228x256x17
mit selbstklebestreifen
Liefern und einkleben

wie Fabrikat  : Rittal
Best. Nr. : 2514.000
oder gleichwertig
gewählt Fabrikat : ..................
Typ : ..................
Menge: 1,000 St

##### Untertitel 01.09.02 EDV Leitungsnetz

**01.09.02.1 S/FTP Dx, Bandbreite1150 MHz, AWG 23/1 Cat-7**
S/FTP Dx, Bandbreite1150 MHz, AWG 23/1
besser als Kategorie 7 Installationskabel für den Einsatz in strukturierte Gebäudeverkabelungen nach ISO/IEC 11801 und EN 50173 (2. Ausgabe).
Bestens geeignet für alle Anwendungen der Klassen D bis FA Multimedia (Video, Daten, Sprache) >10 GbE nach IEEE 802.3 an, Cable sharing, VoIP, PoE
Leistungsmerkmale:
besser als Kategorie 7 nach EN 50288 und IEC 61156 hervorragendes NEXT, exzellente Schirmeigenschaften (Paar- und Gesamtschirmung), niedriges Skew
Aufbau:
Leiter : blanker Cu-Draht, AWG 23/1
Isolation : Zell-PE, Ader-Ø: Nennwert 1,4 mm
Verseilelement : Paar
Einzelschirm : Alu-kaschierte Polyesterfolie,
  Metallseite aussen (PiMF)
Verseilung : 4 Paare
Gesamtschirm : verzinntes Cu-Geflecht
Aussenmantel : halogenfreier, flammwidriger Compound,  8-förmig mit Trennsteg, 2 Grundelemente parallel llaufend
Farbe : rapsgelb, RAL-1021
1150 MHz:
Dämpfung (dB/100m) typ : 61,9
NEXT(dB) typ. : 86
PS-NEXT(dB) typ. : 25
ACR(dB@100m) typ. : 83
PS-ACR(dB@100m) typ. : 22
EL-FEXT(dB@100m) typ : 39
PSELFEXT(dB100m) typ : 36
RL(dB) typ. : 20,6
Brandverhalten:
Flammwidrigkeit : nach IEC 60332-3-24
Halogenfreiheit : nach IEC 60754-1/2
Rauchdichte : nach IEC 61034-1/2
Brandlast (MJ/m) : 1,2 (Richtwert)
Elektromagnetisches Verhalten:
Kopplungswiderstand bei 10 MHz (mOhm/m): 5 (Nennwert)
Schirmdämpfung bis 1000 MHz (dB): 70 (Nennwert)
Kopplungsdämpfung bis 1000 MHz (dB): 85 (Nennwert)
Chemische Eigenschaften:
Frei von gefährlichen Stoffen nach RoHS 2002/95/EG
Zertifikate und Approbationen:
Qualitätssiegel mit Fertigungsüberwachung: VDE-Zeichen
Link Performance: LEONI MegaLineNet® Systeme und weitere handelsübliche Steckverbindersysteme
Prüfzertifikate: nach DIN 55350-18-4.2.1 bzw. EN 10204
Konform zu LVD (73/23/EEC): CE-Zeichen
liefern und nach Herstellerangaben verlegen

wie Fabrikat : LEONI
Typ  : MegaLine® F10-115 S/F Duplex S3
  P4 A4 C4 E5
Erzeugnisnummer : 7KS70009
oder gleichwertig
gewählt Fabrikat : ..............
Typ : ..............
Menge: 850,000 m

**01.09.02.2 Anschlußdose E-DAT Modulträger 2 Port ohne Module**
Anschlußdose E-DAT Modulträger 2 Port ohne Module
Montagetechnik  : Unterputz, Kombinationseinbau,
inkl. Zentraleinsatz und Rahmen passend zum Schaltermaterial
Farbe  : Reinweiß
Steckrichtung  : 45^o  geneigt,
liefern und montieren

wie Fabrikat : BTR
Typ  : E-DAT modul ohne Module
Best. Nr. : 1309151002-E oder gleichwertig
gewählt Fabrikat : ..............
Typ : ..............
Menge: 8,000 St

**01.09.02.3 Anschlußdose E-DAT Modulträger 1 Port ohne Module**
Anschlußdose E-DAT Modulträger 1 Port ohne Module
Montagetechnik  : Unterputz, Kombinationseinbau,
inkl. Zentraleinsatz und Rahmen passend zum Schaltermaterial
Farbe  : Reinweiß
Steckrichtung  : 45^o  geneigt,
liefern und montieren

wie Fabrikat : BTR
Typ  : E-DAT modul ohne Module
Best. Nr. : 1309141002-E oder gleichwertig
gewählt Fabrikat : ..............
Typ : ..............
Menge: 2,000 St

**01.09.02.4 E-DAT modul Cat. 6a 8(8)**
E-DAT modul Cat. 6a 8(8)
Buchse  : RJ 45
liefern, anschließen und betriebsfertig montieren

wie Fabrikat : BTR
Typ  : E-DAT modul Cat. 6a 8(8)
Nr. : 130910-I
oder gleichwertig
gewählt Fabrikat : ..............
Typ : ..............
Menge: 18,000 St

**01.09.02.5 Einführen und Abfangen der EDV Leitungen**
Einführen und Abfangen der EDV Leitungen
im Netzwerkschrank, am Patchfeld
Dauerhafte Beschriftung mit
Kabelmarker oder Kabelfahne.
Abfangen der Leitungen im Schrank.
Komplett mit allem benötigten Kleinmaterial.

Pro Leitung pauschal.
Menge: 10,000 St

##### Untertitel 01.09.03 Abnahme, Messungen, Revisionsunterlagen

*Hinweis: Messungen von symmetrischen Leitungen*
Messungen von symmetrischen Leitungen

Allgemeine Anforderungen an symmetrische Messungen

Sämtliche Datenstrecken müssen im betriebsfertigen Zustand gemessen und dokumentiert werden. Die Meßergebnisse müssen in weiteren periodischen Meßzyklen reproduzierbar sein. Zu diesem Zweck sind Angaben zur Meßdurchführung der eingesetzten Meßgeräte, der ein- gestellten Meßwerte und des Maßablaufes zusätzlich zu den Meßergeb- nissen zu dokumentieren. Es ist eine

Referenz-Meßstrecke mit 90 Meter aufzubauen bzw. vorzuhalten und grafisch und tabellarisch zu dokumentieren.

Die Dokumentationen der Datenstrecken haben folgenden Inhalt:

(1) Schematischer Meßaufbau
(2) Aufstellung der eingesetzten Komponenten
(3) Aufstellung der eingesetzten Meßgeräte mit Beschreibung und
 technischen Angaben bezüglich Toleranzen und Meßverfahren.
(4) Datum jeder einzelnen Messung
(5) Name des Meßtechnikers
(6) Meßergebnisse
(7) Dämpfung
(8) NEXT
(9) ACR
(10) Rückflußdämpfung
(11) Leitungsimpedanz
(12) Leitungskapazität
(13) Schleifenwiderstand
(14) Leitungslänge
(15) Vertauschungsprüfung Datenstrecke: von nach
(16) Typ des Datenkabels
(17) Typ der Stecker
(18) Ausbreitungsgeschwindigkeit
(19) Pinbelegung
(20) Frequenzbereich

Meßgeräte

Um exakte Vergleichsmessungen durchführen zu können, müssen die eingesetzten Meßgeräte dem Stand der Technik entsprechen. Die Meßgeräte müssen in der Lage sein, die Meßergebnisse nicht nur tabellarisch sondern auch grafisch darstellen.

Zugelassene Meßgeräte:

(1) Microtest
(2) Fluke
(3) Wavetec

Alle Meßergebnisse sind einzeln in DIN A 4 Format zu dokumentieren und zusätzlich als Datei (Tabellenkalkulationsprogramm, Format nach
Absprache mit dem Kunden) zu übergeben.

**01.09.03.1 Messung EDV Leitungen kompl.**
Messung der EDV Leitungen  nach EN 50173
wie zuvor beschrieben.
Komplette Messung der EDV Leitungen, und der Anschlüße
in der Dose / Patschfeld.
Beschriftung der Dosen und des Patschfeldes
Erstellung eines Messprotokolls 3 fach
Die Kosten für TDR Messgeräte sind miteinzurechnen.
Pauschal pro Leitung
Menge: 18,000 St

#### Titel 01.10 Potentialausgleich

*Hinweis: Potentialausgleich*
Potentialausgleich
Die zugehöhrigen Schellen und Montagematerial
sowie alle  erforderliche Bohr- , Spitzarbeiten und Befestigungsmaterial sind mit einzukalkulieren.

*Hinweis: Kunststoff-Mantelleitung verlegen, Mischpreis*
Kunststoff-Mantelleitung verlegen, Mischpreis
Verlegeart:
60%  einziehen in Leerrohr oder auf vorhandene
 Kabelwannen verlegen,
35%  in abgehängter Decke oder in Hohlwänden verlegen
 inkl. Befestigungsmaterial,
5 % u.P. verlegen inkl. Befestigungsmaterial  und
 Mauerschlitz im Mauerwerk,

*Hinweis: PVC-Mantelleitung NYM-J/-O*
PVC-Mantelleitung NYM-J/-O
nach DIN VDE 0250 Teil 204
für Gebäudeklasse S12
- Klasse B2ca, s1, d1, a1
- Nennspannung Uo/U 300/500V
- Temperaturbereich -40 bis +70°C
- Mindestbiegeradius 4 x Leitungsdurchmesser

**01.10.1 Wie vor 1x 4**
Leistung wie zuletzt in vollem Wortlaut beschrieben,
jedoch  NYM 1 x 4 mm²
Menge: 60,000 m

**01.10.2 Wie vor 1x 6**
Leistung wie zuletzt in vollem Wortlaut beschrieben,
jedoch  NYM 1 x 6 mm²
Menge: 50,000 m

**01.10.3 Wie vor 1x 10**
Leistung wie zuletzt in vollem Wortlaut beschrieben,
jedoch  NYM 1 x 10 mm²
Menge: 50,000 m

**01.10.4 Wie vor 1x 16**
Leistung wie zuletzt in vollem Wortlaut beschrieben,
jedoch  NYM-J 1 x 16 mm²
Menge: 15,000 m

**01.10.5 Erdungs-Anschluß 1x 6²**
Erdungs-Anschluß an bauseits vorhandene Metallbauteile bis 1 x 6 qmm
inkl. aller benötigten Schrauben, Muttern, Scheiben
und Kleinteile.
Menge: 5,000 St

**01.10.6 Erdungs-Anschluß 1x10²**
Erdungs-Anschluß an bauseits vorhandene Metallbauteile bis 1 x 10 qmm
inkl. aller benötigten Schrauben, Muttern, Scheiben
und Kleinteile.
Menge: 5,000 St

**01.10.7 Erdungs-Anschluß 1x16²**
Erdungs-Anschluß an bauseits vorhandene Metallbauteile bis 1 x 16 qmm
inkl. aller benötigten Schrauben, Muttern, Scheiben
und Kleinteile.
Menge: 2,000 St

**01.10.8 Erdungsrohrschelle Dehn 1/4 bis 11/4"**
Erdungsrohrschelle Dehn 1/4 bis 11/4" zur Anwendung nach DIN VDE 0185  0100 mit Anschlußmöglichkeit für 1 Leiter bis 25 mm² an Stahlrohreoder Kupferrohre.
Liefern und betriebsfertig anschließen

wie Fabrikat  : Dehn
oder gleichwertig
gewählt Fabrikat : ..............
Typ  : ..............
Menge: 10,000 St

**01.10.9 Banderdungsschelle für 3/8"-1 1/2" Rohre**
Banderdungsschelle nach VDE 0609 / 4.76, VDE 0636 Teil 1 / 8.76 VDE 0100 / 6.77 und VDE 0220 Teil 1 / 4.78 Schellenkörper aus Messing vernickelt, Band Bronze vernickelt für 1x2,5 bis 2x16 qmm Leiterquerschnitt
für 3/8"-1 1/2" Rohre.
Menge: 5,000 St

**01.10.10 Banderdungsschelle für 3/8"- 4" Rohre**
Banderdungsschelle nach VDE 0609 / 4.76, VDE 0636 Teil 1 / 8.76 VDE 0100 / 6.77 und VDE 0220 Teil 1 / 4.78 Schellenkörper aus Messing vernickelt, Band Bronze vernickelt für 1x2,5 bis 2x16 qmm Leiterquerschnitt
für 3/8"-4" Rohr Durchmesser.
Menge: 5,000 St

**01.10.11 Potentialausgleichschiene klein**
Potentialausgleichschiene VDE 0100
mit Messing-Klemmschiene und kontaktsicheren
Reihenklemmen DIN VDE 0609 Teil 1,
mit Abdeckkappe aus Kunststoff mit Anschluß von
bis zu 1 Leiter 16 mm2 und
bis zu 6 Leiter je 10 mm2.
Liefen und montieren
Menge: 2,000 St

**01.10.12 Potentialausgleichschiene groß**
Potentialausgleichschiene VDE 0100 mit Messing- Klemmschiene und kontaktsicheren Reihenklemmen DIN VDE 0609 Teil 1, mit Abdeckkappe aus Kunststoff
inkl. Anschluß von
bis zu 2 Leiter je 16 mm2
bis zu 6 Leiter je  6 mm2
Liefen und montieren
Menge: 2,000 St

**01.10.13 Erdungsüberbrückung von Kabelkanälen bis 6 mm²**
Erdungsüberbrückung von Kabelkanälen flexibel 6 mm²
mit Kabelschuhe und Schrauben ca. 0,6 m
kompl. montiert und gemessen.
Menge: 2,000 St

**01.10.14 Anschluss Wasseruhrbrücke**
Anschluss Wasseruhrbrücke
mit NYM-J 1x 10 mm²
inkl. allem benötigten Montagematerial
Menge: 1,000 St

**01.10.15 Erdungs-Anschluß an Kabelrinnen bis 1x10 qmm**
Menge: 2,000 St

#### Titel 01.11 Anschluß- Klemmarbeiten

**01.11.1 Anschließen von Kabeln oder Leitungen 3x1,5 bis 5x1,5**
Anschließen von Kabeln oder Leitungen an beigestellten Betriebsmitteln
Querschnitt 3x1,5 bis 5x1,5 mm²
Einschl. der erforderlichen Kabelschuhe und Verschraubungen.
Menge: 50,000 St

**01.11.2 Anschließen von Kabeln oder Leitungen 3x2,5 bis 5x2,5**
Anschließen von Kabeln oder Leitungen an beigestellten Betriebsmitteln
Querschnitt 3x2,5 bis 5x2,5mm²
Einschl. der erforderlichen Kabelschuhe
und Verschraubungen.
Menge: 60,000 St

**01.11.3 Anschließen von Kabeln oder Leitungen bis 5x4**
Anschließen von Kabeln oder Leitungen bis 5x4
an beigestellten Betriebsmitteln,
Querschnitt bis 5x4
Einschl. der erforderlichen Kabelschuhe
und Pg-Verschraubungen.
Menge: 12,000 St

**01.11.4 Anschließen von Kabeln oder Leitungen bis 5x10mm²**
Anschließen von Kabeln oder Leitungen bis 5x10mm²
an beigestellten Betriebsmitteln,
Querschnitt bis 5x10mm²
Einschl. der erforderlichen Kabelschuhe
und Verschraubungen.
Menge: 4,000 St

**01.11.5 Anschließen von Kabeln oder Leitungen bis 5x16mm²**
Anschließen von Kabeln oder Leitungen bis 5x16mm²
an beigestellten Betriebsmitteln,
Querschnitt bis 5x16mm²
Einschl. der erforderlichen Kabelschuhe
und Verschraubungen.
Menge: 5,000 St

**01.11.6 Anschließen Kabeln oder Leitungen 2x2x0,8 bis 4x2x0,8**
Anschließen von Kabeln oder Leitungen
an beigestellten Betriebsmitteln,
Querschnitt 2x2x0,8 bis 2x4x0,8mm.
Einschl. der erforderlichen Kabelschuhe
und Verschraubungen.
Menge: 60,000 St

**01.11.7 Anschluß von bauseits gelieferter Feststellanlage, mit Taster,**
Anschluß von bauseits gelieferter Feststellanlage, mit Taster, zwei Rauchmelder und Steuerung.bis
10 x 4x2x0,8 mm²
1x 3x1,5 mm²
Menge: 3,000 St

**01.11.8 Anschluß von bauseitigem Sonnenschutz**
Anschluß von bauseitigem Sonnenschutz
Jalousie komplett anschließen,
Funktionsprüfung  mit der Jalousiefirma
Leitungsanschluß je  :  bis 5 x 1,5mm²
Komplett anschließen inkl. Kleinmaterial
Menge: 5,000 St

**01.11.9 Anschluß 5 x 95m² Hausanschluß**
Anschluß 5 x 95mm² Hausanschluß
Kabeln oder Leitungen an beigestellten Betriebsmitteln,
Querschnitt bis 5 x 95mm² beidseitig anschließen
Einschl. der erforderlichen Kabelschuhe/Klemmmaterial
Menge: 2,000 St

**01.11.10 Anschließen der Sirenensteuerung Dach**
*** Pauschalposition
Anschluss der Sierene auf dem Dach.
Inkl. Klein- und Befestigungsmaterial.
2x 5x2,5mm²
2x 4x2x0,8mm²
Menge: 1,000 psch

**01.11.11 Bauseits aufgestellte Mastleuchten anschliessen**
Bauseits aufgestellte Mastleuchten anschliessen
bis 5x4mm².
Menge: 10,000 St

#### Titel 01.12 Medientechnik

##### Untertitel 01.12.01 Lautsprecher Grundausstattung

**01.12.01.1 Deckeneinbaulautsprecher mit Phaseguide Technologie, 120W, weißBose EdgeMax EM180**
125 W - Deckeneinbaulautsprecher mit Phaseguide Technologie wahlweise in 100 Volt / 8 Ohm -Technik zur Festinstallation in Innenräumen.
Der Lautsprecher verfügt über einen 8 Zoll Tieftöner sowie einen 1.3 Zoll Kompressionstreiber. Die Phaseguide Technologie stellt; eine kontrollierte horizontale und asymmetrische vertikale Abstrahlcharateristik zur Verfügung und ermöglicht bei Verwendung von Mikrofonen einen verbesserten Richtungsbezug und höhere Rückkopplungsfestigkeit des Gesamtsystems;
Eine Montage weniger Lautsprecher in Nähe der Wand- und Deckenbegrenzungen ermöglicht eine gleichmäßige Beschallung eines Raumes mittlerer Größe und ersetzt somit eine größere Anzahl konventioneller Deckeneinbaulautsprecher bzw. Aufbaulautsprecher.
Bei empfohlenem Montageort entfaltet der Lautsprecher durch die Decken- und Wandankopplung eine kraftvolle Baßwiedergabe; der 1.3 Zoll Kompressionstreiber sorgt für eine exzellte Sprachwiedergabe.
Der frontseitige 6polige Anschlussblock erlaubt eine einfache Parallelschaltung mehrerer Lautsprecher.

Der eingesetzte Lautsprecher soll über eine Datei zur akustischen Simulation für eines der gängigen
Simulationsprogramme verfügen um den Nachweis der Schallverteilung und der Sprachverständlichkeit per Simulation
erbringen zu können.Die Beschreibungsdateien sind zulässig in einem der folgenden Formate: *.SPK; *.GLL; *.CLF; *.SPM;

Technische Daten:
- Belastbarkeit: 125 Watt
- Trafoabgriffe: ;80, 40, 20, 10, 5 Watt und 8 Ohm Bypass
- Abstrahlwinkel: ;180° horizontal, 75°vertikal asymmetrisch
  (-90° bis -15° bezogen auf den Einbauort)
- Übertragungsbereich: 70 Hz - 16 kHz (- 3 dB)
- Empfindlichkeit: 94 dB-SPL, 1W, 1m (Pink Noise)
- maximaler Schalldruck: 121 dB-SPL (peak)
- Ãœbergangsfrequenz: 1 kHz
- Abmessungen: 39 x 39 x 24,9 cm (B x H x T)
- Anschlüsse: berührungssichere, abdeckbare Schraubklemmen
- Gewicht: 10,1 kg
- Farbe Lautsprechergitter: weiß
Liefern und betriebsfertig montieren

wie Fabrikat : BOSE
Typ  : EdgeMax EM180
oder gleichwertig
gewählt Fabrikat : .....................
Typ : .....................
Menge: 2,000 St

**01.12.01.2 Controllergesteuerte Fullrange Linienschallquelle zur**
Controllergesteuerte Fullrange Linienschallquelle zur naturgetreuen Wiedergabe von
Sprache und Musik in Festinstallationen im Innen- und Außenbereich.
Der Lautsprecher soll über ein lackierbares pulverbeschichtetes Aluminiumgehäuse verfügen.
Der Lautsprecher verfügt über eine besonders breite horizontale Abstrahlcharakteristik
für besonders gleichmäßige Beschallung und eine starke vertikale Bündelung für eine hohes
Direkt- zu Diffusschall-Verhältnis in halligen Umgebungen. Die Realisierung der
Linienschallquelle erfolgt derart, dass die gesamte Länge des Lautsprechers über alle
Frequenzen als Linienquelle akustisch wirksam wird. Dieses wird durch die Verwendung
von zwölf eng übereinander montierten Breitbandlautsprechern erreicht. Jedes dieser
Chassis hat eine Impedanz von 3,2 Ohm, welche durch entsprechende interne feste
Verdrahtung eine Nennimpedanz von 8 Ohm ergeben. Der Lautsprecher besitzt einen Bassreflexport.
Eine aktive elektronische Entzerrung ist notwendig und erfolgt durch einen Bose Panaray
System Digital Controller, analoge Equalisierungskarten für Bose-Leistungsverstärker oder
durch Bose ControlSpace-Systeme. Der Lautsprecher soll durch ein optisch passendes
Systemzubehör optional auch in 100V-Technik betrieben werden können.

Technische Daten:
Frequenzgang: 75Hz bis 16kHz (-3dB)
Belastbarkeit: 150 Watt
Sensitivity (SPL / 1 W @ 1 m) 87 dB SPL
Maximum SPL @ 1 m 109 dB SPL (115 dB SPL peak)
Nennimpedanznbsp; 8 Ohm
Abstrahlwinkel horizontalnbsp;160° bei 1-4kHz, +/- 6 dB
Abstrahlwinkel vertikal: 20° bei 1-4kHz, +/- 6 dB
Anschlüsse: 2x Speakon NL4 (durchgeschliffen)
Gewicht: 9 kg
Abmessungen: 10,7 x 98,6 x 14,0 cm (B x H x T)
Farbe: weiß / schwarz
Optional: Übertrager 70/100 V
Liefern und betriebsfertig montieren.
Liefern und betriebsfertig montieren

wie Fabrikat : Bose
Typ  : MA12EX
oder gleichwertig
gewählt Fabrikat : .....................
Typ : .....................
Menge: 2,000 St

**01.12.01.3 Wandhalterung privot Bracket, Farbe weiß**
Wandhalterung privot Bracket, Farbe weiß
Liefern und betriebsfertig montieren

wie Fabrikat : BOSE
Typ  : WMB-MA12
oder gleichwertig
gewählt Fabrikat : .....................
Typ : .....................
Menge: 2,000 St

##### Untertitel 01.12.02 Projektion

**01.12.02.1 Laser Projektor mit 3LCD-Chips, 6.000 ANSI**
Laser Projektor mit 3LCD-Chips, 6.000 ANSI
Lumen,nbsp; 1,44-2,32, o. ObjektivEB-PU1006W
Technische Daten
HDBaseTnbsp;Ja
Lichtquellenbsp;Laser
Helligkeitnbsp;6000 Lumen
Auflösungnbsp;WUXGA (1920 x 1200 Pixel)
Technologienbsp;LCD
min. Betriebsgeräusch (dB(A))nbsp;30
Gewicht (kg)nbsp;15,5
Projektionsverhältnisnbsp;je nach Objektiv

Der Projektor EB-PU1006W von Epson ist dank einer hohen Spitzenhelligkeit von 6.000 Lumen ideal für große Räume wie Hörsäle, Museen, Veranstaltugsräume oder große Besprechungsräume geeignet. Für diesen Projektor ist eine Vielzahl an austauschbaren Objektiven von Epson kompatibel. Dazu beispielweise auch ein Ultrakurzdistanz-Objektiv, was den Projektor EB-PU1006W noch flexibler macht.

Die Darstellungen erstrahlen in hoher Auflösung mit klaren, kontrastreichen Farben auch in helleren Räumen. Dank des 4K-Enhancements und des HDR wird die Darstellungsqualität der Inhalte weiter verbessert. Erweiterte Installationsmöglichkeiten sind beim Projektor EB-PU1006W ein wichtiges Feature. Das kompakte Gehäuse lässt sich einfach transportieren und das unauffällige Design erlaubt eine Integrierung in nahezu jede Umgebung. Die Projector Professional Tools bieten Projektionsmapping. NFC erleichtert die Installation mehrerer Projektoren und die Einrichtung mit dem Epson Projector Config Tool.
Installationsprojektor mit 3LCD-Technologie
WUXGA-Format: 1920x1200 Pixel (16:10)
6.000 Lumen Helligkeit
4K-Enhancement, HDR
Projektionsverhältnis: 1,44-2,32
Erweiterte Installation, Projector Professionel Tools
30.000h Laufzeit im eco-Modus prognostiziert
inkl. Objektiv liefern und betriebsfertig montieren

wie Fabrikat : Epson
Typ  : EB-PU1006W
oder gleichwertig
gewählt Fabrikat : .....................
Typ : .....................
Menge: 1,000 St

**01.12.02.2 Teleobjektiv mit Zoomnbsp; 1,57-2,56:1,EPSON ELPLM15**
Teleobjektiv mit Zoomnbsp; 1,57-2,56:1
Liefern und betriebsfertig montieren

wie Fabrikat : Epson
Typ  : ELPLM15
oder gleichwertig
gewählt Fabrikat : .....................
Typ : .....................
Menge: 1,000 St

**01.12.02.3 Projektor Teleskop Deckenh. 450-700 grQFIX3-0700TG**
Projektor Teleskop Deckenhalter 450-700 mm incl. Quadrofix universal Projektorhalter für Montagepunkte bis 440mm Abstand, Innenliegende Kabelführung, Montageplatte 90 Grad winkelbar, Kugelgelenk 360 Grad drehbar
Liefern und betriebsfertig montieren

wie Fabrikat : Audipack
Typ  : QFIX-XL
oder gleichwertig
gewählt Fabrikat : .....................
Typ : .....................
Menge: 1,000 St

**01.12.02.4 Dual DI-Box 2 x XLR / Klinke6,3mm / RTADTI-Box**
Dual DI-Boxn; symetrisch/asymetrisch, stabiles Alugehäuse, mehre Ein- und Ausgänge für verschiedene Anpassungen
IN: 2xXLR, 2x Klinke6,3mm, 2x RTA,
out: 2xXLR, 2x Klinke6,3mm
Liefern und betriebsfertig montieren

wie Fabrikat : ART
Typ  : DTI Dual
oder gleichwertig
gewählt Fabrikat : .....................
Typ : .....................
Menge: 2,000 St

**01.12.02.5 Linekabel Klinke 3,5 nach 2xCinchM 1,5mHBA-3SC2-0150**
Professionells Linekabel Klinke 3,5 nach 2xCinchM 1,5m mit Metallstecker
Liefern und betriebsfertig montieren

wie Fabrikat : Avisonik
oder gleichwertig
gewählt Fabrikat : .....................
Typ : .....................
Menge: 2,000 St

**01.12.02.6 Analog Line In Adapter, 1 Kanal (XLR-f),**
Analog Line In Adapter, 1 Kanal (XLR-f), Eingangsempfindlichkeit
(symmetrisch) max.: +24 dBu / +4 dBu / 0 dBu / 0 dBV / -10 dBV, Sampletrate bis 96kHz, minimal einstellbare Latenz 1ms, Speisung über POE Class 1 802.3af (Power over Ethernet), Dante Domain Manager ready, AES67 kompatibel
Liefern und betriebsfertig montieren

wie Fabrikat : Audinate
Typ  : ADP-DAI-AU-2X0
oder gleichwertig
gewählt Fabrikat : .....................
Typ : .....................
Menge: 2,000 St

**01.12.02.7 DM LITE Empfänger HDMI 4K mit COM/IRHD-RXC-101-C-E**
Oberflächenmontierbarer DM Lite-Empfänger, für HDMI®-, RS-232- und IR-Signale, Erweiterung von HD-, UHD-, 2K- und 4K-Videosignalen mit Stereo- oder Surround-Sound-Audio über ein einziges CAT5e-Kabel (oder besser). Für HD 1080p-, WUXGA- und 2K-Signale wird eine Kabellänge von bis zu 70 m bzw. bis zu 40 m für UHD und 4K unterstützt.
Liefern und betriebsfertig montieren

wie Fabrikat : Crestron
Typ  : HD-RXC-101-C-E
oder gleichwertig
gewählt Fabrikat : .....................
Typ : .....................
Menge: 2,000 St

**01.12.02.8 HDMI-Kabel HighSpeed-Cable mit Ethernet & ARC, 4K, compact, 19 x 0,0HIMM-0075ALU**
Multimediakabel HDMI® HighSpeed-Cable mit Ethernet & ARC, 4K, compact und extrem flexibel, 19 x 0,04 mm² HDMI® / HDMI®, 0,75m
Liefern und betriebsfertig montieren

wie Fabrikat : Sommer
oder gleichwertig
gewählt Fabrikat : .....................
Typ : .....................
Menge: 2,000 St

**01.12.02.9 Multimediakabel Adapterkabel, 19 x 0,08 mm², HDMI nach DVI, 1 mHDDV-0100**
HDMI-DVI Adapterkabel, Multimediakabel
Länge: 1m
Farbenbsp;schwarz
Farbe detailliertnbsp;schwarz
Innenleiternbsp;19
Innenleiter mm²nbsp;0,08
HDMI nach DVI
Liefern und betriebsfertig montieren

wie Fabrikat : Avisonik
oder gleichwertig
gewählt Fabrikat : .....................
Typ : .....................
Menge: 1,000 St

##### Untertitel 01.12.03 Induktive Höranlagen

**01.12.03.1 Induktionsschleifen-Verstärker / Stromverstärker 19" 2x 4,8 PLS-X1**
Induktionsschleifen-Verstärker für Perimeterschleifen, 4,7 A (RMS), lüfterlos, 1 HE, 9,5".
Ausstattung: Symmetrischer Mic-/Line-Eingang mit Phantomspannung und Hochpassfilter, symmetrischer Line-/100 Volt-Eingang, RCA-Eingang, Vorrangschaltung. Automatische Pegelanpassung (Dual Action AGC). Parametrischer MLC-Filter (Metal Loss Correction)  zum Ausgleich von Metallverlusten. System-Diagnose-Funktion. Regler und LED-Ketten für Ein- und Ausgangspegel und MLC-Filter auf Gerätevorderseite. Kopfhörerausgang und Leistungsausgang zum Anschluss eines Monitor- Lautsprechers. Zwei Kontakt-Ausgänge für externe Status LEDs. Preamp-Ausgang zum Kaskadieren mehrerer Verstärker. Rackmontage-Winkel im Lieferumfang.

Technische Daten:
Ausgangsstrom:  4,7 Arms
Ausgangsspannung:  7,8 Vrms, 22 Vpp
Frequenzgang:  75 Hz - 6,8 kHz
Verzerrungen:  < 1 %
Audioeingang 1:  Symmetrisch Mic/Line, XLR,
  -50 dBu (2,5 mVrms) bis +10 dBu (2,6  Vrms),
 schaltbarer Hochpassfilter @ 150Hz,
 schaltbare Phantomspannung (12 DC)
Audioeingang 2:  Symmetrisch Line/100 Volt, Phönix  Steckverbinder,
 -15 dBu (50 mVrms) bis +20,6 dBu  (8,3 Vrms),
 schaltbarer Hochpassfilter @ 150Hz
Audioeingang 3:  Unsymmetrisch Line, RCA oder  Phönix Steckverbinder,
  -24 dBu (30 mVrms) bis +16,2 dBu (5  Vrms),
 Vorrangschaltung (ab -6 dB über AGC  Schwellenwert)
Monitorausgang:  10 W, Phönix Steckverbinder
Dual Action AGC:
Dynamikbereich:  > 50 dB bis 70 dB
Attack:  2 - 500 ms
Release:  0,5 - 20 dB/s
MLC-Filter:  0 dB bis +4 dB/Oktave @ 100 Hz/500  Hz/1 kHz/2 kHz
Netzanschluss:  Externes Schaltnetzteil, 110 - 240  VAC
Abmessungen:  210 x 44 x 255 mm (BxHxT)
Gewicht:  1,5 kg (2,5 kg inkl. Netzteil)
Zubehör (Lieferumfang):  Schaltnetzteil
 19" Rackmontagewinkel
 XLR Stecker
 Phönix Steckverbinder

wie Fabrikat : Univox
Typ : PLS-X1
oder gleichwertig
gewählt Fabrikat : .....................
Typ : .....................
Menge: 2,000 St

**01.12.03.2 Induktionsschleifenempfänger, inkl. KopfhörerISV-001 T**
Induktionsschleifen-Empfänger
Mit dem Empfänger lässt sich schnell und unkompliziert ein Schleifensystem überprüfen oder instandhalten. Er ist daher besonders geeignet für verantwortliches Personal dort, wo Induktionsübertragung installiert ist.

Es kann als reiner Audio-Empfänger für die Leute, deren Hörgerät keine "T-Stellung" besitzt, oder für die Überwachung bzw. Kontrolle der Feldstärke und Qualität der Übertragung des Induktionsschleifensystems benutzt werden.
Menge: 1,000 St

**01.12.03.3 Isolierte Kupferfolie, 25 x 0,1 mm, 2,5 mm², 100m RolleFC25**
Isoliertes Flachbandkabel, 2,5 mm²,
Flaches Spezial-Kabel in Form einer 0,1 mm dünnen
Kupferfolie, 24 mm breit, Querschnitt 2,4 mm².
Umhüllung aus Polyester Film Ummantelung.
Direkte Verlegung auf den Estrich unter Teppich, Parkett,
Plastikböden, etc.
Hörschleife 100m gemäß der ermittelten Daten und
Berechnungen verlegen

wie Fabrikat : Avisonik
Typ : FC24
oder gleichwertig
gewählt Fabrikat : .....................
Typ : .....................
Menge: 2,000 St

**01.12.03.4 Gewebe-Klebeband, 50 mm breit, schützt verlegte Kupferfolie,FC PWT**
Gewebe-Klebeband, 50 mm breit, schützt verlegte Kupferfolie und weist durch Aufdruck auf Induktionsschleife hin. 50 m Rolle

wie Fabrikat : Univox
oder gleichwertig
gewählt Fabrikat : .....................
Typ : .....................
Menge: 200,000 m

**01.12.03.5 Gehörlosenzeichen, selbstklebend klein 8 x 7,3 cmT-Symbol Label-1**
Gehörlosenzeichen, doppelseitig, selbstklebend auf Kunststoffträger, liefern und montieren
Menge: 2,000 St

**01.12.03.6 Sprühkleber extra stark 500 mlSPK500S**
Sprühkleber extra stark zur Verlegung der Kupferfolie, 500 ml
Menge: 6,000 St

**01.12.03.7 Vorvermessung der Induktionsschleife + Loopdesign DL-1252**
*** Pauschalposition
Vorvermessung der Induktionsschleife, Messung mit einem nach IEC 60118-4 kalibrierten Feldstärkenmessinstrument, Genauigkeit 0,5 dB, Überprüfung der Versorgungsfläche oder des Übersprechens der Schleife, Überprüfen der frequenzabhängigen Verluste, Ermittlung der Hintergrundstörungen, Bewertung der Metallverluste. Der Audiofrequenzgang ist gemäß IEC 60118-4 innerhalb einer Toleranz von +/- 0,25 dB über den gesamten Frequenzbereich einzuhalten. Die gemessenen Daten sind zu dokumentieren.

Loop Design Schleifenplanung auf der Grundlage des Meßergebnisses inkl. Erstellen von Verlegeplänen. CAD Erstellung des auf den Raum abgestimmten Schleifendesigns, mit Abstandsangabe und Lage der Schleifen und Darstellung der Kreuzungspunkte. Berechnung der Schleifenlänge und Widerstände.
Menge: 1,000 psch

**01.12.03.8 Einmessung der Induktionsschleife DL-1253**
*** Pauschalposition
Einmessen der Induktionsschleifenanlage
gemäß DIN EN 60118-4:2007, als Nachweis der
ordnungsgemäßen justierung der Anlage.
Messung an mindestens sechs Messpunkten.

Messung der magnetischen Störfelder im Raum zur
Sicherstellung des störungsfreien Schleifenbetriebes. Frequenzanalyse des Störspektrums
bei festgestellten Störungen.
Einstellen der Schleifenströme und des
Metall Loss Correctors und Messung der
Feldstärke und Frequenzgang nach
DIN EN 60118-4:2007.

Die Messung, sowie die Analyse sind zu dokumentieren und Bestandteil der Dokumentation.
Menge: 1,000 psch

**01.12.03.9 Dokumentation 2 Ordner mit 1 x USB-Stick DL-1200**
*** Pauschalposition
Dokumentation und erstellen der Revisionsunterlagen  in 2-facher Ausfertigung gemäß den Anforderungen nach VDE,  enthält alle in dieser Zentrale aufgeführten Anlagenteile und deren Verschaltung als Auto-CAD kompatibles Datenformat (DWG oder DXF Files) auf CD. Alle Konfigurationen und
Programmierungen sind ebenfalls auf CD zu liefern.

Hierzu gehören:
Gebrauchsanweisung der Zentrale und der Sprechstellen
Gebrauchsanweisung der Einzelgeräte
Blockschaltbild Aufbaupläne 19"-Schrank
Verteilerplan und Verteilerbelegung
gerätespezifische Dokumentation (Herstellerdokumentation)
CD mit CAD-Zeichnungen und Dokumentation mit Angabe
der Version Leistungskennwerte:
Messergebnisse der Impedanzen der einzelnen
Induktionsschleifen
Messergebnisse der Gesamt-Impedanzen pro Verstärker
Frequenzspektrum, Schalldruck SPL
Die Unterlagen sind wesentlicher Bestandteil der
Abnahme.
Menge: 1,000 psch

**01.12.03.10 Einweisung des Bedienpersonal DL-1260**
*** Pauschalposition
Einweisung des technischen Bedienpersonals durch einen Techniker der Errichterfirma, aufgeteilt in einen Block mit 4 h. Die Einweisung findet nach kompl. Inbetriebnahme und Übergabe aller Dokumente statt. Der Auftraggeber gibt eine Liste der einzuweisenden  Personen bekannt.

Die Einweisung muss folgendes beinhalten:
Vorstellung des Systems mit allen Komponenten
Vermitteln eines Überblicks der Verschaltung anhand der Anlagendokumentation
Anwendung aller Bedienelemente
Besprechung des Bedienhandbuchs
Durchführen aller in der Praxis vorkommender Anwendungsfälle
Anwendungstraining
Vorgehen bei Störungen

Kompl. mit allen erforderlichen Aufwendungen, Übernachtung, Fahrtkosten und Spesen
Menge: 1,000 psch

#### Titel 01.13 Briefkasten, Klingelanlage

**01.13.1 Taster UP Klingel System 55**
Taster UP Klingel System 55
VDE 0632 in Unterputzausführung
als Taster 1polig 10 A, 250 V AC,
Komplett mit Wippe
Farbe  : reinweiß glänzend
Wippe  : mit großen Schriftfeld
Mit Schrauben befestigen.
Liefern, anschliessen und betriebsfertig montieren.
inkl. Rahmenanteil

wie Fabrikat  : Gira
Typ  : 0151 00 + 0679 03
oder gleichwertig
gewählt Fabrikat : .....................
Typ  : .....................
Menge: 2,000 St

**01.13.2 UP-Elektronik Gong, im Schalterprogramm integriert, mit**
UP-Elektronik Gong, im Schalterprogramm integriert, mit Rahmen, weiß,
Lautstärke : bis zu 83 dB(A)
Stromanschluss : 230V
Abmessung Gong : 50x50x43mm
Klingeltöne : 17 polyphone
Rufunterscheidung : 2-fach
liefern und montieren

wie Fabrikat  : Grothe
Typ  : 43706
oder gleichwertig
gewählt Fabrikat : .....................
Typ : .....................
Menge: 2,000 St

**01.13.3 VKA 8 komplett aufgebaut im**
(Fernmeldeverteiler) komplett aufgebaut im Stahlblechgehäuse, incl. aller notwendigen Rangierleisten in lötfreier Technik für je 20 DA und allem Kleinmaterial, wie Rangierösen, Befestigungsmaterial, etc. Verteilergröße: 8 für
max. 8 Anschlussleisten. Komplett aufgebaut, beschaltet, rangiert, dokumentiert und in Betrieb genommen. Kenzeichnung des Verteilers
liefern und montieren.

wie Fabrikat : Quante
Typ  : VKA 8 / LSA Plus
oder gleichwertig
gewählt Fabrikat : ..............
Typ  : ..............
Menge: 1,000 St

**01.13.4 Briefkastenanlage als Aufputz Briefkasten mit einem**
Briefkastenanlage als Aufputz Briefkasten mit einem Briefkasten, 1 Klingel und Ausschnitt für einen Chipleser.
Anlagenfarbe: RAL nach Vorgabe Bauherr
1,00 Stück Briefkasten 370x440x145mm mit Klappe, Einwurf 335x33, DIN EN 13724, Tür und Gehäuse Stahlblech verzinkt, mit Namensschild
1,00 Stück Installations-/Info-/Blindkasten 140x440x145
Tür und Gehäuse Stahlblech verzinkt, mit Auschnitt D=62mm für Chipleser und 1,00 Stück Klingeltaster

gewählt Fabrikat : ..............
Typ : ..............
Menge: 1,000 St

#### Titel 01.14 PV-Anlage 27 bis 30kWp

*Hinweis: Die PV Anlage wird auf dem Dach des Gebäudes als Nord*
Die PV Anlage wird auf dem Blechdach des Gebäudes als Nord -Süd-Anlage aufgebaut. Die Befestigung des Montagesystems muss der Windlast des Montageortes entsprechen.
Bei einem Montagesystem auf einem Steildach muss die Befestigung zusätzlich der Schneelast des Montageortes entsprechen.
Beides ist bei der Kalkulation des Montagesystems zu berücksichtigen.

Die Inbetriebnahme, Einweisung und sonstige Nebenleistungen sind in die Positionen mit einzurechnen.

**01.14.1 PV-Modul Matt**
Hochleistungsfähiges PV-Modul.
Zellentyp  : monokristallin in schwarz matt
Rahmen  : schwarz matt
Ausgangsleistung : zwischen 450Wp und 500Wp
Maße (mm) max. : 1953x1134x30mm
Modulwirkungsgrad im ersten Jahr min. 98% ab dem zweiten Jahr max. 0,35% Degradation jährlich.
Wirkungsgrad nach 25 Jahren min. 89,6%.
liefer,anschließen und betriebsbereit montieren Leistungsoptimierer sind mit einzuberechen

Angebotene Modulleistung: ..................W
Menge: 60,000 St

**01.14.2 PV-Wechselrichter**
Wechselrichter mind. 35KVA
inkl Überspannungsschutz, N/A Schutz und I/O Karte
Bauliche Schutzart des Wechselrichters erlaubt eine Montage im Gebäude und im Freien ohne zusätzliche bauliche Maßnahmen, liefern, anschließen und  montieren
Menge: 1,000 St

**01.14.3 Solarkabel 6mm² sw,rot,bl**
Solarkabel (Photovoltaik-Leitung) 1 x 6mm², zur festen Verkabelung von Photovoltaik Systemen im Innen- und Außenbereich, kompatibel mit den gängigen Stecksystemen, Kupfenleiter verzinnt, TÜV geprüft, feindrähtig, Witterungsbeständig, Temperaturbereich von -40° bis 90°C, Meterware
liefern, und in teillängen montieren inkl. aller Zusatzarbeiten
Menge: 300,000 m

**01.14.4 Montagesystem für Blech Dächer mit Stehfalzklemmen und**
*** Pauschalposition
Montagesystem für Blech Dächer mit Stehfalzklemmen und Montageschienen für vorgenannte Module. Die Wind- und Schneelast des Aufstellortes sind zwingend bei der Auslegung des Montagesystems zu berücksichtigen.
Lieferung inkl. aller benötigen Montagewinkel Montagematerial sowie Zubehör.
Menge: 1,000 psch

**01.14.5 Feuerwehrschalter**
Feuerwehrschalter
Der PV-Mehrfach-Feuerwehrschalter
schaltet im Brandfall die Gleichstromleitung
zwischen PV-Modulen und Wechselrichter
spannungsfrei und verhindert somit eine Gefährdung
der Einsatzkräfte durch Stromschlag bei Löscharbeiten.
Er ermöglicht das Freischalten mehrerer Strings, die
einzeln zum Wechselrichter geführt werden können.
Er kann sowohl manuell vor Ort, als auch mittels verzögertem Unterspannungsauslöser aus der Ferne
abgeschaltet werden.
Liefern, montieren und anschliessen.
Menge: 1,000 St

**01.14.6 PV Speicher**
PV Speicher mit mindestens 35kWh
Notstrombereit: Ersatzstrom- und Off-Grid-Funktion
Einfache Montage: Kabellose Verbindung, Installation allein möglich
Sicher zertifiziert: VDE 2510-50, CE, IEC u. a.
Technische Daten
Nutzbare Kapazität: mind. 35kWh
Batterietyp: Lithium-Eisenphosphat (LFP)
Notstromfähig: Ja
Garantie: 10 Jahre
Inkl. Batteriemodule und Sockel
liefern und montieren-
Menge: 1,000 St

**01.14.7 Energiemanger**
Der Energiemanger als inteliegenter Energiemanager steuert die effiziente Solarenergienutzung im Haushalt. Optimiert den PV-Eigenverbrauch und senkt durch die intelliegente Steuerung die Stromkosten. Ebenfalls werden alle Daten zu PV-Erzeugung, Netzbezug und Netzeinspeisung gemessen.
Anschluss an den lokalen Router via Ethernet (10/100 Mbit/ über RJ 45 Stecker.
Technische Daten:
Anbindung von PV-Wechselrichter und wenn vorhanden Batteriesystemen via Ethernet bzw. W-LAN über lokalen Router.
Nennspannung  : 230V / 400V
Frequenz  : 50 Hz
Nennstrom  : 5A /63A
Anschlussquerschnitt : 10mm² / 16mm²
Umgebungstemp.  : -25 - + 40 Grad
Schutzklasse  : II
Schutzart  : IP 20
Maße  : 70 / 88 / 65
Teileinheiten für HUT : 4
Bedienung und Visualisierung über ein Portal,
liefer,anschließen und betriebsbereit montieren
Menge: 1,000 St

**01.14.8 Energy Meter inkl Stromwandler**
Energy Meter inkl Stromwandler
liefern, anschließen und betriebsbereit montieren
Menge: 1,000 St

**01.14.9 LED Display für Wandmontage**
32 Zoll Direct LED Display, Auflösung: Full HD (1920 x 1080), Format: 16:9, Kontrast: 1400:1, Helligkeit: 350 cd/m², Gewicht: 5,2 kg Lieferumfang: AC Netzkabel, RS232-Kabel, VGA-Kabel, Fernbedienung inkl. Batterien, Bedienungsanleitung CD-ROM, Quick start guide
Die genaue Lage des Monitors ist vor Montage mit dem Betreiber abzustimmen.
liefer,anschließen und betriebsbereit montieren
Menge: 1,000 St

**01.14.10 Wandhalter schwarz**
Besonders schmale, neigbare universelle Wandhalterung für 24-32 Zoll Displays mit VESA Raster 75 x 75 - 300 x 300 mm, Tragfähigkeit: 34 kg, neigbar +2°, -12°, Farbe: schwarz. Zur Montage an einen einzelnen Ständer von Leichtbauwänden
Abmessungen (HxBxT): 359 x 362 x 51 mm
CLICKCONNECT: Die Displayhalterung wird durch einen Klick in der Halterung sicher eingerastet und verriegelt, eine integrierte Kabelhalterung ermöglicht leichten Zugang.
liefer,anschließen und betriebsbereit montieren
Menge: 1,000 St

**01.14.11 Einrichten des Portals für Anzeige und Auswerteeinrichtung.**
*** Pauschalposition
Einrichten des Portals für Anzeige und Auswerteeinrichtung.
Programmierung und Inbetriebnahme des Portals inkl. Abstimmung mit dem Techniker zur gemeinsamen Inbetreibnahme und Anzeigeprogrammierung.
liefer,anschließen und betriebsbereit montieren
Menge: 1,000 psch

**01.14.12 Anmeldung und Fertigmeldung PV-Anlagen und Erstellung der Dokumentation**
Anmeldung und Fertigmeldung PV-Anlagen und Erstellung der dafür notwendigen Dokumentation inkl. Klärung mit dem Energieversorger
Menge: 1,000 Psch

#### Titel 01.15 Brandschutzmaßnahmen

*Hinweis: Herstellen von feuerbeständigen Kabelabschottungen*
Herstellen von feuerbeständigen Kabelabschottungen
in Decken und Wänden, Feuerwiderstandsklasse
F 90 - A, nach DIN 4102, Teil 2.

Aus Gründen größtmöglicher Sicherheit, ist ein
mechanisch belastbares Schottsystem auf Brandschutzmörtelbasis zu verwenden.

Forderungen an das eingesetzte Abschottungsmaterial:

Amtliche Nachweise:

Als Nachweise gelten die zu den jeweiligen Positionen
angegebenen Zulassungen des Instituts für Bautechnik
in Berlin.

An jedem Brandschutschott sind Zulassungstafen
anzubringen, mit Info über Art und Ausführung
mit Errichternachweis.(Tafeln sind miteinzurechnen)

Wanddurchbrüche und Deckendurchbrüche

**01.15.1 Brandschott bis 350/ 100 /200**
Brandschottung für Wanddurchbruch
350 / 100 mm
Wandstärke 200 mm
Menge: 5,000 St

**01.15.2 Brandschott bis 350/ 150 /100**
Brandschottung für Wanddurchbruch
350 / 150 mm
Wandstärke 100 mm
Menge: 5,000 St

**01.15.3 Brandschott bis 350/ 150 /200**
Brandschottung für Wanddurchbruch
350 / 150 mm
Wandstärke 200 mm
Menge: 2,000 St

**01.15.4 Brandschutzschott Kernlochbohrung rund D= 100 mm**
Brandschutzschott Kernlochbohrung rund D= 100 mm
Flexible Brandabschottungsstopfen
Kabelabschottung, bestehend aus dauerelastischen, runden Schaumstopfen, die im Brandfall aufschäumen.
Materialverbrauch : 2 Stopfen
Feuerwiderstandsklasse : S 90
Wandstärke : mind. 20 cm
Deckenstärke : mind. 20 cm
Wandschottungen : Durchmesser max. 20 cm
Deckenschottungen : Durchmesser max. 20 cm
Zugelassen für Wände aus Mauerwerk und Beton sowie für
Decken aus Beton. Für Kernbohrungen wird von jeder Seite Oberflächenbündig je ein Schaumstopfen eingesetzt. Die Schaumstopfen müssen wiederverwendbar sein und einen faser- und staubfreien Einbau gewährleisten. Kabelnachbelegungen müssen jederzeit sauber und staubfrei durchführbar sein. Zum Verschließen von kleinen Restöffnungen und für
eventuelle Kabelnachbelegungen ist eine entsprechende
systemgebundene Brandschutzmasse einzukalkulieren.

wie Fabrikat : OBO Bettermann
Typ : FBA - S 20 Stopfen
  FBA - M Brandschutzmasse
oder gleichwertig
gewählt Fabrikat : .....................
Typ : .....................
Menge: 5,000 St

**01.15.5 Brandschutzschott Kernlochbohrung rund D= 200 mm**
Brandschutzschott Kernlochbohrung rund D= 200 mm
Flexible Brandabschottungsstopfen
Kabelabschottung, bestehend aus dauerelastischen, runden Schaumstopfen, die im Brandfall aufschäumen.
Materialverbrauch : 2 Stopfen
Feuerwiderstandsklasse : S 90
Wandstärke : mind. 20 cm
Deckenstärke : mind. 20 cm
Wandschottungen : Durchmesser max. 20 cm
Deckenschottungen : Durchmesser max. 20 cm
Zugelassen für Wände aus Mauerwerk und Beton sowie für
Decken aus Beton. Für Kernbohrungen wird von jeder Seite Oberflächenbündig je ein Schaumstopfen eingesetzt. Die Schaumstopfen müssen wiederverwendbar sein und einen faser- und staubfreien Einbau gewährleisten. Kabelnachbelegungen müssen jederzeit sauber und staubfrei durchführbar sein. Zum Verschließen von kleinen Restöffnungen und für
eventuelle Kabelnachbelegungen ist eine entsprechende
systemgebundene Brandschutzmasse einzukalkulieren.

wie Fabrikat : OBO Bettermann
Typ : FBA - S 20 Stopfen
  FBA - M Brandschutzmasse
oder gleichwertig
gewählt Fabrikat : .....................
Typ : .....................
Menge: 5,000 St

**01.15.6 Brandschutzkitt,Kartusche 310ml**
Brandschutzkitt
Kartusche 310ml
liefern und in Hohlräume einbringen

wie Fabrikat : OBO
Artikelnummer : L6682
oder gleichwertig
gewählt Fabrikat : .....................
Typ : .....................
Menge: 5,000 St

**01.15.7 Flammschutzbeschichtung**
Flammschutzbeschichtung aus feuerhemmendem, lösungsmittelfreiem Schutzanstrich mit anorganischen und organischen Füllstoffen für Elektrokabel, Kabelleitern und -rinnen sowie deren Halterungen.
Eimer mit 5kg Inhalt

wie Fabrikat : OBO
Typ  : FSB
oder gleichwertig
gewählt Fabrikat  : ....................
Typ : ....................
Menge: 2,000 St

#### Titel 01.16 Demontage

**01.16.1 Stromlos Schalten der Abgangsstromkreise für die**
*** Pauschalposition
Stromlos Schalten der Abgangsstromkreise für die Bereiche in denen gearbeitet wird. Abklemmen der nicht mehr benötigten Abgänge. Ca. 60 Stromkreise.
Menge: 1,000 psch

**01.16.2 Demontage u. Entsorgung Kabelkanal bis 150x60 mm**
Demontage Kabelkanal von 15x15 bis 150x60 mm
komplett mit fachgerechter Entsorgung
Menge: 70,000 m

**01.16.3 Demontage u. Entsorgung Kunststoff Installationsrohr**
Demontage u. Entsorgung Kunststoff Installationsrohr
komplett mit fachgerechter Entsorgung
Menge: 100,000 m

**01.16.4 Demontage u. Entsorgung alter Leitungen NYM 3x1,5² bis 5x2,5²**
Demontage u. Entsorgung alter Leitungen
Alle nicht mehr benötigeten Leitungen müssen demontiert, aus Leerrohren gezogen und fachgerecht entsorgt werden.
Mit jeweiligem Entsorgungsnachweis / Wiegeschein

  NYM 3x1,5² bis 5x10²
Menge: 2000,000 m

**01.16.5 Demontage u. Entsorgung von Schalt.- Steck.- und Geräte**
Demontage u. Entsorgung Schalter Steckdosen und Geräte
Alte Schalter- Steck.- Telefon- u. EDV-Dosen abklemmen.
Alle defekten und nicht mehr benötigten Installationsgeräte müssen demontiert  und
fachgerecht entsorgt werden.
Mit jeweiligem Entsorgungsnachweis und Wiegeschein
Menge: 300,000 St

**01.16.6 Demontage nicht mehr benötigter Auf- und und Einbauleuchten**
Demontage nicht mehr benötigter Auf- und Einbauleuchten, inkl. Entsorgung der Leuchte und der Leuchtmittel.
Menge: 60,000 St

**01.16.7 Demontage alter Unterverteiler, Sicherungen abklemmen**
Demontage alter Unterverteiler, Sicherungen abklemmen ausbauen und entsorgen, abgehende Leitungen sichern und beschriften, UP Verteiler aus der Wand ausbauen und entsorgen.
Anzahl Sicherungen: 30
Anzahl Verteiler: 1
Menge: 2,000 psch

**01.16.8 Demontage alter Zählerschrank, Sicherungen abklemmen**
*** Pauschalposition
Demontage alter Zählerschrank, Sicherungen abklemmen ausbauen und entsorgen, abgehende Leitungen sichern und beschriften, AP Schrank demontieren und entsorgen.
Anzahl Sicherungen: 30
Anzahl Zählerschrank: 1
Menge: 1,000 psch

**01.16.9 Alte Steuerung der Sirene demontieren und sichern.**
*** Pauschalposition
Alte Steuerung der Sirene demontieren und sichern.
3 Verteilerkästen. Mit Beschriftung der ankommenden und abgehenden Leitungen.
Menge: 1,000 psch

#### Titel 01.17 Bauprovisorien

*Hinweis: Für die Versorgung während der Bauzeit*
Für die Versorgung während der Bauzeit
ist nach Vorschrift der Berufsgenossenschaft bis zur Fertigstellung der Anlage
ein Baustellenverteiler mit Fehlerstromschutzschalter aufzustellen und anzuschließen.
Der Auf- und Abbau wird pauschal
berechnet.

Für nachstehende Baustromverteiler werden
für leihweise Überlassung folgende Gebühren
berechnet.

**01.17.1 Baustromverteiler Zähler 63 A 63A/63A**
Baustromverteiler DIN VDE 0612 als Anschluß-
Verteilerschrank, Nennspannung 380 V AC, Schutzart
IP 43, Bereich der Meßeinrichtung in Schutzart IP 54
und plombierbar, mit korrosionsbeständigem Gehäuse,
schutzisoliert, mit Sicherungszubehör,
Anschlußklemmen für Anschluß- und
Verbindungsleitungen,
Einbau für Krananschluss FI-Schutzschalter Nenngröße 63A (Allstromsensitiv) Typ B. inkl. Vorsicherung sowie Steckvorrichtung.
Zählerfeld, Hauptsicherungen,
Steckvorrichtung CEE einschl. FI-Schalter Typ B 500 mA, schutzisoliert,Nenngröße 63 A, mit Anschlußsicherung 63 A,
FI-Schalter 40/0,03A Typ A für Steckdosen 16 und 32 A
1 Kraftsteckdose 32A
2 Kraftsteckdose 16A
6 Schukosteckdosen 16A
einschl. Zuleitungskabel ca. 50 m 5x25 mm²,
mit Vierleiter-Drehstrom-Wirkverbrauchszähler,
Klasse 1, mit Untergestell, einschließlich Erdungsanlage mit Erdstab usw.
Menge: 1,000 St

**01.17.2 Steckdosenverteiler**
Steckdosenverteiler Anschlussleistung: 22kVA
nach IEC/EN 60439-4/A1+A2 (DIN/VDE 0660 T501/A1+A2)
Gehäuse aus Hart-Polyäthylen hochwärme- und UV-beständig stoß- und schlagfest
Farbe : -schwarz-
mit Tragegriff
FI-Schutzschalter und Leitungsschutzschalter unter
Betätigungsklappen schutzisoliert
Schutzart  : IP 44
Größe ca. : 185 x 335 x 335 mm / H-B-T
Bestückung:
1 CEE-Gerätestecker 5/32 A 400 V/6 h
1 FI-Schutzschalter 4pol. 40 A/30 mA
2 CEE-Steckdosen 5/16 A 400 V/6 h
3 Steckdosen 2/16 A 230 V
mit je 1 Leitungsschutzschalter 1/16 A -B-
nach VDE Norm liefern, leihweise überlassen und betriebsfertig aufstellen
Menge: 2,000 St

**01.17.3**
Leihweise Überlassung von Bauleuchten einschl.
Leuchtmittel komplett montiert.
Menge: 10,000 St

**01.17.4 Wechselschalter FRAP leihweise**
Leihweise Überlassung von Wechselschalter FRAP einschl.
Anschluß Komplett montiert.
Menge: 2,000 St

**01.17.5 Abzweigkasten FRAP leihweise**
Leihweise Überlassung von Abzweigkasten 100x100 FRAP einschl. Klemmarbeiten komplett montiert.
Menge: 8,000 St

**01.17.6 Leitung Leihweise 3x1,5-5x6mm²**
Leihweise Überlassung von Leitung Gummileitungen 3x1,5mm²-5x 6mm²
Leitungen als Bauprovisorium verlegen für Zuleitung
Beleuchtung und Steckdosen einschließlich Befestigung
und kompletter Rückbau.
Menge: 50,000 m

**01.17.7 Wie vor 5x25**
Leistung wie zuletzt in vollem Wortlaut beschrieben,
jedoch  5 x 25 mm²
Menge: 100,000 m

**01.17.8 Wie vor 1x 16**
Leistung wie zuletzt in vollem Wortlaut beschrieben,
jedoch  1 x 16 mm²
Menge: 25,000 m

**01.17.9 Montage u. Demontage Bauprovisorium**
Montage und Demontage der Bauprovisorien
Montage der Baustellenversorung mit Strom und Licht.
Mit Lichtschalter und Abzweigdosen.
Der Aufbau erfolgt nach den Angaben der Bauleitung.
Monatlich ist die Baustelleneinrichtung zu prüfen, zu
messen und zu protokolieren.
Protokoll muß der Bauleitung jeweils vorgelegt werden.
Menge: 1,000 Psch

#### Titel 01.18 Bohr- Spitzarbeiten

*Hinweis: Bei allen Bohrungen und Schlitzen sind die Rüstzeiten,*
Bei allen Bohrungen und Schlitzen sind die Rüstzeiten,
sowie alle erforderlichen Aufwendungen und
Zusatzarbeiten, wie Abdecken der Umgebung, Reinigung der Bohrstelle, Entsorgung des Bauschutts usw. miteinzurechnen.

Bohrungen und Schlitze die kleiner sind, als hier im LV angegeben, auch in den Betonwänden, sind in der UP Verlegung enthalten und mit einzukalkulieren.

Bohrungen für Schalterdosen und Abzweigdosen sind in die Einheitspreise der Dosen mit einzukalkulieren.

Sämtlicher Verpackungsmüll, Bauschutt
von Stemm- und Bohrarbeiten, Installationsabfall ist regelmäßig von der Baustelle zu
entfernen und zu entsorgen.

**01.18.1 Kernlochbohrung D=200 mm T=25 cm**
Kernlochbohrung  D=200 mm T=25 cm
als Decken- oder Wanddurchbruch
Deckenstärke bis 25 cm
Durchmesser 20 cm
in Beton oder Massivwand
Komplett gebohrt einschließlich aller Nebenarbeiten und Maschienenkosten
Menge: 2,000 St

**01.18.2 Kernlochbohrung D=100 mm T=25 cm**
Kernlochbohrung  D=100mm T=25 cm
als Decken- oder Wanddurchbruch
Deckenstärke bis 25 cm
Durchmesser 10 cm
in Beton oder Massivwand
komplett gebohrt einschließlich aller Nebenarbeiten und Maschienenkosten
Menge: 4,000 St

**01.18.3 Wand-Deckendurchbruch H/BT=15x15x15 cm**
Wand-Deckendurchbruch H/BT=15x15x15 cm
Durchbruch erstellen mit geeignetem Gerät
Material : Ziegel, Kalksandstein
  Betonstein, Holz
Höhe / Breite : 15 x15cm
Tiefe : 15 cm

Einschließlich der Entsorgung der Spitzabfälle.
Menge: 10,000 St

**01.18.4 Fräsung in Holzdecken oder Wänden 20x20mm**
Menge: 50,000 m

**01.18.5 Bohrungen in Vollholzwänden oder -decken, Durchmesser**
Bohrungen in Vollholzwänden oder -decken, Durchmesser 20-30mm.
Menge: 20,000 St

#### Titel 01.19 Besondere Leistungen

*Hinweis: Taglohnarbeiten*
Taglohnarbeiten

Stundenlohnarbeiten werden nur vergütet, wenn sie als
solche vor ihrem Beginn ausdrücklich vereinbart worden sind (§ 2 Nr. 10 VOB/B). Im Rahmen dieser Vereinbarung können noch Einzelheiten hinsichtlich der Stundenlohn- arbeiten festgelegt werden (z.B. über den Einsatz der Arbeitskräfte und des Aufsichtspersonals, über Einzelfristen).

Aufsichtsstunden werden nicht vergütet.

Stundenlohnarbeiten sind vor Arbeitsbeginn der
Bauleitung anzuzeigen und die Rapporte innerhalb
von 2 Tagen der Bauleitung vorzulegen. Diese sind nur
nach deren Anerkenntnis gültig.

Anzubieten sind (gemittelte) Stundenlohnverrechnungssätze für folgende Arbeitskräfte-Gruppen:
- Meister, Polier und Gleichgestellte
- Vorarbeiter, Facharbeiter und Gleichgestellte
  (z.B. Spezialbaufacharbeiter, Baufacharbeiter,
  Obermonteure, Monteure, Gesellen, Gärtner,
  Maschinenführer, Fahrer und ähnliche Fachkräfte).
- Werker, Helfer und Gleichgestellte(z.B. Baufachwerker, Helfer, Hilfsmonteure, Ungelernte, Angelernte).
- Evlt. Auszubildende (unabhängig vom Ausbildungsjahr).

Mit den Stundenlohnverrechnungssätzen sind abgegolten sämtliche Aufwendungen, wie z.B. die
Lohn- und Gehaltskosten (Tariflöhne einschl.
etwaiger Lohnzulagen, Lohnzuschläge und vermögenswirksamer Leistungen), die Lohn- und Ge-
haltsnebenkosten (z.B. Auslösungen, Wegegelder,
Wegzeitenentschädigungen, Fahrkostenerstattungen), die Sozialkassenbeiträge, ggf. die
Winterbauumlagen, die Gemeinkostenanteile
sowie der Gewinn, jedoch ohne Umsatzsteuer.

Zuschläge für etwaige Mehr-, Nacht-, Sonntags-
und Feiertagsarbeiten sind ggf. gesondert nachzuweisen und werden nach den maßgeblichen
Tarifen gesondert vergütet.
In die Verrechnungssätze sind die Lohn- und Ge-
haltskosten für die An- und Abfahrtszeiten einzurechnen. Sie werden nicht gesondert vergütet. In
den Stundenlohnzetteln sind nur die auf der Baustelle anfallenden Stunden anzugeben, nicht aber
die Wegezeiten.

Die Kosten für den Einsatz von Kleingeräten,
Maschinen, Werkzeugen oder sonstige Geräte
sowie die Kosten für den Einsatz von Gerüsten,
deren Arbeitsbühnen bis zu 2 m über Gelände
oder Fußboden liegen und  Klein- und Montagehilfsmaterial sind in die Verrechnungssätze einzurechnen. Sie werden nicht gesondert vergütet.

Die Verrechnungssätze sind grundsätzlich für alle
Arbeitsgruppen anzugeben auch dann, wenn der Bieter
diese nicht beschäftigt.
Bei Nichtangabe kann dies zum Ausschluß des Angebotes
führen.

**01.19.1 Obermonteure, Poliere und Gleichgestellte**
Menge: 50,000 h

**01.19.2 Vorarbeiter, Facharbeiter und Gleichgestellte**
Menge: 50,000 h

**01.19.3 Helfer / Azubi**
Helfer/Azubi
Menge: 40,000 h

**01.19.4 Gerüst**
Auf- und Abbau sowie Vorhalten der
beweglichen Gerüste, derer Arbeitbühnen mehr als
2 m über Gelände oder Fußboden liegen
über die Zeitdauer der Montagearbeiten
für eine Höhe bis 10 m über Gelände
oder Fußboden.
Menge: 1,000 Psch

#### Titel 01.20 Messungen, Revisonspläne

**01.20.1 Verteiler prüfen**
Prüfen der gesamten Anlage nach DIN VDE 0100 Teil 610
Für jeden Stromkreis der Anlage ist eine Messung
vorzunehmen, die im einzelnen den:

- Besichtigung und Erprobung
- Isolationswiderstand
- Schleifenwiderstand/ Schleifenimpedanz
- Erdungswiderstand
- Kurzschlußstrom
- Auslösestrom bei FI
  beinhaltet.

- Prüfung der Verbindung des Hauptpotentialausgleichs
- Prüfung des zusätzlichen Potentialausgleichs

Für diese Messung ist ein Prüfprotokoll / Übergabeschein  pro Verteiler, zu erstellen in das alle Stromkreise mit Messergebnissen eingetragen werden.
Menge: 1,000 Psch

**01.20.2 Abnahme der gesamten Anlage**
Abnahme der gesamten Anlage mit Übergabe der  Revisionsunterlage und Einweisung des Bauherrn in die Anlage. Erstellung eines Übergabeprotokolles.
Menge: 1,000 Psch

**01.20.3 Sachverständigenabnahme**
Sachverständigen Abnahme nach SVPrüfV
der gesammten elektrotechnischen Anlage:
 - Elektroinstallation
 - Sicherheitsbeleuchtung
 - Brandmeldesystem
 - Blitzschutzanlage
Incl. aller Kosten, wie Beistellung eines Monteurs
Sachverständigengebühren, etc.
Vor der Abnahme ist ein Termin mit dem Bauherrn, Fachingenieur und dem Architekten abzustimmen.
Menge: 1,000 Psch

**01.20.4 Revisionsunterlagen / Bestandspläne 2 fach**
Revisionsunterlagen / Bestandspläne 2 fach

Ordner in 3-facher Ausführung.
Darin enthalten alle Unterlagen wie im Musterinhaltsverzeichniss gefordert.

Folgendes ist bei der Erstellung der Revisionsunterlagen zu Beachten:

Ordner:
-  Die Ordner ist mit der Projektbezeichnung, Gewerk
 und Anschrift des ausführenden Unternehmers zu
 beschriften.

Die Ordner enthalten:

-  Ein komplettes Inhaltsverzeichnis
-  Die überarbeiteten Installationspläne
-  alle aktuellen Verteilerpläne*
-  alle aktuellen Sicherungslisten
-  alle aktuellen Strangschemen
-  Nachweis zum Meßverfahren Meßgerät
-  Prüfprotokolle*** (ZVEH Formblätter)
-  Betriebsanleitungen
- usw. (Siehe Musterinhaltsverzeichnis)

Verteilerpläne* sind mit folgenden Angaben zu versehen:

-  Name des Projektes
-  Name des Bearbeiters
-  Datum der letzten Änderung
-  Seitenzahlen
-  (Klemmen und Kabelnummern)

Prüfprotokolle*** enthalten:

-  Name des Auftraggebers
-  Name und Anschrift der Elektrofirma
-  Unterschrift des verantwortlichen Unternehmers
-  Die anlagenspezifischen Angaben
-  Den Grund der Prüfung
-  Durchgeführte Prüfungen
-  Meßbedingungen
-  Die verwendeten Meßgeräte
-  Die Meßergebnisse, wie unter Titel Anschlußarbeiten
 aufgeführt

Die kompletten Revisionsunterlagen sind zur Prüfung  vor Einreichen der Schlußrechnung abzuliefern.
Menge: 1,000 Psch

*Hinweis: Inhaltsverzeichnis Rev.unterlagen*
Inhaltsverzeichnis Rev.unterlagen

| 204 01 1235 |  |
| --- | --- |
| Reg.-Nr. | Inhalt |
| 1.0 | Allgemein |
| 1.1 | Protokolle Einweisung Betriebspersonal |
| 2.0 | Anlagenbeschreibung |
| 3.0 | Schemata |
| 3.1 | Gesamtübersichtsplan/Anlagenschema |
| 3.2 | Übersichtsplan Steigeleitungen |
| 4.0 | Grundlagen der Montageplanung |
| 4.1 | Beleuchtungsberechnung |
| 4.2 | Selektivitätsnachweis |
| 4.3 | Kurzschlussberechnung |
| 5.0 | Bedienung und Wartung, Hersteller |
| 5.1 | Herstellerangaben |
| 5.2 | Bedienungsanleitungen |
| 5.3 | Wartungsanweisungen |
| 6.0 | Bescheinigungen |
| 6.1 | Protokolle TÜV-Abnahmen |
| 6.2 | Bescheinigung über Einhaltung der VDE- und DIN-Normen |
| 6.3 | Bescheinigung nach VBG 4 |
| 6.4 | Stückprüfprotokolle für Verteilungen und Schaltanlagen |
| 6.5 | Werksabnahmeprotokolle |
| 6.6 | VdS-Abnahmen |
| 6.7 | Bauartzulassungen |
| 7.0 | Messprotokolle |
| 7.1 | Prüfprotokoll für elektrische Anlagen sämtlicher Stromkreise (Schleifen / Isolationswiderstand) |
| 7.2 | Erdungswiderstand gemäß VDE 0185 |
| 7.3 | Mindestbeleuchtungsstärke Sicherheitsbeleuchtung gemäß VDE 0108 |
| 7.4 | Messprotokolle Daten Verkabelung |
| 7.5 | Abnahmeprotokolle Fachbauleitung |
| 8.0 | Schaltschrankunterlagen |
| 8.1 | Stromlaufpläne und Klemmenpläne nach DIN 40719 |
| 8.2 | Schaltschrankstücklisten (Angabe von Menge, Fabrikat, Bestellnummer, Typenbezeichnung, Positionsbezeichnung It. Stromlaufplan) |
| 8.3 | Schaltschrankansicht (Außen- und Innenansicht, Querschnitt) |
| 8.4 | Funktionsbeschreibung der Anlage |
| 8.5 | Kabelliste nach DIN 40719 (Kabelart, Querschnitt, Adernzahl, Kabellänge, Ziel-/Endpunkt) |
| 8.6 | Kabelschema nach DIN 40719 (Kabelart, Querschnitt, Adernzahl, Kabellänge, Ziel-/Endpunkt) |
| 8.7 | Stromaufnahme / Einstellwerte Schutzorgane |
| 9.0 | Regelung |
| 9.1 | Beschreibung der Regelungsfunktionen |
| 9.2 | Regelschemata mit eingetragenen Regelparametern |
| 9.3 | Ventillisten mit KVS-Werten |
|  | Für DDC/GLT: |
| 9.4 | Übersichtsschemata |
| 9.5 | Blockschaltbilder |
| 9.6 | Datenpunktlisten |
| 9.7 | Ablaufdiagramm gemäß VDI 3814 Teil 3 mit eingetragenen Regelparametern |
| 10.0 | Revisionspläne |
| 10.1 | Installationspläne M 1:50 mit Angabe aller Betriebsmittel Stromkreisbezeichnungen Positionsbezeichnung gemäß Übersichtsplänen |
| 10.2 | Deckenspiegelpläne mit eingetragener Beleuchtung und Angabe der Leuchtentypen |
| 10.3 | Details |
| 1.0 | CD-ROM |

#### Titel 01.21 Wartungsarbeiten

*Hinweis: Der Wartungsvertrag ist vor Ablauf der Baumaßnahme*
Der Wartungsvertrag ist vor Ablauf der Baumaßnahme unaufgefordert vorzulegen.

Wartungsverträge werden nach Fertigstellung der Baumaßnahme, unabhänig vom Bauauftrag, separat abgeschlossen.

*Hinweis: Wartung- und Inspektionsvertag*
Wartung- und Inspektionsvertag für Sicherheitsbeleuchtung
Die Sicherheitsbeleuchtung muß regelmässig durch Elektrofachkräfte instand gehalten werden. Bei Störungen ist die Sicherheitsbeleuchtung durch Elektrofachkräfte unverzüglich zu inspizieren und instand zu setzen.

Wartung : 1 x Jährlich

Umfang der Wartung:  Wartung nach Herstellerangaben
 Pflege von Anlagenteilen
 Auswechseln von Bauelementen mit
 begrenzter Lebensdauer ( z.B.
 Glühbirnen ) Justiern, Neueinstellen
 und Abgleichen von Bauteilen und
 Geräten.

Einrichten und führen des Betriebsbuches in dem fortlaufend alle Maßnahmen eingetragen werden

desweitern ist die DIN VDE 0510 Teil 2, DIN VDE 0108 Teil 1 und die DIN VDE 0105 Teil 1 zu beachten

Die Wartungsarbeiten sind gemäß der Arbeitskarte nach AMEV zu erbringen. Die Arbeitskarte ist vom Bieter beizulegen.

**01.21.1 Wartung und Inspektion Sicherheitsbeleuchtung**
Jährliche Wartung durch den Hersteller.
Überprüfung der Gerätefunktionen,
Kontrolle und Justierung aller Parameter,
Überprüfung der Batterie und Verbinder,
Kapazitätstest der Batterie, Funktionstest der Anlage
Die Ergebnisse werden dokumentiert und als
PC-Ausdruck in Papierform dem Betreiber
übergeben. Wartung und Inspektion Sicherheitsbeleuchtung
Durchführung der jährlichen Wartungs- und
Inspektionsarbeiten gem. den hierfür gültigen
Richtlinien (VDE).
Preis inklusive Fahrtkosten und Betriebsmitteln.

Dauer des Vertrags sind die Jahre 1-4

Die Wartungsarbeiten sind gemäß der Arbeitskarte nach AMEV zu erbringen. Die Arbeitskarte ist vom Bieter beizulegen.
Menge: 4,000 Jahr

*Hinweis: Wartung- und Inspektionsvertag*
Wartung- und Inspektionsvertag
Die BMA muß regelmässig durch Elektrofachkräfte instand gehalten werden. Bei Störungen ist die BMA durch Elektrofachkräfte unverzüglich zu inspizieren und instand zu setzen.

Inspektion : min. 4 x Jährlich
  in etwa gleichen Zeitabstand
Wartung : 1 x Jährlich
Umfang der Inspektion:
Prüfung von : -Primärleitungen, hiervon min.
  1 Melder
  -Signalgeber
  -Anzeige- und Betätigungseinrichtung in oder außerhalb der
  Zentrale
  -Schalteinrichtungen
  -Ansteuereinrichtungen in
  Verbindung mit Übertragungseinrichtungen
  -Autom. Wähl u. Übertragungseinrichtungen
  -Steuerungseinrichtungen
  -Alarmierungseinrichtungen
  -Energieversorgung + Akku

Außerdem ist die BMA auf störende Beeinflussungen
( z. B. Raumänderungen, Raumnutzungen) hin zu überprüfen dei nicht betriebsmäßig ausgenutz werden.

Umfang der Wartung:  Wartung nach Herstellerangaben
 Pflege vonAnlagenteilen
 Auswechseln von Bauelementen mit
 begrenzter Lebensdauer ( z.B.
 Glühbirnen ) Justiern, Neueinstellen
 und Abgleichen von Bauteilen und
 Geräten.

Einrichten und führen des Betriebsbuches in dem fortlaufend alle Maßnahmen

desweitern ist die DIN VDE 0833 Teil 1 zu beachten.

Die Wartungsarbeiten sind gemäß der Arbeitskarte nach AMEV zu erbringen. Die Arbeitskarte ist vom Bieter beizulegen.

**01.21.2 Wartungsvertrag BMA**
Wartung- und Inspektionsvertag 4 Jahre für die komplette BMA. Inspektion und Wartung der beschriebenen BMA über einen Zeitraum von 4 Jahren, ab dem Datum der mängelfreien Abnahme. Der Bieter hat die Voll- Wartung mit Inspektion anzubieten. Der Preis beinhaltet ferner alle Kosten für An- und Abfahrt, Spesen, Auslösung.
Dem Anbebot beizulegen ist eine Auflistung des Wartung und Inspektionsumfang.

Dauer des Vertrags sind die Jahre 1-4
Menge: 4,000 Jahr

**01.21.3 Wartungsvertrag E-Check**
Wartungsvertrag (E-Check) über 4 Jahre durch eine zugelassene Fachfirma für elektrotechnische Anlagen .
Beinhaltet alle VDE und VdS geforderten Messungen und Tests, in den vorgeschriebenen Zeitabständen.

Dauer des Vertrags sind die Jahre 1-4

Die Wartungsarbeiten sind gemäß der Arbeitskarte nach AMEV zu erbringen. Die Arbeitskarte ist vom Bieter beizulegen.
Menge: 4,000 Jahr

### Bereich 02 Installation Feuerwehr Parkplatz

*Hinweis: Schaltpläne erstellen*
Schaltpläne erstellen, komplette Schaltpläne für die Verteiler, mit Sicherungs, Klemmbezeichnung.
Mit dauerhafter Beschriftung des Verteilers  (kein Papier) Gravierte Schilder
pauschal pro Verteiler
Anzahl der Verteiler : 3
Wird nicht extra Vergütet sonder ist in den Neben- leistungen beinhaltet. ( Anteilig miteinzurechnen )

*Hinweis: Die Tragschienen, Sammelschienen, Stromschienen,*
Die Tragschienen, Sammelschienen, Stromschienen, Abdeckungen, Halterungen, RST-Schienen sowie
anteilige Verdrahtung in den Installations- kleinverteilern, Zählerplätzen, Installations- verteilern, Schaltanlagen und Rangierverteilern sind mit in die Einheitspreise einzukalkulieren.

Bei Einbaugeräten für Installationsverteiler und
Schaltanlagen ist jeweils eine einheitliche Bauform
eines Fabrikates, soweit möglich, zu verwenden.

Sämtliche Geräte sind mit Einbau, Klemmarbeiten und Beschriftung inkl. Legende zu kalkulieren.

*Hinweis: Für jedes Bauteil ist anteilmäßig die nötige Anzahl von*
Für jedes Bauteil ist anteilmäßig die nötige Anzahl von Reihenklemmen inkl. Klemmarbeiten mit einzukalkulieren.

**02.1 Kleinverteiler, vector, APV, IP65, 54PLE, UV-stabil, m. metr. Leitungseinführung**
Installationskleinverteiler aus Polycarbonat (UV-beständig), nach DIN EN 60670-24, nach DIN 43871. Zum Einbau von Geräten bis 63 A nach Maßnorm DIN 43 880 mit 70 mm oder 85 mm Einbautiefe, Bemessungsspannung AC 400 V/50 Hz. Bestehend aus Kunststoffunterteil mit Hutprofilschiene aus verzinktem Stahlblech, Vorprägung für metrische Leitungseinführungstüllen (oben, unten), seitliche Vorprägungen für Verbindungstüllen zur Verbindung von zwei oder mehreren Verteilern nebeneinander. Oberteil mit 46 mm Geräteschlitz. Klarsichttür frontbündig, rechts oder links anschlagbar, plombierbar, abschließbar, Verteiler anflanschbar.
Montage auf: Aufputz
Anzahl der Schienen: 3
Anzahl Reihen: 3
Anzahl Felder: 1
Anzahl Module: 54
Höhe: 602 mm
Breite: 418 mm
Tiefe: 151 mm
Anzahl Schranktüren: 1
Anzahl der Schlösser: 0
Werkstoff: Polycarbonat (PC)
Schutzklasse: Schutzklasse II
Schutzart IP: IP65
Schließungstyp: Schnappverschluss, Ohne Schloss
liefern, montieren und betriebsfertig anschliessen.

wie Fabrikat  : Hager
Typ : VE318PN
oder gleichwertig
gewählt Fabrikat : .....................
Typ  : .....................
Menge: 1,000 St
Produkt:
  Artikel:
    Artikelnummer: VE318PN
    Artikelkurztext: Kleinverteiler, vector, APV, IP65, 54PLE, UV-stabil, m. metr.  Leitungseinführung

**02.2 Fehlerstromschutzschalter 4 polig 6kA 40A 30mA Typ A**
Fehlerstromschutzschalter 4 polig 6kA 40A 30mA Typ A
Fehlerstrom-Schutzschalter (FI) nach EN
61008-1, DIN EN 61008-2-1; VDE 0664 Teil
10 + 11, Berührungsschutz IP2x nach DIN
VDE 0106 Teil 100. Geeignet zum
nachträglichen Anbau von
Zusatzeinrichtungen (Montage ohne
Werkzeug). Anschlussklemmen mit
Draht-Einschiebe-Schutz,
Bi-Connect-Klemmen unten, externe blaue
Test-Taste. Alle Produkte mit VDE
Zeichen. Beschriftungsmöglichkeit direkt
am Gerät.
Nennstrom: 40 A
Art des Differenzialschutzes: A
Empfindlichkeit: 30 mA
Polanzahl: 4 P
Anzahl Module: 4
Betriebstemperatur: -25 bis 40 °C
Isolationsspannung: 500 V
Lagerungstemperatur: -55 bis 70 °C
Anschlussart: Schraubtechnik
Anschlussquerschnitt bei flexiblem Leiter: 16mm²
Anschlussquerschnitt bei starrem Leiter: 25mm²
liefern, montieren und betriebsfertig anschliessen.

wie Fabrikat  : Hager
Typ : CDA440D
oder gleichwertig
gewählt Fabrikat : .....................
Typ : .....................
Menge: 3,000 St

**02.3 Leitungsschutzschalter B 16 A 3pol.**
Leitungsschutzschalter  B 16 A 3pol.
DIN 43 880 und DIN VDE 0641,
mit anteiliger 3-Phasenschiene
Nennspannung  : 400 V AC,
Polzahl  : 3polig,
Schaltvermögen  : 6 kA,
Typ  : B16
liefern, anschließen und betriebsfertig montieren.

wie Fabrikat  : Siemens
Typ  : 5SY6 316-6
oder gleichwertig
gewählt Fabrikat : .................
Typ  : .................
Menge: 3,000 St

**02.4 FI/LS-Schalter Typ A 1 pol. 30mA / 16A**
FI/LS-Schalter Typ A  1 pol. 30mA / 16A
Wechselfehlerströme und pulsierende Gleichfehlerströme nach DIN VDE 0664 Teil1
Stromstoßfest >1kA
Kurzschlußfest bis 10kA
einsetzbar von +45°C bis -25°C,
Polzahl : 1 polig +N
Nennstrom : 16A
Fehlerstrom : I=30mA,
Bemessungsspannung : 125 - 230 V AC
liefern, anschließen und betriebsfertig montieren.

wie Fabrikat  : Siemens
Typ  : 5SU1 356-6KK16
oder gleichwertig
gewählt Fabrikat : ....................
Typ : ...................
Menge: 3,000 St

**02.5 D02 Einbausicherungssockel 3 Pol. DIN VDE 0636 Teil 1**
D02 Einbausicherungssockel 3 Pol. DIN VDE 0636 Teil 1
Nennisolationsspannung 660 V AC für Hutschienenmontage
Polzahl  : 3
Nennstrom  : 63 A
Liefern, montieren und betriebsfertig anschließen
inkl. Paßring, Sicherungseinsätzen 20 bis 63 A
und Schraubkappen.

wie Fabrikat  : Hager
Typ  : LD046
oder gleichwertig
gewählt Fabrikat : .....................
Typ  : .....................
Menge: 2,000 St

**02.6 Überspannungsschutzgerät Typ 1/2 230/400VAC Nennableitstoßstrom min.1kA je Leiter Nennableitstoßstrom min.30kA N-PE 50kA je Pol 100kA N-PE Schutzpegel 1,5kV**
Überspannungsschutzgerät DIN EN 61643-11 (VDE 0675-6-11), leckstromfrei, Typ 1 und 2, mit Funktionsanzeige und potentialfreiem Kontakt für Fernanzeige, Bemessungsbetriebsspannung 230/400 V AC, Nennableitstoßstrom (8/20) je Leiter mind. 1 kA, Nennableitstoßstrom (8/20) zwischen N und PE mind. 30 kA, Blitzstoßstrom (10/350) mind. 50 kA je Pol, Blitzstoßstrom (10/350) zwischen N und PE mind. 100 kA, Folgestromlöschfähigkeit mind. 50 kA effektiv, Schutzpegel max. 1,5 kV, zur Montage auf Tragschiene DIN EN 60715.
liefern und montieren.
Menge: 1,000 St

**02.7 Installationsschütz 230V / 25A 4S**
Installationsschütz 230V / 25A 4S
EN 61095 und DIN VDE 0641
Wechselstrommagnetsystem
Betätigungsspannung  : 230 V AC
Kontaktbestückung  :  4 Schließer
mit anteiliger 3-Phasenschiene
liefern, anschließen und betriebsfertig montieren.

wie Fabrikat  : Siemens
Typ  : 5TT5 830-0
oder gleichwertig
gewählt Fabrikat : ..............
Typ  : ..............
Menge: 1,000 St

**02.8 Reiheneinbau-Jahresschaltuhr 2 Kanal, OBELISK Schnittstelle, 3 TE (TR 642 top2)**
2-Kanal-Jahresschaltuhr; Reiheneinbaugehäuse; Breite 52,5 mm; Jahres- und Astro-Programm; Textorientierte Bedienerführung im Display; 800 Speicherplätze; Schnittstelle für OBELISK top2 Speicherkarte (PC-Programmierung); 6 Jahre Gangreserve (Lithium-Batterie); Automatische Sommer-/Winterzeitumschaltung; EIN-AUS Schaltzeiten; Impulsprogramm; Zyklusprogramm; Umfangreiche Jahresuhrfunktionen; Astronomische Schaltfunktion (automatische Berechnung der Sonnenauf- und Untergangszeiten für das ganze Jahr); Astro-Offset; Astro-Impuls; Schaltungsvorwahl; Dauerschaltung EIN/AUS; Ablauf-Timer; Integrierter Betriebsstundenzähler; Externer Taster-/Schaltereingang; Ferienprogramm; 2 Zufallsprogramme; Displaybeleuchtung (abschaltbar); PIN- Codierung; Nulldurchgangschaltung; DuoFix Federsteckklemmen für jeweils 2 Leiter; 2 Wechsler 16A/250V~; Klarsichtabdeckung plombierbar.
Liefern, montieren, betriebsfertig anschließen und einstellen.

wie Fabrikat  : Theben
Typ  : TR 642 top2
Bestell-Nr.  : 6420100
oder gleichwertig
gewählt Fabrikat : ..............
Typ  : ..............
Menge: 1,000 St

**02.9 Dämmerungsschalter, Aufbau-Lichtsensor, 1 Kanal (LUNA 110 plus AL)**
Analoger Dämmerungsschalter, externer Aufbau-Lichtsensor im Lieferumfang, einstellbare Ein- und Ausschaltverzögerung, Anzeige des Kanal- und Schaltzustandes, DuoFix-Federsteckklemmen, Erweiterter Helligkeitsbereich und einstellbare Verzögerungszeit, 600 Watt LED-Leistung, Nulldurchgangsschaltung zur Schonung von Relais-Kontakt und Leuchtmittel für eine höhere Lebensdauer, Permanent-AUS und Permanent-EIN Funktion am Potenziometer einstellbar, Test-Funktion, Schalthelligkeit stufenlos einstellbar
Liefern, montieren, betriebsfertig anschließen und einstellen

wie Fabrikat  : Theben
Typ  : LUNA 110 plus AL
Bestell-Nr.  : 1100910
oder gleichwertig
gewählt Fabrikat : ..............
Typ  : ..............
Menge: 1,000 St

**02.10 Abdeckstreifen, univers Z, 219 mm, für 12 PLE, brechbar**
Abdeckstreifen für Verteilerfeld.
Höhe installiertes Produkt: 54 mm
Breite installiertes Produkt: 219 mm
Tiefe installiertes Produkt: 12 mm
Liefern und montieren

wie Fabrikat  : Hager
Typ  : S35S
oder gleichwertig
gewählt Fabrikat : ..............
Typ  : ..............
Menge: 2,000 St
Produkt:
  Artikel:
    Artikelnummer: S35S
    Artikelkurztext: Abdeckstreifen, univers Z, 219 mm, für 12 PLE, brechbar

**02.11 Plantasche aus Kunstoff klarsicht**
Plantasche aus Kunstoff klarsicht
selbstklebend.
Liefern und montiern
Menge: 1,000 St

**02.12 Kunststoff-Mantelleitung NYY-J 5 x 16mm²,**
Kunststoff-Mantelleitung NYY-J  5 x 16mm²,
im bauseitigen Kabelgraben verlegen einschl. Markierungsmaterial, oder in Leerrohr einziehen, oder Aufputz mit Bügelschellen verlegen.
Menge: 80,000 m

**02.13 Nachrüsten eines D02 Abgangs in der bestehenden Verteilung**
*** Pauschalposition
Nachrüsten eines D02 Abgangs in der bestehenden Verteilung inkl. aller Verdrahtungsarbeiten.
Menge: 1,000 psch

*Hinweis: Typ A*

**02.14 Feuchtraumwannenleuchte IP66**
Klassische Feuchtraumwannenleuchte mit zweiteiligem Leuchtenaufbau. Gehäuse aus schlagzähem, UV-beständigen Kunststoff (Polycarbonat). Eingespritzte Dichtung auf Silikonbasis mit erhöhter Beständigkeit auch unter extremen Bedingungen. Diffusor aus schlagzähem opalen Kunststoff (Polycarbonat) mit hervorragender Lichtdurchlässigkeit von bis zu 90%. Befestigung des Diffusors durch Edelstahlclips zum einfachen Montieren und Öffnen. Lichtverteilung symmetrisch. Homogene Ausleuchtung. Flexible und einfache Installation durch verschiebbare Schnellbefestigungsklammern aus Edelstahl und  Diffusor mit integriertem Geräteträger sowie variabler Kabeleinführung (stirn- oder rückseitig). Geeignet für Deckenanbau, Ketten- oder Seilpendel, Wandanbau. Deckenmontagebügel aus Edelstahl und Triangel-Bügel für Pendelmontage im Lieferumfang enthalten. MultiLumen: Einstellbarkeit des Leuchtenlichtstroms in 2 Stufen. Werkseitig auf "HO" (High Output - hoher Lichtstrom) voreingestellt. Serienmäßig mit Durchgangsverdrahtung (2,5mm2).  Leuchte mit begrenzter Oberflächentemperatur nach DIN EN 60598-2-24 zur Verwendung in einer Umgebung, in der eine Ablagerung von leitfähigem Staub auf der Leuchte erwartet werden kann. Zugelassen für den Einsatz in der Lebensmittel- und Getränkeindustrie. Zur Beleuchtung von öffentlichen Parkbauten und öffentlichen Parkplätzen nach DIN 67528 geeignet. Umweltfreundlich und ressourcenschonend durch austauschbare Komponenten.

Serie: PLANOX
Bestellnummer: 451231.009.76
Farbe: lichtgrau (RAL 7035)
Länge: 1174 mm
Breite: 102 mm
Höhe: 85 mm
Gewicht: 1.92 kg
Lichtquelle: LED
Sockel: ohne Sockel
Farbtemperatur: 4000K
Farbwiedergabeindex: 80
Farbtoleranz (McAdam): 3 SDCM
Lebensdauer Lichtquelle: 72000 h (L80/B50)
Bemessungsleistung: 29 W
Bemessungsleuchtenlichtstrom: 4400 lm
Ausstrahlwinkel Down: 130° / 107°
Blendungsbewertungsindex RUG (4H 8H): 25.2
Systemeffizienz: 152 lm/W
Bemessungsleistung 2: 43 W
Bemessungsleuchtenlichtstrom 2: 6400 lm
Ausstrahlwinkel Down 2: 130° / 106°
Blendungsbewertungsindex RUG (4H 8H) 2: 26.5
Leuchtenlichtausbeute 2: 149 lm/W
Lichtaustritt: direkt
Lichtverteilung: symmetrisch
Betriebsgerät: Konverter dimmbar DALI
Spannung: 220 - 240 V / 0 Hz, 50 Hz, 60 Hz
Schutzklasse: I
Leuchten an Sicherung B10A: 12
Leuchten an Sicherung B16A: 20
Leuchten an Sicherung C10A: 20
Leuchten an Sicherung C16A: 34
Einschaltstrom / Einschaltzeit: 25 A / 230 µs
Rippelstrom / Flicker: 4 %
Klirrfaktor (THD): 13 %
Schutzart: IP 66
Umgebungstemperatur: -25 °C bis + 40 °C
Schlagschutz: IK08
Glühdrahtprüfung: 850°C - 30 Sekunden
Prüfzeichen: HACCP, IFS
Sicherheitszeichen: D-Zeichen
Konformitätszeichen: CE, EAC, UKCA

wie Fabrikat  : RZB Planox
Typ  : 451231.009.76
oder gleichwertig
gewählt Fabrikat  : ..............
Typ  : ..............
Menge: 4,000 St

*Hinweis: PVC-Mantelleitung NYM-J/-O*
PVC-Mantelleitung NYM-J/-O nach DIN VDE 0250 Teil 204
für Gebäudeklasse S12
- Klasse B2ca, s1, d1, a1
- Nennspannung Uo/U 300/500V
- Temperaturbereich -40 bis +70°C
Mindestbiegeradius 4 x Leitungsdurchmesser

*Hinweis: Kunststoff-Mantelleitung verlegen, Mischpreis*
Kunststoff-Mantelleitung verlegen, Mischpreis
Verlegeart:
90%  einziehen in Leerrohr oder auf vorhandene
 Kabelwannen verlegen,
10% AP mit Nagelschellen verlegen.

**02.15 Wie vor 3x1,5**
Leistung wie zuletzt in vollem Wortlaut beschrieben,
jedoch  NYM 3 x 1,5 mm²
Menge: 20,000 m

**02.16 Wie vor 5x1,5**
Leistung wie zuletzt in vollem Wortlaut beschrieben,
jedoch  NYM 5 x 1,5 mm²
Menge: 5,000 m

**02.17 Wie vor 3x2,5**
Leistung wie zuletzt in vollem Wortlaut beschrieben,
jedoch  NYM 3 x 2,5 mm²
Menge: 40,000 m

**02.18 Wie vor 5x2,5**
Leistung wie zuletzt in vollem Wortlaut beschrieben,
jedoch  NYM 5 x 2,5 mm²
Menge: 40,000 m

**02.19 Wie vor 5x6**
Leistung wie zuletzt in vollem Wortlaut beschrieben,
jedoch  NYM 5 x 6 mm²
Menge: 20,000 m

**02.20 CEE-Steckvorrichtung 16 A AP**
CEE-Steckvorrichtung 16 A für Anbau als 5polige Kragensteckdose DIN 49 462 Teil 1 mitSchutzkontakt und Mittelleiterkontakt, wasserdicht, Gehäuse aus Isolierstoff. Mit Anschlußverschraubung.
Nennstrom  : 16 A
Betriebsspannung  : 400 V,
Schutzart  : IP 44
Liefern und kompett montieren

wie Fabrikat  : ABL Sursum
Typ  : D 51.30
oder gleichwertig
gewählt Fabrikat : ..............
Typ  : ..............
Menge: 2,000 St

**02.21 CEE-Steckvorrichtung 32 A AP**
CEE-Steckvorrichtung 32 A für Anbau als 5polige Kragensteckdose DIN 49 462 Teil 1 mitSchutzkontakt und Mittelleiterkontakt, wasserdicht, Gehäuse aus Isolierstoff. Mit Anschlußverschraubung.
Nennstrom  : 32 A
Betriebsspannung  : 400 V,
Schutzart  : IP 44
Liefern und kompett montieren.

wie Fabrikat  : ABL Sursum
Typ  : D 52.30
oder gleichwertig
gewählt Fabrikat : ..............
Typ  : ..............
Menge: 1,000 St

**02.22 SCHUKO-Zweifach-Steckdose 16 A 250 V ~ [8220 W]**
SCHUKO-Zweifach-Steckdose 16 A 250 V ~ [8220 W]
fuer waagerechte Montage, Gehaeuse 151 x 75 x 58 mm
verdrahtet
mit Federklemmen fuer Leiter bis 2,5 mm2
Verbindungsklemmen nach DIN VDE 0620
alle 4 Einfuehrungen fuer Kabelkanal-Schieber
Art.-Nr.: 895 geeignet
Ausfuehrung: 4 Leitungseinfuehrungen
Ausfuehrung: 2 Einzelabdeckungen
Liefern, anschliessen und betriebsfertig montieren

wie Fabrikat  : Jung WG800
Typ  : 8220 W
oder gleichwertig
gewählt Fabrikat : ..............
Typ  : ..............
Menge: 4,000 St

**02.23 Verbindungsdose mit 12 Einführungen und mit Klemmen**
Verbindungsdose mit Klemmen
DIN VDE 0606 aus Isolierstoff,
als Abzweigkasten,
Grundfläche  : bis 85 mm x 85 mm,
Schutzart  : IP 54,
Einführungen : 12
Klemmen : 6  Steckklemmen bis 2,5mm²
Ausführung : AP
Farbe : weiß oder grau
Liefern montiern und komplett verklemmen.
inkl. Befestigungsmaterial und Klemmen.

wie Fabrikat : Spelsberg
Typ : i12
oder gleichwertig
gewählt Fabrikat : ..............
Typ : ..............
Menge: 10,000 St

**02.24 Verbindungsdose 93x93x55mm**
Verbindungsdose nach DIN VDE 0606
mit selbstdichtenden Einführungsmembranen
M20 : Dichtbereich 2-16 mm
Schutzart : IP 65
Größe : 93x93x55mm
liefern und montieren.

wie Fabrikat : Spelsberg
Typ : Abox 040-L
oder gleichwertig
wie Fabrikat : ...................
Typ : ...................
Menge: 5,000 St

*Hinweis: KABELKANÄLE*
Nachfolgend aufgeführte Kabelkanäle sind
in Aufputzinstallation zu verlegen.
Das Montagematerial und Zubehör sowie alle  erforderliche Bohr- und Spitzarbeiten
sind mit einzukalkulieren

**02.25 Installationskanal PVC 40/60**
Installationskanal PVC 40/60
als Leitungsführungskanal, mit Bodenlochung
inkl. Oberteil, Klammern und Kupplung
Außenmaß H/B : 40 x 57mm
Material : PVC
Montage : Wand / Decke
Farbe : weiß
Formteile : miteinzurechnen
In Teillängen liefern und komplett montieren, einschließlich aller erforderlichen Bohrungen, sowie allem benötigten Befestigungsmaterial.

wie Fabrikat : Thealit
Typ : LF 40060
oder gleichwertig
gewählt Fabrikat : ..............
Typ  : ..............
Menge: 10,000 m

**02.26 Installationskanal PVC 60/110 mit Trennsteg**
Installationskanal PVC 60/110
als Leitungsführungskanal, mit Bodenlochnung
inkl. Oberteil, Klammern und Kupplung
Außenmaß H/B : 60x110mm
Material : PVC
Montage : Wand / Decke
Trennwand : über gesamteLänge
Farbe : weiß
Formteile : miteinzurechnen
In Teillängen liefern und komplett montieren, einschließlich aller erforderlichen Bohrungen, sowie allem benötigten Befestigungsmaterial.

wie Fabrikat : Thealit
Typ : LF 60111
oder gleichwertig
gewählt Fabrikat : ..............
Typ  : ..............
Menge: 10,000 m

*Hinweis: Vortext Rohrverlegung aP.*
Nachfolgend aufgeführte Rohre sind aP. zu verlegen
- auf dem Betonrohfußboden
- auf der Wand Ziegel / Beton
- an der Decke Holz / Beton
Zur Befestigung sind doppellaschige Schellen
aus Blech zu verwenden.

**02.27 Isolierstoffrohr, FPKu-EM-F Typ 25 AP**
Isolierstoffrohr FPKu-EM-F Typ 25 AP
aus PVC hart, mit einseitiger Muffe DIN VDE 0605,
mittlere Druckfestigkeit
mittlere Schlagfestigkeit
Temperaturbeständig von -25° bis +60° C
Flammwiedrig, selbstverlöschend
Verlegung geschlossen einschl. Muffen und Bögen,
mit Abstandsschellen, max. Schellenabstand = 25facher
Rohrdurchmesser.
Liefern und betriebsfertig montieren
inkl. Bohrungen,Dübel, Schrauben und Schellen

wie Fabrikat : Fränkische
Typ : FPKu-EM-F DN 25
Nr. : 25
oder gleichwertig
gewählt Fabrikat : ..............
Typ  : ..............
Menge: 40,000 m

**02.28 Isolierstoffrohr, FPKu-EM-F DN 32 AP**
Isolierstoffrohr FPKu-EM-F DN 32 AP
aus PVC hart, DIN VDE 0605
mittelschwer, starr, wärmefest, ACF105,
Verlegung geschlossen einschl. Muffen und Bögen,
mit Abstandsschellen, max. Schellenabstand = 25facher
Rohrdurchmesser.

wie Fabrikat : Fränkische
Typ : FPKu-EM-F
Nr. : 32
oder gleichwertig
gewählt Fabrikat : ..............
Typ  : ..............
Menge: 20,000 m

**02.29 Erdleitung Niro rd 10 mm/Band 30x3,5 mm**
Erdleitung Nirosta rd 10 mm oder Bandstahl 30x3,5 mm
aus Werkstoff Nr. 1.4571/V4A verlegen, jedoch ohne
Grabarbeiten.
Menge: 90,000 lfm

*Hinweis: Erdkabel NYY -J / -O*
Erdkabel NYY -J / -O
nach DIN VDE 0276 Teil 603
- PVC selbstverlöschend und flammwiedrig
- Nennspannung Uo/U 0,6/1kV
- Temperaturbereich -40 bis +70°C
- Mindestbiegeradius 12x Kabeldurchmesser
- Zugbeanspruchung mittels Zugstrumpf 50N/mm²

in Teillängen liefern und auf vorhandene Pritschen und Wannen verlegen bzw. in Leitungsführungskanäle oder Leerrohre einziehen.

**02.30 Kunststoff-Mantelleitung NYY-J 5 x 2,5 mm²,**
Kunststoff-Mantelleitung NYY-J  5 x 2,5 mm²,
im bauseitigen Kabelgraben verlegen einschl. Markierungsmaterial oder auf Kabelwannen oder -pritschen verlegen.
Menge: 200,000 m

**02.31 Kunststoff-Mantelleitung NYY-J 5 x 4mm²,**
Kunststoff-Mantelleitung NYY-J  5 x 4mm²,
im bauseitigen Kabelgraben verlegen einschl. Markierungsmaterial oder auf Kabelwannen oder -pritschen verlegen.
Menge: 60,000 m

**02.32 Bauseits aufgestellte Mastleuchten anschliessen**
Bauseits aufgestellte Mastleuchten anschliessen
bis 5x4mm².
Menge: 6,000 St

*Hinweis: Taglohnarbeiten*
Taglohnarbeiten
1. Arbeitskräfte
Stundenlohnarbeiten werden nur vergütet, wenn sie als
solche vor ihrem Beginn ausdrücklich vereinbart worden sind (§ 2 Nr. 10 VOB/B). Im Rahmen dieser Vereinbarung können noch Einzelheiten hinsichtlich der Stundenlohn- arbeiten festgelegt werden (z.B. über den Einsatz der Arbeitskräfte und des Aufsichtspersonals, über Einzelfristen).

Aufsichtsstunden werden nicht vergütet.

Stundenlohnarbeiten sind vor Arbeitsbeginn der
Bauleitung anzuzeigen und die Rapporte innerhalb
von 2 Tagen der Bauleitung vorzulegen. Diese sind nur
nach deren Anerkenntnis gültig.

Anzubieten sind (gemittelte) Stundenlohnverrechnungssätze für folgende Arbeitskräfte-Gruppen:
- Meister, Polier und Gleichgestellte
- Vorarbeiter, Facharbeiter und Gleichgestellte
  (z.B. Spezialbaufacharbeiter, Baufacharbeiter,
  Obermonteure, Monteure, Gesellen, Gärtner,
  Maschinenführer, Fahrer und ähnliche Fachkräfte).
- Werker, Helfer und Gleichgestellte(z.B. Baufachwerker, Helfer, Hilfsmonteure, Ungelernte, Angelernte).
- Evlt. Auszubildende (unabhängig vom Ausbildungsjahr).

Mit den Stundenlohnverrechnungssätzen sind abgegolten sämtliche Aufwendungen, wie z.B. die
Lohn- und Gehaltskosten (Tariflöhne einschl.
etwaiger Lohnzulagen, Lohnzuschläge und vermögenswirksamer Leistungen), die Lohn- und Ge-
haltsnebenkosten (z.B. Auslösungen, Wegegelder,
Wegzeitenentschädigungen, Fahrkostenerstattungen), die Sozialkassenbeiträge, ggf. die
Winterbauumlagen, die Gemeinkostenanteile
sowie der Gewinn, jedoch ohne Umsatzsteuer.

Zuschläge für etwaige Mehr-, Nacht-, Sonntags-
und Feiertagsarbeiten sind ggf. gesondert nachzuweisen und werden nach den maßgeblichen
Tarifen gesondert vergütet.
In die Verrechnungssätze sind die Lohn- und Ge-
haltskosten für die An- und Abfahrtszeiten einzurechnen. Sie werden nicht gesondert vergütet. In
den Stundenlohnzetteln sind nur die auf der Baustelle anfallenden Stunden anzugeben, nicht aber
die Wegezeiten.

Die Kosten für den Einsatz von Kleingeräten,
Maschinen, Werkzeugen oder sonstige Geräte
sowie die Kosten für den Einsatz von Gerüsten,
deren Arbeitsbühnen bis zu 2 m über Gelände
oder Fußboden liegen, sind in die Verrechnungssätze einzurechnen. Sie werden nicht gesondert vergütet.

Die Verrechnungssätze sind grundsätzlich für alle
Arbeitsgruppen anzugeben auch dann, wenn der Bieter
diese nicht beschäftigt.
Bei Nichtangabe kann dies zum Ausschluß des Angebotes
führen.

**02.33 Obermonteure, Poliere und Gleichgestellte**
Menge: 4,000 h

**02.34 Vorarbeiter, Facharbeiter und Gleichgestellte**
Menge: 4,000 h

**02.35 Verteiler prüfen**
Prüfen der gesamten Anlage nach DIN VDE 0100 Teil 610
Für jeden Stromkreis der Anlage ist eine Messung
vorzunehmen, die im einzelnen den:

- Besichtigung und Erprobung
- Isolationswiderstand
- Schleifenwiderstand/ Schleifenimpedanz
- Erdungswiderstand
- Kurzschlußstrom
- Auslösestrom bei FI
  beinhaltet.

- Prüfung der Verbindung des Hauptpotentialausgleichs
- Prüfung des zusätzlichen Potentialausgleichs

Für diese Messung ist ein Prüfprotokoll / Übergabeschein  pro Verteiler, zu erstellen in das alle Stromkreise mit Messergebnissen eingetragen werden.
Menge: 1,000 Psch

**02.36 Revisionsunterlagen / Bestandspläne 2 fach**
Revisionsunterlagen / Bestandspläne 2 fach

Ordner in 3-facher Ausführung.
Darin enthalten alle Unterlagen wie im Musterinhaltsverzeichniss gefordert.

Folgendes ist bei der Erstellung der Revisionsunterlagen zu Beachten:

Ordner:
-  Die Ordner ist mit der Projektbezeichnung, Gewerk
 und Anschrift des ausführenden Unternehmers zu
 beschriften.

Die Ordner enthalten:

-  Ein komplettes Inhaltsverzeichnis
-  Die überarbeiteten Installationspläne
-  alle aktuellen Verteilerpläne*
-  alle aktuellen Sicherungslisten
-  alle aktuellen Strangschemen
-  Nachweis zum Meßverfahren Meßgerät
-  Prüfprotokolle*** (ZVEH Formblätter)
-  Betriebsanleitungen
- usw. (Siehe Musterinhaltsverzeichnis)

Verteilerpläne* sind mit folgenden Angaben zu versehen:

-  Name des Projektes
-  Name des Bearbeiters
-  Datum der letzten Änderung
-  Seitenzahlen
-  (Klemmen und Kabelnummern)

Prüfprotokolle*** enthalten:

-  Name des Auftraggebers
-  Name und Anschrift der Elektrofirma
-  Unterschrift des verantwortlichen Unternehmers
-  Die anlagenspezifischen Angaben
-  Den Grund der Prüfung
-  Durchgeführte Prüfungen
-  Meßbedingungen
-  Die verwendeten Meßgeräte
-  Die Meßergebnisse, wie unter Titel Anschlußarbeiten
 aufgeführt

Die kompletten Revisionsunterlagen sind zur Prüfung  vor Einreichen der Schlußrechnung abzuliefern.
Menge: 1,000 Psch

*Hinweis: Inhaltsverzeichnis Rev.unterlagen*
Inhaltsverzeichnis Rev.unterlagen

| 204 01 1235 |  |
| --- | --- |
| Reg.-Nr. | Inhalt |
| 1.0 | Allgemein |
| 1.1 | Protokolle Einweisung Betriebspersonal |
| 2.0 | Anlagenbeschreibung |
| 3.0 | Schemata |
| 3.1 | Gesamtübersichtsplan/Anlagenschema |
| 3.2 | Übersichtsplan Steigeleitungen |
| 4.0 | Grundlagen der Montageplanung |
| 4.1 | Beleuchtungsberechnung |
| 4.2 | Selektivitätsnachweis |
| 4.3 | Kurzschlussberechnung |
| 5.0 | Bedienung und Wartung, Hersteller |
| 5.1 | Herstellerangaben |
| 5.2 | Bedienungsanleitungen |
| 5.3 | Wartungsanweisungen |
| 6.0 | Bescheinigungen |
| 6.1 | Protokolle TÜV-Abnahmen |
| 6.2 | Bescheinigung über Einhaltung der VDE- und DIN-Normen |
| 6.3 | Bescheinigung nach VBG 4 |
| 6.4 | Stückprüfprotokolle für Verteilungen und Schaltanlagen |
| 6.5 | Werksabnahmeprotokolle |
| 6.6 | VdS-Abnahmen |
| 6.7 | Bauartzulassungen |
| 7.0 | Messprotokolle |
| 7.1 | Prüfprotokoll für elektrische Anlagen sämtlicher Stromkreise (Schleifen / Isolationswiderstand) |
| 7.2 | Erdungswiderstand gemäß VDE 0185 |
| 7.3 | Mindestbeleuchtungsstärke Sicherheitsbeleuchtung gemäß VDE 0108 |
| 7.4 | Messprotokolle Daten Verkabelung |
| 7.5 | Abnahmeprotokolle Fachbauleitung |
| 8.0 | Schaltschrankunterlagen |
| 8.1 | Stromlaufpläne und Klemmenpläne nach DIN 40719 |
| 8.2 | Schaltschrankstücklisten (Angabe von Menge, Fabrikat, Bestellnummer, Typenbezeichnung, Positionsbezeichnung It. Stromlaufplan) |
| 8.3 | Schaltschrankansicht (Außen- und Innenansicht, Querschnitt) |
| 8.4 | Funktionsbeschreibung der Anlage |
| 8.5 | Kabelliste nach DIN 40719 (Kabelart, Querschnitt, Adernzahl, Kabellänge, Ziel-/Endpunkt) |
| 8.6 | Kabelschema nach DIN 40719 (Kabelart, Querschnitt, Adernzahl, Kabellänge, Ziel-/Endpunkt) |
| 8.7 | Stromaufnahme / Einstellwerte Schutzorgane |
| 9.0 | Regelung |
| 9.1 | Beschreibung der Regelungsfunktionen |
| 9.2 | Regelschemata mit eingetragenen Regelparametern |
| 9.3 | Ventillisten mit KVS-Werten |
|  | Für DDC/GLT: |
| 9.4 | Übersichtsschemata |
| 9.5 | Blockschaltbilder |
| 9.6 | Datenpunktlisten |
| 9.7 | Ablaufdiagramm gemäß VDI 3814 Teil 3 mit eingetragenen Regelparametern |
| 10.0 | Revisionspläne |
| 10.1 | Installationspläne M 1:50 mit Angabe aller Betriebsmittel Stromkreisbezeichnungen Positionsbezeichnung gemäß Übersichtsplänen |
| 10.2 | Deckenspiegelpläne mit eingetragener Beleuchtung und Angabe der Leuchtentypen |
| 10.3 | Details |
| 1.0 | CD-ROM |
